# Separador de grasas de polietileno de alta densidad (PEAD/HDPE), rectangular, de 1500 litros, de 2,1 litros/s de caudal máximo de aguas grises y de 1880x720x1920 mm

- Propiedad del archivo: CYPE INGENIEROS, S.A.
- Formato: FIEBDC-3/2002
- Ámbito geográfico: Región de Murcia
- Divisa: EUR
- Costes indirectos: 3.00 %
- IVA: 21.00 %

**IUE021** Ud Separador de grasas de polietileno de alta densidad (PEAD/HDPE), rectangular, de 1500 litros, de 2,1 litros/s de caudal máximo de aguas grises y de 1880x720x1920 mm.
Suministro e instalación de separador de grasas de polietileno de alta densidad (PEAD/HDPE), rectangular, de 1500 litros, de 2,1 litros/s de caudal máximo de aguas grises y de 1880x720x1920 mm, con boca de acceso, boca de entrada y boca de salida de 110 mm de diámetro. Totalmente montado, conexionado y probado.
Incluye: Replanteo. Colocación y conexionado del separador de grasas.
Criterio de medición de proyecto: Número de unidades previstas, según documentación gráfica de Proyecto.
Criterio de medición de obra: Se medirá el número de unidades realmente ejecutadas según especificaciones de Proyecto.

| Código | Ud | Descripción | Rendimiento | Precio | Importe |
|---|---|---|---|---|---|
| mt46fgp110d | Ud | Separador de grasas de polietileno de alta densidad (PEAD/HDPE), rectangular, de 1500 litros, de 2,1 litros/s de caudal máximo de aguas grises y de 1880x720x1920 mm, con boca de acceso, boca de entrada y boca de salida de 110 mm de diámetro, según UNE-EN 1825-1, para pretratamiento de aguas residuales. (material) | 1.000 | 1091.94 | 1091.94 |
| mo008 | h | Oficial 1ª fontanero. (mano de obra) | 1.938 | 17.97 | 34.83 |
| mo107 | h | Ayudante fontanero. (mano de obra) | 1.938 | 16.67 | 32.31 |
| % | % | Costes directos complementarios | 2 % | 1159.08 | 23.18 |
|  |  | Costes directos |  |  | 1182.26 |
