# Puerta de acceso en vallado de madera y polietileno, de área de juegos infantiles, de 1,10x0,85 m, fijada a una superficie soporte (no incluida en este precio)

- Propiedad del archivo: CYPE INGENIEROS, S.A.
- Formato: FIEBDC-3/2002
- Ámbito geográfico: Región de Murcia
- Divisa: EUR
- Costes indirectos: 3.00 %
- IVA: 21.00 %

**TJV020** Ud Puerta de acceso en vallado de madera y polietileno, de área de juegos infantiles, de 1,10x0,85 m, fijada a una superficie soporte (no incluida en este precio).
Puerta de acceso en vallado de madera y polietileno, de área de juegos infantiles, de 1,10x0,85 m, con bisagras y pestillo, fijada a una superficie soporte (no incluida en este precio). Incluso replanteo, y fijación del elemento.
Incluye: Replanteo. Fijación del elemento.
Criterio de medición de proyecto: Número de unidades previstas, según documentación gráfica de Proyecto.
Criterio de medición de obra: Se medirá el número de unidades realmente ejecutadas según especificaciones de Proyecto.

| Código | Ud | Descripción | Rendimiento | Precio | Importe |
|---|---|---|---|---|---|
| mt50spl105b | Ud | Fijación compuesta por taco químico, arandela y tornillo de acero. (material) | 4.000 | 4.05 | 16.20 |
| mt52jig110e | Ud | Puerta de acceso en vallado de madera y polietileno, de área de juegos infantiles, de 1,10x0,85 m, con bisagras y pestillo, incluso elementos de fijación. (material) | 1.000 | 79.69 | 79.69 |
| mo041 | h | Oficial 1ª construcción de obra civil. (mano de obra) | 0.331 | 18.91 | 6.26 |
| mo087 | h | Ayudante construcción de obra civil. (mano de obra) | 0.331 | 18.17 | 6.01 |
| % | % | Costes directos complementarios | 2 % | 108.16 | 2.16 |
|  |  | Costes directos |  |  | 110.32 |
