# Pasamanos de gres esmaltado extrusionado, de 245x190x38 mm, y 160 mm de dimensión interior, recibido con mortero de cemento M-5

- Propiedad del archivo: CYPE INGENIEROS, S.A.
- Formato: FIEBDC-3/2002
- Ámbito geográfico: Región de Murcia
- Divisa: EUR
- Costes indirectos: 3.00 %
- IVA: 21.00 %

## F Fachadas y particiones

### FD Defensas

#### FDD Barandillas y pasamanos

**FDD170** m Pasamanos de gres esmaltado extrusionado, de 245x190x38 mm, y 160 mm de dimensión interior, recibido con mortero de cemento M-5.
Suministro y colocación de pasamanos de gres esmaltado extrusionado, de 245x190x38 mm, y 160 mm de dimensión interior, recibido con mortero de cemento M-5. Incluso rejuntado entre piezas.
Incluye: Preparación de la superficie de apoyo. Replanteo de las piezas. Colocación con mortero de las piezas. Relleno de juntas y limpieza. Rejuntado.
Criterio de medición de proyecto: Longitud medida a ejes, según documentación gráfica de Proyecto.
Criterio de medición de obra: Se medirá, a ejes, la longitud realmente ejecutada según especificaciones de Proyecto.

| Código | Ud | Descripción | Rendimiento | Precio | Importe |
|---|---|---|---|---|---|
| mt08aaa010a | m³ | Agua. (material) | 0.006 | 1.50 | 0.01 |
| mt09mif010ca | t | Mortero industrial para albañilería, de cemento, color gris, categoría M-5 (resistencia a compresión 5 N/mm²), suministrado en sacos, según UNE-EN 998-2. (material) | 0.015 | 32.25 | 0.48 |
| mt20pcg010b | m | Pasamanos de gres esmaltado extrusionado, de 245x190x38 mm, y 160 mm de dimensión interior. (material) | 1.000 | 12.33 | 12.33 |
| mt09mcr070a | kg | Mortero de juntas cementoso con resistencia elevada a la abrasión y absorción de agua reducida, CG2, para junta abierta entre 3 y 15 mm, según UNE-EN 13888. (material) | 0.030 | 0.99 | 0.03 |
| mo020 | h | Oficial 1ª construcción. (mano de obra) | 0.293 | 17.39 | 5.10 |
| mo113 | h | Peón ordinario construcción. (mano de obra) | 0.334 | 16.13 | 5.39 |
| % | % | Costes directos complementarios | 2 % | 23.34 | 0.47 |
|  |  | Costes directos |  |  | 23.81 |
