# Ajardinamiento vertical con cultivo hidropónico en geoproductos

- Propiedad del archivo: CYPE INGENIEROS, S.A.
- Formato: FIEBDC-3/2002
- Ámbito geográfico: Región de Murcia
- Divisa: EUR
- Costes indirectos: 3.00 %
- IVA: 21.00 %

## F Fachadas y particiones

### FJ Ajardinamientos verticales

#### FJI Subestructura soporte y vegetación, para interior

**FJI025** m² Ajardinamiento vertical con cultivo hidropónico en geoproductos, para interior, sistema F+P "PAISAJISMO URBANO", con una superficie de entre 15 y 25 m²; compuesto de: SUBESTRUCTURA SOPORTE: entramado metálico de perfiles tubulares de aluminio lacado, color blanco, de sección rectangular, de 40x20 mm y 1 mm de espesor, fijados al soporte base con tacos de expansión y tornillos con arandela de EPDM, con una modulación de 400 mm; IMPERMEABILIZACIÓN: panel impermeabilizante P-URB/751 "PAISAJISMO URBANO", de 3050x2050 mm, formado por placas de PVC extrusionado, color blanco, de 10 mm de espesor, con las juntas selladas con masilla a base de poliuretano de secado rápido, fijadas a la subestructura soporte con remaches de aluminio; MEDIO DE CULTIVO: geocompuesto formado por una capa de geotextil no tejido y una manta de retención, P-URB/702 "PAISAJISMO URBANO", de 6 (3+3) mm de espesor total, fijado a la impermeabilización con grapas de acero inoxidable; VEGETACIÓN: especies de plantas para interior; con una densidad de plantación de 30 ud/m².
Ajardinamiento vertical con cultivo hidropónico en geoproductos, para interior, sistema F+P "PAISAJISMO URBANO", con una superficie de entre 15 y 25 m²; compuesto de: SUBESTRUCTURA SOPORTE: entramado metálico de perfiles tubulares de aluminio lacado, color blanco, de sección rectangular, de 40x20 mm y 1 mm de espesor, fijados al soporte base con tacos de expansión y tornillos con arandela de EPDM, con una modulación de 400 mm; IMPERMEABILIZACIÓN: panel impermeabilizante P-URB/751 "PAISAJISMO URBANO", de 3050x2050 mm, formado por placas de PVC extrusionado, color blanco, de 10 mm de espesor, con las juntas selladas con masilla a base de poliuretano de secado rápido, fijadas a la subestructura soporte con remaches de aluminio; MEDIO DE CULTIVO: geocompuesto formado por una capa de geotextil no tejido y una manta de retención, P-URB/702 "PAISAJISMO URBANO", de 6 (3+3) mm de espesor total, fijado a la impermeabilización con grapas de acero inoxidable; VEGETACIÓN: especies de plantas para interior; con una densidad de plantación de 30 ud/m².
Incluye: Replanteo y marcado de los puntos de fijación del entramado. Aplomado, nivelación y fijación del entramado. Resolución de puntos singulares. Fijación de la impermeabilización. Sellado de juntas. Corte y preparación del geoproducto. Fijación del geoproducto. Colocación de la vegetación en los bolsillos del geoproducto.
Criterio de medición de proyecto: Superficie medida según documentación gráfica de Proyecto, sin duplicar esquinas ni encuentros, deduciendo los huecos de superficie mayor de 5 m².
Criterio de medición de obra: Se medirá la superficie realmente ejecutada según especificaciones de Proyecto, sin duplicar esquinas ni encuentros, deduciendo los huecos de superficie mayor de 5 m².
Criterio de valoración económica: El precio no incluye el mantenimiento y reposición parcial de la vegetación, la instalación de riego y evacuación, el sistema centralizado de control ni el canalón para recogida de aguas.

| Código | Ud | Descripción | Rendimiento | Precio | Importe |
|---|---|---|---|---|---|
| mt15var050a | m | Perfil tubular de aluminio lacado, color blanco, de sección rectangular, de 40x20 mm y 1 mm de espesor, con tacos de expansión de 8x40 mm y tornillos de 5x40 mm, con arandela de EPDM de 16 mm de diámetro, para la fijación de paneles impermeabilizantes; para una superficie ajardinada de entre 15 y 25 m². (material) | 3.300 | 6.05 | 19.97 |
| mt15isp010a | m² | Panel impermeabilizante P-URB/751 "PAISAJISMO URBANO", de 3050x2050 mm, formado por placas de PVC extrusionado, color blanco, de 10 mm de espesor, con las juntas selladas con masilla a base de poliuretano de secado rápido; con remaches de aluminio, de 4,8x18 mm, para la fijación a la subestructura soporte; para una superficie ajardinada de entre 15 y 25 m². (material) | 1.250 | 25.36 | 31.70 |
| mt14gdp010a | m² | Geocompuesto formado por una capa de geotextil no tejido de polipropileno de 60 g/m² y una manta de retención elaborada con un 90% de fibras sintéticas y un 10% de fibras biodegradables, de 212 g/m², P-URB/702 "PAISAJISMO URBANO", de 6 (3+3) mm de espesor total; con grapas de acero inoxidable, para una superficie ajardinada de entre 15 y 25 m². (material) | 1.200 | 8.52 | 10.22 |
| mt48epu010a175 | Ud | Especies de plantas para interior, 1,75€/ud, suministradas en contenedor; para sistemas de ajardinamiento vertical "PAISAJISMO URBANO". (material) | 30.000 | 1.75 | 52.50 |
| mq05pdm010a | h | Compresor portátil eléctrico 2 m³/min de caudal. (maquinaria) | 1.168 | 3.81 | 4.45 |
| op00tal010 |  | Taladro. | 1.000 | 0.00 | 0.00 |
| op00sie010 |  | Sierra de calar. | 1.000 | 0.00 | 0.00 |
| op00ato010 |  | Atornillador. | 1.000 | 0.00 | 0.00 |
| op00gra010 |  | Grapadora. | 1.000 | 0.00 | 0.00 |
| op00amo010 |  | Amoladora o radial. | 1.000 | 0.00 | 0.00 |
| op00rem020 |  | Remachadora neumática. | 1.000 | 0.00 | 0.00 |
| mo011 | h | Oficial 1ª montador. (mano de obra) | 0.798 | 19.78 | 15.78 |
| mo080 | h | Ayudante montador. (mano de obra) | 0.798 | 18.54 | 14.79 |
| mo040 | h | Oficial 1ª jardinero. (mano de obra) | 0.533 | 19.23 | 10.25 |
| mo086 | h | Ayudante jardinero. (mano de obra) | 0.533 | 18.54 | 9.88 |
| % | % | Costes directos complementarios | 2 % | 169.54 | 3.39 |
|  |  | Costes directos |  |  | 172.93 |
