# Partición interior formada por mampara de aluminio prelacado

- Propiedad del archivo: CYPE INGENIEROS, S.A.
- Formato: FIEBDC-3/2002
- Ámbito geográfico: Región de Murcia
- Divisa: EUR
- Costes indirectos: 3.00 %
- IVA: 21.00 %

## F Fachadas y particiones

### FO Mamparas y tabiques móviles

#### FOL De aluminio

**FOL100** m Partición interior formada por mampara de aluminio prelacado, acristalada, compuesta por panel machihembrado compuesto por dos chapas de aluminio prelacado, con aislamiento intermedio de lana mineral, perfiles de aluminio prelacado y panel de 1000 mm de anchura y 2000 mm de altura, de doble acristalamiento Radiaglass "INTELLIGLASS".
Suministro y montaje de partición interior formada por mampara de aluminio prelacado, acristalada, compuesta por panel machihembrado compuesto por dos chapas de aluminio prelacado, con aislamiento intermedio de lana mineral, perfiles de aluminio prelacado y panel de 1000 mm de anchura y 2000 mm de altura, de doble acristalamiento Radiaglass "INTELLIGLASS", conjunto formado por dos hojas de vidrio laminar incoloro, de 6+6 mm de espesor, compuestas por dos lunas de vidrio de 6 mm, unidas mediante una lámina incolora de butiral de polivinilo; con cámara de agua en circulación, de 16 mm, con perfil separador de plástico y doble sellado perimetral. Incluso p/p de herrajes, remates, sellado de juntas, soportes, encuentros con otros tipos de paramentos, colocación de canalizaciones para instalaciones y cajeados para mecanismos eléctricos. Totalmente terminada.
Incluye: Replanteo y marcado de los puntos de fijación. Aplomado, nivelación y fijación de los perfiles que forman el entramado. Colocación y fijación del empanelado. Colocación de la canalización para instalaciones. Tratamiento de juntas. Remate del perímetro del elemento, por las dos caras.
Criterio de medición de proyecto: Longitud medida según documentación gráfica de Proyecto.
Criterio de medición de obra: Se medirá la longitud realmente ejecutada según especificaciones de Proyecto.

| Código | Ud | Descripción | Rendimiento | Precio | Importe |
|---|---|---|---|---|---|
| mt26mal010a | m² | Panel ciego machihembrado para mamparas, formado por dos chapas de aluminio prelacado con aislamiento intermedio de lana mineral de conductividad térmica 0,039 W/(mK). (material) | 0.900 | 67.80 | 61.02 |
| mt26mal020a | m | Perfil en "U" de aluminio prelacado para mamparas. (material) | 1.900 | 7.77 | 14.76 |
| mt26mal030a | m | Rodapié de aluminio prelacado para mamparas. (material) | 1.000 | 9.94 | 9.94 |
| mt26mac040 | m | Perfil de aluminio lacado para recibido del vidrio en mamparas. (material) | 4.000 | 5.83 | 23.32 |
| mt37bci010a | Ud | Bomba circuladora "INTELLIGLASS", clase de eficiencia energética A, para una superficie de acristalamiento Radiaglass de hasta 15 m². Incluso valvulería, accesorios de conexión, filtro retenedor de residuos, temporizador, centralita de regulación, termostato de ambiente, tubo de polietileno reticulado (PE-X) con barrera de oxígeno, de 20 mm de diámetro exterior y 2 mm de espesor, y coquilla de espuma elastomérica. (material) | 0.070 | 1568.40 | 109.79 |
| mt21vei010b | Ud | Panel de 1000 mm de anchura y 2000 mm de altura, de doble acristalamiento Radiaglass "INTELLIGLASS", conjunto formado por dos hojas de vidrio laminar incoloro, de 6+6 mm de espesor, compuestas por dos lunas de vidrio de 6 mm, unidas mediante una lámina incolora de butiral de polivinilo; con cámara de agua en circulación, de 16 mm, con perfil separador de plástico y doble sellado perimetral. (material) | 1.000 | 298.40 | 298.40 |
| op00ato010 |  | Atornillador. | 1.000 | 0.00 | 0.00 |
| mo011 | h | Oficial 1ª montador. (mano de obra) | 1.415 | 18.23 | 25.80 |
| mo080 | h | Ayudante montador. (mano de obra) | 1.415 | 16.95 | 23.98 |
| mo008 | h | Oficial 1ª fontanero. (mano de obra) | 0.809 | 18.23 | 14.75 |
| mo107 | h | Ayudante fontanero. (mano de obra) | 0.809 | 16.94 | 13.70 |
| % | % | Costes directos complementarios | 2 % | 595.46 | 11.91 |
|  |  | Costes directos |  |  | 607.37 |
