# Unidad exterior de aire acondicionado, con recuperación de calor

- Propiedad del archivo: CYPE INGENIEROS, S.A.
- Formato: FIEBDC-3/2002
- Ámbito geográfico: Región de Murcia
- Divisa: EUR
- Costes indirectos: 3.00 %
- IVA: 21.00 %

## I Instalaciones

### IB Sistemas de climatización

#### IBR Sistema MRV (Haier)

**IBR015** Ud Unidad exterior de aire acondicionado, con recuperación de calor.
Unidad exterior de aire acondicionado, con recuperación de calor, sistema de volumen de refrigerante variable MRV 5-RC, modelo AV08IMVURA "HAIER", con compresor scroll DC con tecnología Inverter y ventilador con motor DC con tecnología Inverter, potencia frigorífica 22,4 kW (temperatura de bulbo seco del aire interior 27°C, temperatura de bulbo húmedo del aire interior 19°C, temperatura de bulbo seco del aire exterior 35°C, temperatura de bulbo húmedo del aire exterior 24°C), potencia calorífica 25 kW (temperatura de bulbo seco del aire interior 20°C, temperatura de bulbo seco del aire exterior 7°C, temperatura de bulbo húmedo del aire exterior 6°C), alimentación trifásica (400V/50Hz), consumo eléctrico en refrigeración 5,09 kW, consumo eléctrico en calefacción 5,08 kW, EER 4,4, COP 4,92, SEER 6,23, SCOP 4,12, caudal de aire 12000 m³/h, presión sonora 57 dBA, potencia sonora 78 dBA, dimensiones (anchura x profundidad x altura) 980x750x1690 mm, peso 246 kg, diámetro de conexión de la tubería de succión de gas 19,05 mm, diámetro de conexión de la tubería de gas de alta presión 19,05 mm, diámetro de conexión de la tubería de líquido 9,52 mm, refrigerante R-410A, carga de refrigerante 10 kg, rango de conexión de unidades interiores del 50% al 130%, nº máximo de unidades interiores conectables 13, rango de funcionamiento de temperatura del aire exterior en refrigeración desde -5 hasta 50°C, rango de funcionamiento de temperatura del aire exterior en calefacción desde -23 hasta 21°C, longitud máxima de tubería 500 m, longitud máxima entre unidad exterior y unidad interior más alejada 260 m, diferencia máxima de altura de instalación 50 m entre la unidad exterior y las unidades interiores, desnivel máximo entre unidades interiores 18 m.
Criterio de valoración económica: El precio no incluye los elementos antivibratorios de suelo, la canalización ni el cableado eléctrico de alimentación.
Incluye: Replanteo. Colocación y fijación. Conexión a las líneas frigoríficas. Conexión a la red eléctrica. Conexión a la red de desagüe. Puesta en marcha.
Criterio de medición de proyecto: Número de unidades previstas, según documentación gráfica de Proyecto.
Criterio de medición de obra: Se medirá el número de unidades realmente ejecutadas según especificaciones de Proyecto.

| Código | Ud | Descripción | Rendimiento | Precio | Importe |
|---|---|---|---|---|---|
| mt42hai015a | Ud | Unidad exterior de aire acondicionado, con recuperación de calor, sistema de volumen de refrigerante variable MRV 5-RC, modelo AV08IMVURA "HAIER", con compresor scroll DC con tecnología Inverter y ventilador con motor DC con tecnología Inverter, potencia frigorífica 22,4 kW (temperatura de bulbo seco del aire interior 27°C, temperatura de bulbo húmedo del aire interior 19°C, temperatura de bulbo seco del aire exterior 35°C, temperatura de bulbo húmedo del aire exterior 24°C), potencia calorífica 25 kW (temperatura de bulbo seco del aire interior 20°C, temperatura de bulbo seco del aire exterior 7°C, temperatura de bulbo húmedo del aire exterior 6°C), alimentación trifásica (400V/50Hz), consumo eléctrico en refrigeración 5,09 kW, consumo eléctrico en calefacción 5,08 kW, EER 4,4, COP 4,92, SEER 6,23, SCOP 4,12, caudal de aire 12000 m³/h, presión sonora 57 dBA, potencia sonora 78 dBA, dimensiones (anchura x profundidad x altura) 980x750x1690 mm, peso 246 kg, diámetro de conexión de la tubería de succión de gas 19,05 mm, diámetro de conexión de la tubería de gas de alta presión 19,05 mm, diámetro de conexión de la tubería de líquido 9,52 mm, refrigerante R-410A, carga de refrigerante 10 kg, rango de conexión de unidades interiores del 50% al 130%, nº máximo de unidades interiores conectables 13, rango de funcionamiento de temperatura del aire exterior en refrigeración desde -5 hasta 50°C, rango de funcionamiento de temperatura del aire exterior en calefacción desde -23 hasta 21°C, longitud máxima de tubería 500 m, longitud máxima entre unidad exterior y unidad interior más alejada 260 m, diferencia máxima de altura de instalación 50 m entre la unidad exterior y las unidades interiores, desnivel máximo entre unidades interiores 18 m. (material) | 1.000 | 13780.00 | 13780.00 |
| mo005 | h | Oficial 1ª instalador de climatización. (mano de obra) | 5.987 | 22.41 | 134.17 |
| mo104 | h | Ayudante instalador de climatización. (mano de obra) | 5.987 | 21.04 | 125.97 |
| % | % | Costes directos complementarios | 2 % | 14040.14 | 280.80 |
|  |  | Costes directos |  |  | 14320.94 |
