# Unidad interior de aire acondicionado, con distribución por conducto rectangular

- Propiedad del archivo: CYPE INGENIEROS, S.A.
- Formato: FIEBDC-3/2002
- Ámbito geográfico: Región de Murcia
- Divisa: EUR
- Costes indirectos: 3.00 %
- IVA: 21.00 %

## I Instalaciones

### IB Sistemas de climatización

#### IBR Sistema MRV (Haier)

**IBR110** Ud Unidad interior de aire acondicionado, con distribución por conducto rectangular.
Unidad interior de aire acondicionado, con distribución por conducto rectangular, de baja silueta, sistema de volumen de refrigerante variable MRV, modelo AD052MSERA "HAIER", para gas R-410A, potencia frigorífica nominal 1,5 kW, potencia calorífica nominal 1,7 kW, alimentación monofásica (230V/50Hz), caudal de aire a velocidad alta/media/baja: 430/370/310 m³/h, presión sonora a velocidad alta/media/baja: 27/23/20 dBA, potencia sonora a velocidad alta/media/baja: 40/36/33 dBA, dimensiones (anchura x profundidad x altura) 850x420x185 mm, peso 16,5 kg, presión estática: 0/15/30 Pa, diámetro de conexión de la tubería de líquido 6,35 mm, diámetro de conexión de la tubería de gas 9,52 mm, con bomba para elevación de condensados, toma de aire exterior y posibilidad de retorno de aire posterior o inferior, con control remoto inalámbrico, modelo YR-HD, con programación horaria, selección del modo de funcionamiento, de la velocidad del ventilador y de la temperatura ambiente y receptor para control remoto inalámbrico, modelo RE-02. Incluso elementos para suspensión del techo.
Criterio de valoración económica: El precio no incluye la canalización ni el cableado eléctrico de alimentación.
Incluye: Replanteo. Colocación y fijación. Conexión a las líneas frigoríficas. Conexión a la red eléctrica. Conexión a la red de desagüe. Puesta en marcha.
Criterio de medición de proyecto: Número de unidades previstas, según documentación gráfica de Proyecto.
Criterio de medición de obra: Se medirá el número de unidades realmente ejecutadas según especificaciones de Proyecto.

| Código | Ud | Descripción | Rendimiento | Precio | Importe |
|---|---|---|---|---|---|
| mt42hai100a | Ud | Unidad interior de aire acondicionado, con distribución por conducto rectangular, de baja silueta, sistema de volumen de refrigerante variable MRV, modelo AD052MSERA "HAIER", para gas R-410A, potencia frigorífica nominal 1,5 kW, potencia calorífica nominal 1,7 kW, alimentación monofásica (230V/50Hz), caudal de aire a velocidad alta/media/baja: 430/370/310 m³/h, presión sonora a velocidad alta/media/baja: 27/23/20 dBA, potencia sonora a velocidad alta/media/baja: 40/36/33 dBA, dimensiones (anchura x profundidad x altura) 850x420x185 mm, peso 16,5 kg, presión estática: 0/15/30 Pa, diámetro de conexión de la tubería de líquido 6,35 mm, diámetro de conexión de la tubería de gas 9,52 mm, con bomba para elevación de condensados, toma de aire exterior y posibilidad de retorno de aire posterior o inferior. (material) | 1.000 | 1030.00 | 1030.00 |
| mt42hai550a | Ud | Control remoto inalámbrico, modelo YR-HD "HAIER", con programación horaria, selección del modo de funcionamiento, de la velocidad del ventilador y de la temperatura ambiente. (material) | 1.000 | 54.00 | 54.00 |
| mt42hai551a | Ud | Receptor para control remoto inalámbrico, modelo RE-02 "HAIER". (material) | 1.000 | 61.00 | 61.00 |
| mt42www090 | Ud | Kit de soportes para suspensión del techo, formado por cuatro varillas roscadas de acero galvanizado, con sus tacos, tuercas y arandelas correspondientes. (material) | 1.000 | 22.00 | 22.00 |
| mo005 | h | Oficial 1ª instalador de climatización. (mano de obra) | 0.995 | 22.41 | 22.30 |
| mo104 | h | Ayudante instalador de climatización. (mano de obra) | 0.995 | 21.04 | 20.93 |
| % | % | Costes directos complementarios | 2 % | 1210.23 | 24.20 |
|  |  | Costes directos |  |  | 1234.43 |
