# Unidad interior de aire acondicionado, de cassette

- Propiedad del archivo: CYPE INGENIEROS, S.A.
- Formato: FIEBDC-3/2002
- Ámbito geográfico: Región de Murcia
- Divisa: EUR
- Costes indirectos: 3.00 %
- IVA: 21.00 %

## I Instalaciones

### IB Sistemas de climatización

#### IBR Sistema MRV (Haier)

**IBR120** Ud Unidad interior de aire acondicionado, de cassette.
Unidad interior de aire acondicionado, de cassette, de 4 vías, sistema de volumen de refrigerante variable MRV, modelo AB052MCERA "HAIER", para gas R-410A, potencia frigorífica nominal 1,5 kW, potencia calorífica nominal 1,7 kW, alimentación monofásica (230V/50Hz), caudal de aire a velocidad alta 650 m³/h, presión sonora a velocidad alta/media/baja: 31/29/28 dBA, potencia sonora a velocidad alta/media/baja: 45/43/42 dBA, dimensiones (anchura x profundidad x altura) 570x570x260 mm, peso 16 kg, diámetro de conexión de la tubería de líquido 6,35 mm, diámetro de conexión de la tubería de gas 9,52 mm, con panel modelo PB-700IB, dimensiones del panel (anchura x profundidad x altura): 700x700x60 mm, peso del panel 2,8 kg, conexión para entrada de aire fresco y bomba para elevación de condensados, con control remoto inalámbrico, modelo YR-HD, con programación horaria, selección del modo de funcionamiento, de la velocidad del ventilador y de la temperatura ambiente. Incluso elementos para suspensión del techo.
Criterio de valoración económica: El precio no incluye la canalización ni el cableado eléctrico de alimentación.
Incluye: Replanteo. Colocación y fijación. Conexión a las líneas frigoríficas. Conexión a la red eléctrica. Conexión a la red de desagüe. Puesta en marcha.
Criterio de medición de proyecto: Número de unidades previstas, según documentación gráfica de Proyecto.
Criterio de medición de obra: Se medirá el número de unidades realmente ejecutadas según especificaciones de Proyecto.

| Código | Ud | Descripción | Rendimiento | Precio | Importe |
|---|---|---|---|---|---|
| mt42hai115a | Ud | Unidad interior de aire acondicionado, de cassette, de 4 vías, sistema de volumen de refrigerante variable MRV, modelo AB052MCERA "HAIER", para gas R-410A, potencia frigorífica nominal 1,5 kW, potencia calorífica nominal 1,7 kW, alimentación monofásica (230V/50Hz), caudal de aire a velocidad alta 650 m³/h, presión sonora a velocidad alta/media/baja: 31/29/28 dBA, potencia sonora a velocidad alta/media/baja: 45/43/42 dBA, dimensiones (anchura x profundidad x altura) 570x570x260 mm, peso 16 kg, diámetro de conexión de la tubería de líquido 6,35 mm, diámetro de conexión de la tubería de gas 9,52 mm, con panel modelo PB-700IB, dimensiones del panel (anchura x profundidad x altura): 700x700x60 mm, peso del panel 2,8 kg, conexión para entrada de aire fresco y bomba para elevación de condensados. (material) | 1.000 | 1575.00 | 1575.00 |
| mt42hai550a | Ud | Control remoto inalámbrico, modelo YR-HD "HAIER", con programación horaria, selección del modo de funcionamiento, de la velocidad del ventilador y de la temperatura ambiente. (material) | 1.000 | 54.00 | 54.00 |
| mt42www090 | Ud | Kit de soportes para suspensión del techo, formado por cuatro varillas roscadas de acero galvanizado, con sus tacos, tuercas y arandelas correspondientes. (material) | 1.000 | 22.00 | 22.00 |
| mo005 | h | Oficial 1ª instalador de climatización. (mano de obra) | 0.995 | 22.41 | 22.30 |
| mo104 | h | Ayudante instalador de climatización. (mano de obra) | 0.995 | 21.04 | 20.93 |
| % | % | Costes directos complementarios | 2 % | 1694.23 | 33.88 |
|  |  | Costes directos |  |  | 1728.11 |
