# Chimenea modular metálica

- Propiedad del archivo: CYPE INGENIEROS, S.A.
- Formato: FIEBDC-3/2002
- Ámbito geográfico: Región de Murcia
- Divisa: EUR
- Costes indirectos: 3.00 %
- IVA: 21.00 %

## I Instalaciones

### IC Calefacción, climatización y A.C.S.

#### ICO Sistemas de evacuación de los productos de la combustión

**ICO012** m Chimenea modular metálica, de pared simple de acero inoxidable AISI 304, de 80 mm de diámetro interior, instalada en el interior del edificio, para acumulador de suelo con cámara de combustión atmosférica, a gas.
Chimenea individual modular metálica, formada por tubo de pared simple de acero inoxidable AISI 304, de 80 mm de diámetro interior, temperatura de trabajo de 250°C y puntas de temperatura de hasta 300°C, presión de trabajo de hasta 200 Pa, instalada en el interior del edificio, para evacuación de los productos de la combustión del acumulador de suelo con cámara de combustión atmosférica, a gas. Incluso tes, codos, adaptadores, abrazaderas, soportes murales, módulos finales y demás accesorios necesarios. Totalmente montada, conexionada y probada.
Incluye: Replanteo y trazado de la chimenea. Presentación de tubos y accesorios. Montaje de la chimenea. Fijación de la chimenea al paramento. Realización de pruebas de servicio.
Criterio de medición de proyecto: Longitud medida desde el arranque del conducto hasta la parte superior del deflector, según documentación gráfica de Proyecto.
Criterio de medición de obra: Se medirá, desde el arranque del conducto hasta la parte superior del módulo final, la longitud realmente ejecutada según especificaciones de Proyecto.

| Código | Ud | Descripción | Rendimiento | Precio | Importe |
|---|---|---|---|---|---|
| mt20cmn011a | Ud | Material auxiliar para montaje y sujeción a la obra de los tubos de pared simple de acero inoxidable AISI 304, de 80 mm de diámetro interior. (material) | 1.000 | 0.89 | 0.89 |
| mt20cmn010ac | m | Tubo de pared simple de acero inoxidable AISI 304, de 80 mm de diámetro interior, temperatura de trabajo de 250°C y puntas de temperatura de hasta 300°C, presión de trabajo de hasta 200 Pa, según UNE-EN 1856-1, con el precio incrementado el 10% en concepto de accesorios, piezas especiales y módulos finales. (material) | 1.000 | 19.68 | 19.68 |
| mo004 | h | Oficial 1ª calefactor. (mano de obra) | 0.381 | 19.48 | 7.42 |
| mo103 | h | Ayudante calefactor. (mano de obra) | 0.381 | 18.16 | 6.92 |
| % | % | Costes directos complementarios | 2 % | 34.91 | 0.70 |
|  |  | Costes directos |  |  | 35.61 |
