# Banda autoadhesiva

- Propiedad del archivo: CYPE INGENIEROS, S.A.
- Formato: FIEBDC-3/2002
- Ámbito geográfico: Región de Murcia
- Divisa: EUR
- Costes indirectos: 3.00 %
- IVA: 21.00 %

## N Aislamientos e impermeabilizaciones

### NA Aislamientos

#### NAP Particiones

**NAP006** m Banda autoadhesiva, elástica y estanca de neopreno de celda cerrada, de 10 mm de espesor y 30 mm de ancho, colocada en todo el perímetro del entramado autoportante de placas, para garantizar su desolidarización y optimizar el aislamiento acústico.
Suministro y colocación en todo el perímetro del entramado autoportante de placas de banda autoadhesiva, elástica y estanca de neopreno de celda cerrada, de 10 mm de espesor y 30 mm de ancho, resistencia térmica 0,077 m²K/W, conductividad térmica 0,037 W/(mK), para garantizar su desolidarización y optimizar el aislamiento acústico. Incluso cortes.
Incluye: Colocación de las bandas elásticas en la base y en los laterales. Colocación de las bandas elásticas en el encuentro del entramado autoportante con el forjado superior.
Criterio de medición de proyecto: Longitud medida según documentación gráfica de Proyecto.
Criterio de medición de obra: Se medirá la longitud realmente ejecutada según especificaciones de Proyecto.

| Código | Ud | Descripción | Rendimiento | Precio | Importe |
|---|---|---|---|---|---|
| mt16pdg045a | m | Banda autoadhesiva, elástica y estanca de neopreno de celda cerrada, de 10 mm de espesor y 30 mm de ancho, resistencia térmica 0,077 m²K/W, conductividad térmica 0,037 W/(mK). (material) | 1.100 | 0.13 | 0.14 |
| mo113 | h | Peón ordinario construcción. (mano de obra) | 0.051 | 16.13 | 0.82 |
| % | % | Costes directos complementarios | 2 % | 0.96 | 0.02 |
|  |  | Costes directos |  |  | 0.98 |
