# Relleno para drenaje, con áridos reciclados

- Propiedad del archivo: CYPE Ingenieros S.A.
- Formato: FIEBDC-3/2016
- Programa: Generador de precios de la construcción. CYPE Ingenieros, S.A.
- Fecha: 07/07/2023
- Ámbito geográfico: Región de Murcia
- Divisa: EUR
- Costes indirectos: 3 %
- IVA: 21 %

## A Acondicionamiento del terreno

### AS Red de saneamiento horizontal

#### ASD Drenajes

**ASD041** m³ Relleno para drenaje, con áridos reciclados.
Relleno de árido reciclado mixto de hormigón y material cerámico de 40 a 80 mm de diámetro, en trasdós de muro, para facilitar el drenaje de las aguas procedentes de lluvia, con el fin de evitar encharcamientos y el sobreempuje hidrostático contra las estructuras de contención, y compactación en tongadas sucesivas de 30 cm de espesor máximo con pisón vibrante de guiado manual, hasta alcanzar una densidad seca no inferior al 80% de la máxima obtenida en el ensayo Proctor Modificado, realizado según UNE 103501.
Criterio de valoración económica: El precio no incluye la red de drenaje ni la realización del ensayo Proctor Modificado.
Incluye: Descarga a pie de tajo de los áridos a utilizar en los trabajos de relleno. Replanteo general y de niveles. Extendido del material de relleno en tongadas de espesor uniforme. Humectación o desecación de cada tongada. Compactación. Realización de pruebas de servicio.
Criterio de medición de proyecto: Volumen medido sobre los planos de perfiles transversales del Proyecto, que definen el movimiento de tierras a realizar en obra.
Criterio de medición de obra: Se medirá, en perfil compactado, el volumen realmente ejecutado según especificaciones de Proyecto, sin incluir los incrementos por excesos de excavación no autorizados.

| Código | Ud | Descripción | Rendimiento | Precio | Importe |
|---|---|---|---|---|---|
| mt01aro010p | t | Árido reciclado mixto de hormigón y material cerámico, de granulometría comprendida entre 40 y 80 mm, suministrado mediante camión. (material) | 2 | 9.21 | 18.420 |
| mq01pan010a | h | Pala cargadora sobre neumáticos de 120 kW/1,9 m³. (maquinaria) | 0.015 | 45.06 | 0.676 |
| mq04cab010c | h | Camión basculante de 12 t de carga, de 162 kW. (maquinaria) | 0.015 | 44.99 | 0.675 |
| mq01mot010b | h | Motoniveladora de 154 kW. (maquinaria) | 0.01 | 83.88 | 0.839 |
| mq02rop020 | h | Pisón vibrante de guiado manual, de 80 kg, con placa de 30x30 cm, tipo rana. (maquinaria) | 0.025 | 3.92 | 0.098 |
| mq02cia020j | h | Camión cisterna, de 8 m³ de capacidad. (maquinaria) | 0.012 | 118.9 | 1.427 |
| mo113 | h | Peón ordinario construcción. (mano de obra) | 0.1 | 20.5 | 2.050 |
| % | % | Costes directos complementarios | 2 % | 24.185 | 0.484 |
|  |  | Costes directos |  |  | 24.669 |

Residuos:
- colocación: mt01aro010p; factor de residuo 0.00751766

## Recursos

**mt01aro010p** t Árido reciclado mixto de hormigón y material cerámico
Datos técnicos: Coste energético 71.000 MJ; Emisión de CO2 0.900 kg; Código LER 01 04 08; Masa del elemento 1000 kg; Volumen 0.666667 m3
