# Zócalo para sistema ETICS Webertherm Natura "WEBER" de aislamiento térmico de origen vegetal por el exterior de fachadas

- Propiedad del archivo: CYPE Ingenieros S.A.
- Formato: FIEBDC-3/2016
- Programa: Generador de precios de la construcción. CYPE Ingenieros, S.A.
- Fecha: 04/03/2022
- Ámbito geográfico: Región de Murcia
- Divisa: EUR
- Costes indirectos: 3 %
- IVA: 21 %

## F Fachadas y particiones

### FV Fachadas ETICS con aislamiento térmico de origen vegetal

#### FVM Revestimiento continuo mineral o sintético

**FVM116** m² Zócalo para sistema ETICS Webertherm Natura "WEBER" de aislamiento térmico de origen vegetal por el exterior de fachadas.
Zócalo para sistema Webertherm Natura "WEBER", con ETA - 15/0085, con los paneles aislantes enterrados, compuesto por: capa de impermeabilización de mortero impermeabilizante flexible, monocomponente, Weberdry Imperflex "WEBER", color gris, aplicado en dos capas; panel rígido de poliestireno extruido, Webertherm Placa XPS "WEBER", de color blanco, de 60 mm de espesor, fijado al soporte con mortero polimérico de altas prestaciones reforzado con fibras, Webertherm Base, "WEBER", color gris; capa de regularización de mortero polimérico de altas prestaciones reforzado con fibras, Webertherm Base, "WEBER", color blanco, armado con malla de fibra de vidrio antiálcalis, Webertherm Malla 160 "WEBER", de 3,5x3,8 mm de luz de malla, 160 g/m² de masa superficial y 0,52 mm de espesor; capa de acabado de mortero de cal, tipo CR CSI W0, según UNE-EN 998-1, Webercal Estuco "WEBER", acabado liso, color a elegir, armado con malla de fibra de vidrio antiálcalis, Webertherm Malla 65 "WEBER", de 1x1,5 mm de luz de malla, 65 g/m² de masa superficial y 0,18 mm de espesor, y posterior aplicación de una mano de impregnación hidrófuga incolora en base acuosa, Weberneto S-400 "WEBER"; capa de impermeabilización de mortero impermeabilizante flexible, monocomponente, Weberdry Imperflex "WEBER", color gris, aplicado en dos capas; capa drenante con lámina drenante de estructura nodular de polietileno de alta densidad (PEAD/HDPE), con nódulos de 8 mm de altura, resistencia a la compresión 150 kN/m² según UNE-EN ISO 604, capacidad de drenaje 5 l/(s·m) y masa nominal 0,5 kg/m², colocada sobre el aislamiento.
Criterio de valoración económica: El precio incluye la ejecución de remates en los encuentros con paramentos, revestimientos u otros elementos recibidos en su superficie.
Incluye: Preparación de la superficie soporte. Aplicación del impermeabilizante. Corte y preparación del aislamiento. Colocación del aislamiento sobre el paramento. Aplicación del mortero base y colocación de la malla de fibra de vidrio en la capa de regularización. Resolución de los puntos singulares. Formación de juntas. Aplicación de la capa de acabado. Aplicación de la mano de impregnación hidrófuga. Aplicación del impermeabilizante. Colocación de la lámina drenante.
Criterio de medición de proyecto: Superficie medida según documentación gráfica de Proyecto.
Criterio de medición de obra: Se medirá la superficie realmente ejecutada según especificaciones de Proyecto.

| Código | Ud | Descripción | Rendimiento | Precio | Importe |
|---|---|---|---|---|---|
| mt28mic040a | kg | Mortero impermeabilizante flexible, monocomponente, Weberdry Imperflex "WEBER", color gris, compuesto de cementos especiales, áridos, resinas, sales activas y aditivos, paso del agua a contrapresión < 125 cm³/m² a las 24 horas, con certificado de potabilidad, para aplicación en capa fina. (material) | 4.5 | 3.64 | 16.380 |
| mt28mpc020a | kg | Mortero polimérico de altas prestaciones reforzado con fibras, Webertherm Base, "WEBER", color gris, compuesto de cemento gris, cargas minerales, resinas hidrófugas redispersables, fibras y aditivos especiales, para aplicar con llana, para adherir los paneles aislantes y como capa base, tipo GP CSIII W2, según UNE-EN 998-1. (material) | 6 | 0.7 | 4.200 |
| mt16pxw010d | m² | Panel rígido de poliestireno extruido, Webertherm Placa XPS "WEBER", de color blanco, de 60 mm de espesor, según UNE-EN 13164, resistencia térmica 1,8 m²K/W, conductividad térmica 0,034 W/(mK), Euroclase E de reacción al fuego. (material) | 1.05 | 14.22 | 14.931 |
| mt28mpc020c | kg | Mortero polimérico de altas prestaciones reforzado con fibras, Webertherm Base, "WEBER", color blanco, compuesto de cemento blanco, cargas minerales, resinas hidrófugas redispersables, fibras y aditivos especiales, para aplicar con llana, para adherir los paneles aislantes y como capa base, tipo GP CSIII W2, según UNE-EN 998-1. (material) | 3.75 | 0.76 | 2.850 |
| mt28maw050h | m² | Malla de fibra de vidrio antiálcalis, Webertherm Malla 160 "WEBER", de 3,5x3,8 mm de luz de malla, 160 g/m² de masa superficial, 0,52 mm de espesor y de 0,11x50 m, para armar morteros. (material) | 0.55 | 1.44 | 0.792 |
| mt28esc010b | kg | Mortero de cal imitación de estuco tradicional, tipo CR CSI W0, según UNE-EN 998-1, para uso en interiores o en exteriores, Webercal Estuco "WEBER", acabado liso, color a elegir, compuesto de cal aérea, resinas redispersables, cargas y pigmentos minerales y aditivos orgánicos e inorgánicos, suministrado en sacos. (material) | 2.1 | 3.68 | 7.728 |
| mt28maw050g | m² | Malla de fibra de vidrio antiálcalis, Webertherm Malla 65 "WEBER", de 1x1,5 mm de luz de malla, 65 g/m² de masa superficial, 0,18 mm de espesor y de 0,1x50 m, para armar morteros. (material) | 0.525 | 3.69 | 1.937 |
| mt27tsw020a | l | Impregnación hidrófuga incolora en base acuosa, Weberneto S-400 "WEBER", anticarbonatación. (material) | 0.05 | 23.25 | 1.163 |
| mt14gdo010a | m² | Lámina drenante de estructura nodular de polietileno de alta densidad (PEAD/HDPE), con nódulos de 8 mm de altura, resistencia a la compresión 150 kN/m² según UNE-EN ISO 604, capacidad de drenaje 5 l/(s·m) y masa nominal 0,5 kg/m². (material) | 0.2 | 1.89 | 0.378 |
| mo054 | h | Oficial 1ª montador de aislamientos. (mano de obra) | 0.1 | 20.87 | 2.087 |
| mo101 | h | Ayudante montador de aislamientos. (mano de obra) | 0.1 | 19.6 | 1.960 |
| mo039 | h | Oficial 1ª revocador. (mano de obra) | 0.301 | 20.3 | 6.110 |
| mo079 | h | Ayudante revocador. (mano de obra) | 0.301 | 19.6 | 5.900 |
| mo032 | h | Oficial 1ª aplicador de productos impermeabilizantes. (mano de obra) | 0.1 | 20.3 | 2.030 |
| mo070 | h | Ayudante aplicador de productos impermeabilizantes. (mano de obra) | 0.1 | 19.6 | 1.960 |
| % | % | Costes directos complementarios | 2 % | 70.406 | 1.408 |
|  |  | Costes directos |  |  | 71.814 |

Residuos:
- colocación: mt28mic040a; factor de residuo 0.021
- colocación: mt28mpc020a; factor de residuo 0.0385
- colocación: mt16pxw010d; factor de residuo 0.0310352
- colocación: mt28mpc020c; factor de residuo 0.036983
- colocación: mt28maw050h; factor de residuo 0.055
- colocación: mt28esc010b; factor de residuo 0.022
- colocación: mt28maw050g; factor de residuo 0.055
- colocación: mt14gdo010a; factor de residuo 0.07

## Recursos

**mt28mic040a** kg Mortero impermeabilizante flexible
Datos técnicos: Coste energético 7.537 MJ; Emisión de CO2 0.896 kg; Código LER 17 01 01; Masa del elemento 1 kg; Volumen 0.000667 m3
Residuos:
- embalaje: re150101 Envases de papel y cartón. (componente de residuo); rendimiento 0.014 kg; Código LER 15 01 01; Masa del elemento 1 kg; Volumen 0.001333 m3
- embalaje: re170201 Madera. (componente de residuo); rendimiento 0.004 kg; Código LER 17 02 01; Masa del elemento 1 kg; Volumen 0.000909 m3
- embalaje: re170203 Plástico. (componente de residuo); rendimiento 0.003 kg; Código LER 17 02 03; Masa del elemento 1 kg; Volumen 0.001667 m3

**mt28mpc020a** kg Mortero polimérico de altas prestaciones reforzado con fibras
Datos técnicos: Coste energético 3.340 MJ; Emisión de CO2 0.250 kg; Código LER 17 01 01; Masa del elemento 1 kg; Volumen 0.000667 m3

**mt16pxw010d** m² Panel rígido de poliestireno extruido
Datos técnicos: Coste energético 186.821 MJ; Emisión de CO2 5.940 kg; Código LER 17 06 04; Masa del elemento 2.1 kg; Volumen 0.0035 m3
Residuos:
- embalaje: re170203 Plástico; rendimiento 0.031 kg

**mt28mpc020c** kg Mortero polimérico de altas prestaciones reforzado con fibras
Datos técnicos: Coste energético 3.340 MJ; Emisión de CO2 0.250 kg; Código LER 17 01 01; Masa del elemento 1 kg; Volumen 0.000667 m3

**mt28maw050h** m² Malla de fibra de vidrio antiálcalis
Datos técnicos: Coste energético 13.146 MJ; Emisión de CO2 0.644 kg; Código LER 17 02 03; Masa del elemento 0.16 kg; Volumen 0.000267 m3
Residuos:
- embalaje: re170203 Plástico; rendimiento 0.024 kg

**mt28esc010b** kg Mortero de cal imitación de estuco tradicional
Datos técnicos: Coste energético 4.268 MJ; Emisión de CO2 0.262 kg; Código LER 17 01 01; Masa del elemento 1 kg; Volumen 0.000667 m3
Residuos:
- embalaje: re150101 Envases de papel y cartón; rendimiento 0.014 kg

**mt28maw050g** m² Malla de fibra de vidrio antiálcalis
Datos técnicos: Coste energético 6.020 MJ; Emisión de CO2 0.294 kg; Código LER 17 02 03; Masa del elemento 0.058 kg; Volumen 0.000097 m3
Residuos:
- embalaje: re170203 Plástico; rendimiento 0.024 kg

**mt14gdo010a** m² Lámina drenante de estructura nodular de polietileno de alta densidad (PEAD/HDPE)
Datos técnicos: Coste energético 45.078 MJ; Emisión de CO2 2.178 kg; Código LER 17 02 03; Masa del elemento 0.5 kg; Volumen 0.000833 m3
Residuos:
- embalaje: re170203 Plástico; rendimiento 0.05 kg
