# Unidad exterior de aire acondicionado, de condensación por agua

- Propiedad del archivo: CYPE Ingenieros S.A.
- Formato: FIEBDC-3/2016
- Programa: Generador de precios de la construcción. CYPE Ingenieros, S.A.
- Fecha: 07/07/2023
- Ámbito geográfico: Región de Murcia
- Divisa: EUR
- Costes indirectos: 3 %
- IVA: 21 %

## I Instalaciones

### IB Sistemas de climatización

#### IBR Sistema MRV (Haier)

**IBR020** Ud Unidad exterior de aire acondicionado, de condensación por agua.
Unidad exterior de aire acondicionado, de condensación por agua, sistema de volumen de refrigerante variable MRV W, modelo AV08IMWEWA "HAIER", con compresor scroll DC con tecnología Inverter, potencia frigorífica 22,4 kW (temperatura de bulbo seco del aire interior 27°C, temperatura de bulbo húmedo del aire interior 19°C, temperatura de bulbo seco del aire exterior 35°C, temperatura de bulbo húmedo del aire exterior 24°C), potencia calorífica 25 kW (temperatura de bulbo seco del aire interior 20°C, temperatura de bulbo seco del aire exterior 7°C, temperatura de bulbo húmedo del aire exterior 6°C), alimentación trifásica (400V/50Hz), consumo eléctrico en refrigeración 4,5 kW, consumo eléctrico en calefacción 4,15 kW, EER 4,98, COP 6,02, presión sonora 50 dBA, potencia sonora 61 dBA, dimensiones (anchura x profundidad x altura) 775x545x995 mm, peso 150 kg, diámetro de conexión de la tubería de gas 19,05 mm, diámetro de conexión de la tubería de líquido 9,52 mm, refrigerante R-410A, carga de refrigerante 2 kg, conexiones de entrada y salida de agua DN 32 mm, rango de conexión de unidades interiores del 50% al 130%, nº máximo de unidades interiores conectables 13, longitud máxima de tubería 300 m, longitud máxima entre unidad exterior y unidad interior más alejada 150 m, diferencia máxima de altura de instalación 50 m entre la unidad exterior y las unidades interiores.
Criterio de valoración económica: El precio no incluye los elementos antivibratorios de suelo, la canalización ni el cableado eléctrico de alimentación.
Incluye: Replanteo. Colocación y fijación. Conexión a las líneas frigoríficas. Conexión a la red de conducción de agua. Conexión a la red eléctrica. Conexión a la red de desagüe. Puesta en marcha.
Criterio de medición de proyecto: Número de unidades previstas, según documentación gráfica de Proyecto.
Criterio de medición de obra: Se medirá el número de unidades realmente ejecutadas según especificaciones de Proyecto.

| Código | Ud | Descripción | Rendimiento | Precio | Importe |
|---|---|---|---|---|---|
| mt42hai035a | Ud | Unidad exterior de aire acondicionado, de condensación por agua, sistema de volumen de refrigerante variable MRV W, modelo AV08IMWEWA "HAIER", con compresor scroll DC con tecnología Inverter, potencia frigorífica 22,4 kW (temperatura de bulbo seco del aire interior 27°C, temperatura de bulbo húmedo del aire interior 19°C, temperatura de bulbo seco del aire exterior 35°C, temperatura de bulbo húmedo del aire exterior 24°C), potencia calorífica 25 kW (temperatura de bulbo seco del aire interior 20°C, temperatura de bulbo seco del aire exterior 7°C, temperatura de bulbo húmedo del aire exterior 6°C), alimentación trifásica (400V/50Hz), consumo eléctrico en refrigeración 4,5 kW, consumo eléctrico en calefacción 4,15 kW, EER 4,98, COP 6,02, presión sonora 50 dBA, potencia sonora 61 dBA, dimensiones (anchura x profundidad x altura) 775x545x995 mm, peso 150 kg, diámetro de conexión de la tubería de gas 19,05 mm, diámetro de conexión de la tubería de líquido 9,52 mm, refrigerante R-410A, carga de refrigerante 2 kg, conexiones de entrada y salida de agua DN 32 mm, rango de conexión de unidades interiores del 50% al 130%, nº máximo de unidades interiores conectables 13, longitud máxima de tubería 300 m, longitud máxima entre unidad exterior y unidad interior más alejada 150 m, diferencia máxima de altura de instalación 50 m entre la unidad exterior y las unidades interiores. (material) | 1 | 13780 | 13780.000 |
| mo005 | h | Oficial 1ª instalador de climatización. (mano de obra) | 5.987 | 22.41 | 134.169 |
| mo104 | h | Ayudante instalador de climatización. (mano de obra) | 5.987 | 21.04 | 125.966 |
| % | % | Costes directos complementarios | 2 % | 14040.135 | 280.803 |
|  |  | Costes directos |  |  | 14320.938 |
