# Conducto de evacuación de los productos de la combustión, de pared simple de chapa de acero, de 100 mm de diámetro interior, para caldera de pie a leña o carbón

- Propiedad del archivo: CYPE INGENIEROS, S.A.
- Formato: FIEBDC-3/2002
- Ámbito geográfico: Región de Murcia
- Divisa: EUR
- Costes indirectos: 3.00 %
- IVA: 21.00 %

**ICO005** m Conducto de evacuación de los productos de la combustión, de pared simple de chapa de acero, de 100 mm de diámetro interior, para caldera de pie a leña o carbón.
Conducto de evacuación de los productos de la combustión, formado por tubo de pared simple de chapa de acero con recubrimiento de esmalte negro vitrificado, de 100 mm de diámetro interior, temperatura de trabajo de hasta 600°C, para caldera de pie a leña o carbón. Incluso tes, codos, adaptadores, abrazaderas, soportes murales, deflectores y demás accesorios necesarios. Totalmente montado, conexionado y probado.
Incluye: Replanteo y trazado del conducto. Presentación de tubos y accesorios. Montaje del conducto. Fijación del conducto al paramento. Realización de pruebas de servicio.
Criterio de medición de proyecto: Longitud medida desde el arranque del conducto hasta la parte superior del deflector, según documentación gráfica de Proyecto.
Criterio de medición de obra: Se medirá, desde el arranque del conducto hasta la parte superior del deflector, la longitud realmente ejecutada según especificaciones de Proyecto.

| Código | Ud | Descripción | Rendimiento | Precio | Importe |
|---|---|---|---|---|---|
| mt20chn041a | Ud | Material auxiliar para montaje y sujeción a la obra de los conductos de pared simple de chapa de acero, de 100 mm de diámetro interior. (material) | 1.000 | 1.16 | 1.16 |
| mt20chn040ac | m | Tubo de pared simple de chapa de acero con recubrimiento de esmalte negro vitrificado, de 100 mm de diámetro interior, temperatura de trabajo de hasta 600°C, para unión por enchufe, con el precio incrementado el 10% en concepto de accesorios, piezas especiales y deflectores. (material) | 1.000 | 15.99 | 15.99 |
| mo004 | h | Oficial 1ª calefactor. (mano de obra) | 0.381 | 19.48 | 7.42 |
| mo103 | h | Ayudante calefactor. (mano de obra) | 0.381 | 18.16 | 6.92 |
| % | % | Costes directos complementarios | 2 % | 31.49 | 0.63 |
|  |  | Costes directos |  |  | 32.12 |
