# Zócalo para sistema Webertherm Ceramic Optima Aislone "WEBER"

- Propiedad del archivo: CYPE INGENIEROS, S.A.
- Formato: FIEBDC-3/2002
- Ámbito geográfico: Región de Murcia
- Divisa: EUR
- Costes indirectos: 3.00 %
- IVA: 21.00 %

**NAS128** m² Zócalo para sistema Webertherm Ceramic Optima Aislone "WEBER", compuesto por: capa de impermeabilización de mortero impermeabilizante flexible, monocomponente, Webertec Imperflex "WEBER", color gris, aplicado en dos capas; panel rígido de poliestireno extruido, Webertherm Placa XPS "WEBER", de color blanco, de 40 mm de espesor, fijado al soporte con mortero polimérico de altas prestaciones reforzado con fibras, Webertherm Base, "WEBER", color gris; capa de regularización de mortero polimérico de altas prestaciones reforzado con fibras, Webertherm Base, "WEBER", color gris, armado con malla de fibra de vidrio antiálcalis, Webertherm 320 "WEBER", de 6x6 mm de luz de malla, 330 g/m² de masa superficial y 0,9 mm de espesor; capa de acabado de baldosas cerámicas de gres esmaltado, 15x15 cm, 8 €/m², colocadas con adhesivo cementoso mejorado de ligantes mixtos, tipo C2 FTE S1, según UNE-EN 12004, de fraguado rápido, con deslizamiento reducido y tiempo abierto ampliado, Weberxerm 859 F "WEBER", de color gris, con doble encolado, rejuntadas con mortero de juntas cementoso mejorado, tipo CG2 W A, con absorción de agua reducida y resistencia elevada a la abrasión, Webercolor Premium "WEBER", color Blanco; capa de impermeabilización de mortero impermeabilizante flexible, monocomponente, Webertec Imperflex "WEBER", color gris, aplicado en dos capas; capa drenante con lámina drenante y filtrante de estructura nodular de polietileno de alta densidad (PEAD/HDPE), con nódulos de 8 mm de altura, resistencia a la compresión 150 kN/m² según UNE-EN ISO 604, capacidad de drenaje 5 l/(s·m) y masa nominal 0,5 kg/m², colocada sobre el aislamiento.
Zócalo para sistema Webertherm Ceramic Optima Aislone "WEBER", compuesto por: capa de impermeabilización de mortero impermeabilizante flexible, monocomponente, Webertec Imperflex "WEBER", color gris, aplicado en dos capas; panel rígido de poliestireno extruido, Webertherm Placa XPS "WEBER", de color blanco, de 40 mm de espesor, fijado al soporte con mortero polimérico de altas prestaciones reforzado con fibras, Webertherm Base, "WEBER", color gris; capa de regularización de mortero polimérico de altas prestaciones reforzado con fibras, Webertherm Base, "WEBER", color gris, armado con malla de fibra de vidrio antiálcalis, Webertherm 320 "WEBER", de 6x6 mm de luz de malla, 330 g/m² de masa superficial y 0,9 mm de espesor; capa de acabado de baldosas cerámicas de gres esmaltado, 15x15 cm, 8 €/m², colocadas con adhesivo cementoso mejorado de ligantes mixtos, tipo C2 FTE S1, según UNE-EN 12004, de fraguado rápido, con deslizamiento reducido y tiempo abierto ampliado, Weberxerm 859 F "WEBER", de color gris, con doble encolado, rejuntadas con mortero de juntas cementoso mejorado, tipo CG2 W A, con absorción de agua reducida y resistencia elevada a la abrasión, Webercolor Premium "WEBER", color Blanco; capa de impermeabilización de mortero impermeabilizante flexible, monocomponente, Webertec Imperflex "WEBER", color gris, aplicado en dos capas; capa drenante con lámina drenante y filtrante de estructura nodular de polietileno de alta densidad (PEAD/HDPE), con nódulos de 8 mm de altura, resistencia a la compresión 150 kN/m² según UNE-EN ISO 604, capacidad de drenaje 5 l/(s·m) y masa nominal 0,5 kg/m², colocada sobre el aislamiento.
Incluye: Preparación de la superficie soporte. Aplicación del impermeabilizante. Corte y preparación del aislamiento. Colocación del aislamiento sobre el paramento. Aplicación del mortero base y colocación de la malla de fibra de vidrio en la capa de regularización. Resolución de los puntos singulares. Formación de juntas. Colocación de las piezas cerámicas. Rejuntado. Sellado de juntas. Aplicación del impermeabilizante. Colocación de la lámina drenante. Eliminación y limpieza del material sobrante. Limpieza final de la fachada.
Criterio de medición de proyecto: Superficie medida según documentación gráfica de Proyecto.
Criterio de medición de obra: Se medirá la superficie realmente ejecutada según especificaciones de Proyecto.
Criterio de valoración económica: El precio incluye la ejecución de remates en los encuentros con paramentos, revestimientos u otros elementos recibidos en su superficie.

| Código | Ud | Descripción | Rendimiento | Precio | Importe |
|---|---|---|---|---|---|
| mt28mic040a | kg | Mortero impermeabilizante flexible, monocomponente, Webertec Imperflex "WEBER", color gris, compuesto de cementos especiales, áridos, resinas, sales activas y aditivos, paso del agua a contrapresión < 125 cm³/m² a las 24 horas, con certificado de potabilidad, para aplicación en capa fina. (material) | 4.500 | 4.20 | 18.90 |
| mt28mpc020a | kg | Mortero polimérico de altas prestaciones reforzado con fibras, Webertherm Base, "WEBER", color gris, compuesto de cemento gris, cargas minerales, resinas hidrófugas redispersables, fibras y aditivos especiales, para aplicar con llana, para adherir los paneles aislantes y como capa base, tipo GP CSIII W2, según UNE-EN 998-1. (material) | 9.750 | 0.84 | 8.19 |
| mt16pxw010b | m² | Panel rígido de poliestireno extruido, Webertherm Placa XPS "WEBER", de color blanco, de 40 mm de espesor, según UNE-EN 13164, resistencia térmica 1,2 m²K/W, conductividad térmica 0,034 W/(mK), Euroclase E de reacción al fuego. (material) | 1.050 | 10.12 | 10.63 |
| mt28maw050j | m² | Malla de fibra de vidrio antiálcalis, Webertherm 320 "WEBER", de 6x6 mm de luz de malla, 330 g/m² de masa superficial, 0,9 mm de espesor y de 0,1x25 m, para armar morteros. (material) | 0.550 | 3.81 | 2.10 |
| mt09mcw040a | kg | Adhesivo cementoso mejorado de ligantes mixtos, tipo C2 FTE S1, según UNE-EN 12004, de fraguado rápido, con deslizamiento reducido y tiempo abierto ampliado, Weberxerm 859 F "WEBER", de color gris, compuesto por una mezcla de cementos especiales, áridos de granulometría seleccionada, resinas sintéticas y aditivos, para la colocación de baldosas cerámicas y material pétreo. (material) | 3.000 | 0.78 | 2.34 |
| mt19abe010n800 | m² | Baldosa cerámica de gres esmaltado, 15x15 cm, 8,00€/m², capacidad de absorción de agua 3%<=E<6%, grupo BIIa, según UNE-EN 14411, resistencia al deslizamiento Rd<=15 según UNE-ENV 12633, resbaladicidad clase 0 según CTE. (material) | 0.525 | 8.00 | 4.20 |
| mt09mcw050la | kg | Mortero de juntas cementoso mejorado, tipo CG2 W A, según UNE-EN 13888, Webercolor Premium "WEBER", con absorción de agua reducida y resistencia elevada a la abrasión, color Blanco, compuesto de cementos especiales, resina, áridos silíceos, aditivos hidrofugantes y aditivos orgánicos e inorgánicos específicos, con muy bajo contenido de sustancias orgánicas volátiles (VOC), con tecnología Protect³ y Pure Clean, bactericida, antimoho y antiverdín, repelente del agua y la suciedad, de fraguado y endurecimiento rápido, con efecto preventivo de las eflorescencias, con alta resistencia a los agentes químicos, flexible e impermeable al agua, apto para todo tipo de baldosas cerámicas, piedras naturales y terrazo, para juntas de hasta 15 mm. (material) | 0.400 | 2.15 | 0.86 |
| mt14gdo010a | m² | Lámina drenante y filtrante de estructura nodular de polietileno de alta densidad (PEAD/HDPE), con nódulos de 8 mm de altura, resistencia a la compresión 150 kN/m² según UNE-EN ISO 604, capacidad de drenaje 5 l/(s·m) y masa nominal 0,5 kg/m². (material) | 0.200 | 1.51 | 0.30 |
| mo054 | h | Oficial 1ª montador de aislamientos. (mano de obra) | 0.100 | 19.48 | 1.95 |
| mo101 | h | Ayudante montador de aislamientos. (mano de obra) | 0.100 | 18.17 | 1.82 |
| mo039 | h | Oficial 1ª revocador. (mano de obra) | 0.301 | 18.91 | 5.69 |
| mo079 | h | Ayudante revocador. (mano de obra) | 0.301 | 18.17 | 5.47 |
| mo032 | h | Oficial 1ª aplicador de productos impermeabilizantes. (mano de obra) | 0.100 | 18.91 | 1.89 |
| mo070 | h | Ayudante aplicador de productos impermeabilizantes. (mano de obra) | 0.100 | 18.17 | 1.82 |
| % | % | Costes directos complementarios | 2 % | 66.16 | 1.32 |
|  |  | Costes directos |  |  | 67.48 |
