# Impermeabilización de cubiertas

- Propiedad del archivo: CYPE INGENIEROS, S.A.
- Formato: FIEBDC-3/2002
- Ámbito geográfico: Región de Murcia
- Divisa: EUR
- Costes indirectos: 3.00 %
- IVA: 21.00 %

**NIG300** m² Impermeabilización de cubiertas, realizada mediante el sistema Aquaflex Roof Plus "MAPEI SPAIN", formado por dos capas de impermeabilizante líquido elástico monocomponente, Aquaflex Roof Plus "MAPEI SPAIN", de color Blanco; previa aplicación de adhesivo cementoso mejorado, tipo C2 F, según UNE-EN 12004, con fraguado rápido, Adesilex P4 "MAPEI SPAIN", sobre superficie soporte (no incluida en este precio).
Formación de impermeabilización de cubiertas, realizada mediante el sistema Aquaflex Roof Plus "MAPEI SPAIN", formado por dos capas de impermeabilizante líquido elástico monocomponente, Aquaflex Roof Plus "MAPEI SPAIN", de color Blanco, con un rendimiento de 4 kg/m², previa aplicación de adhesivo cementoso mejorado, tipo C2 F, según UNE-EN 12004, con fraguado rápido, Adesilex P4 "MAPEI SPAIN", compuesto de cemento, áridos de granulometría seleccionada, resinas sintéticas y aditivos especiales, sobre superficie soporte (no incluida en este precio). Incluso p/p de limpieza y preparación de la superficie soporte y resolución de puntos singulares.
Incluye: Limpieza y preparación de la superficie soporte. Aplicación de la capa de regularización. Aplicación de la primera capa de impermeabilizante. Aplicación de la segunda capa de impermeabilizante.
Criterio de medición de proyecto: Superficie medida en proyección horizontal, según documentación gráfica de Proyecto, desde las caras interiores de los antepechos o petos perimetrales que la limitan.
Criterio de medición de obra: Se medirá, en proyección horizontal, la superficie realmente ejecutada según especificaciones de Proyecto, desde las caras interiores de los antepechos o petos perimetrales que la limitan.

| Código | Ud | Descripción | Rendimiento | Precio | Importe |
|---|---|---|---|---|---|
| mt09mcm070b | kg | Adhesivo cementoso mejorado, tipo C2 F, según UNE-EN 12004, con fraguado rápido, Adesilex P4 "MAPEI SPAIN", compuesto de cemento, áridos de granulometría seleccionada, resinas sintéticas y aditivos especiales; para regularización y nivelación de superficies. (material) | 1.400 | 1.13 | 1.58 |
| mt15map010a | kg | Impermeabilizante líquido elástico monocomponente, Aquaflex Roof Plus "MAPEI SPAIN", de color Blanco, para aplicar con rodillo de pelo corto, según UNE-EN 1504-2. (material) | 4.000 | 9.00 | 36.00 |
| mo032 | h | Oficial 1ª aplicador de productos impermeabilizantes. (mano de obra) | 0.222 | 17.64 | 3.92 |
| mo070 | h | Ayudante aplicador de productos impermeabilizantes. (mano de obra) | 0.222 | 16.95 | 3.76 |
| % | % | Costes directos complementarios | 2 % | 45.26 | 0.91 |
|  |  | Costes directos |  |  | 46.17 |
