# Impermeabilización líquida y aislamiento termorreflectante de cubiertas no transitables. Sistema "REVETÓN"

- Propiedad del archivo: CYPE Ingenieros S.A.
- Formato: FIEBDC-3/2016
- Programa: Generador de precios de la construcción. CYPE Ingenieros, S.A.
- Fecha: 04/03/2022
- Ámbito geográfico: Región de Murcia
- Divisa: EUR
- Costes indirectos: 3 %
- IVA: 21 %

## N Aislamientos e impermeabilizaciones

### NL Impermeabilizaciones líquidas

#### NLG Cubiertas, galerías y balcones

**NLG020** m² Impermeabilización líquida y aislamiento termorreflectante de cubiertas no transitables. Sistema "REVETÓN".
Impermeabilización líquida y aislamiento termorreflectante de cubierta no transitable, sobre superficie soporte de hormigón o mortero. Sistema "REVETÓN" formado por imprimación de dos componentes, a base de resina epoxi en dispersión acuosa "REVETÓN", incolora, acabado satinado, geotextil no tejido de fibras de vidrio, Texnón 300 "REVETÓN", de 300 g/m² de masa superficial, en toda la superficie y en puntos singulares y revestimiento elástico, Revsun Tec Plus "REVETÓN", acabado mate, color blanco, aplicado en capas sucesivas, (2 l/m²).
Incluye: Limpieza de la superficie soporte. Aplicación de la imprimación. Armado de la superficie. Resolución de los puntos singulares. Aplicación del impermeabilizante.
Criterio de medición de proyecto: Superficie medida en proyección horizontal, según documentación gráfica de Proyecto, desde las caras interiores de los antepechos o petos perimetrales que la limitan.
Criterio de medición de obra: Se medirá, en proyección horizontal, la superficie realmente ejecutada según especificaciones de Proyecto, desde las caras interiores de los antepechos o petos perimetrales que la limitan.

| Código | Ud | Descripción | Rendimiento | Precio | Importe |
|---|---|---|---|---|---|
| mt15rer010b | l | Imprimación de dos componentes, a base de resina epoxi en dispersión acuosa "REVETÓN", incolora, acabado satinado, para aplicar con brocha, rodillo o pistola. (material) | 0.2 | 36.05 | 7.210 |
| mt15rer700a | l | Revestimiento elástico, Revsun Tec Plus "REVETÓN", a base de copolímeros acrílicos en dispersión acuosa, dióxido de titanio y pigmentos extendedores seleccionados, acabado mate, color blanco, con un índice de reflexión solar de 70 y 0,91 de emitancia, antimoho y antiverdín, con resistencia a los rayos UV y a los álcalis, para aplicar con brocha, rodillo o pistola. (material) | 2 | 10.51 | 21.020 |
| mt15rer502a | m² | Geotextil no tejido de fibras de vidrio, Texnón 300 "REVETÓN", de 300 g/m² de masa superficial, suministrado en rollos de 1x150 m. (material) | 1.1 | 2.89 | 3.179 |
| mo032 | h | Oficial 1ª aplicador de productos impermeabilizantes. (mano de obra) | 0.371 | 20.3 | 7.531 |
| mo070 | h | Ayudante aplicador de productos impermeabilizantes. (mano de obra) | 0.371 | 19.6 | 7.272 |
| % | % | Costes directos complementarios | 2 % | 46.212 | 0.924 |
|  |  | Costes directos |  |  | 47.136 |

Residuos:
- colocación: mt15rer010b; factor de residuo 0.03
- colocación: mt15rer700a; factor de residuo 0.0329859
- colocación: mt15rer502a; factor de residuo 0.055

## Recursos

**mt15rer010b** l Imprimación de dos componentes
Datos técnicos: Coste energético 95.746 MJ; Emisión de CO2 3.641 kg; Código LER 17 09 04; Masa del elemento 1.1 kg; Volumen 0.000733 m3
Residuos:
- embalaje: re150104 Envases metálicos. (componente de residuo); rendimiento 0.064 kg; Código LER 15 01 04; Masa del elemento 1 kg; Volumen 0.001667 m3

**mt15rer700a** l Revestimiento elástico
Datos técnicos: Coste energético 96.911 MJ; Emisión de CO2 3.689 kg; Código LER 17 09 04; Masa del elemento 1.28 kg; Volumen 0.000853 m3
Residuos:
- embalaje: re150104 Envases metálicos; rendimiento 0.062 kg

**mt15rer502a** m² Geotextil no tejido de fibras de vidrio
Datos técnicos: Coste energético 22.928 MJ; Emisión de CO2 1.124 kg; Código LER 17 02 03; Masa del elemento 0.3 kg; Volumen 0.0005 m3
Residuos:
- embalaje: re170203 Plástico. (componente de residuo); rendimiento 0.024 kg; Código LER 17 02 03; Masa del elemento 1 kg; Volumen 0.001667 m3
