# Sistema MasterSeal Roof 2110 "BASF" de impermeabilización líquida de cubiertas

- Propiedad del archivo: CYPE INGENIEROS, S.A.
- Formato: FIEBDC-3/2002
- Ámbito geográfico: Región de Murcia
- Divisa: EUR
- Costes indirectos: 3.00 %
- IVA: 21.00 %

**NLG301** m² Sistema MasterSeal Roof 2110 "BASF" de impermeabilización líquida de cubiertas, de 2 a 2,5 mm de espesor total, sobre superficie soporte de hormigón o mortero, formado por membrana elástica impermeabilizante de dos componentes, MasterSeal M 800 "BASF", aplicada mediante sistema de proyección mecánica en caliente, previa imprimación con MasterSeal P 770 "BASF", endurecida superficialmente mediante espolvoreo con árido de cuarzo natural, MasterTop F5 "BASF"; y sellado de la impermeabilización con dos capas de sellante de color gris RAL 7032, MasterSeal TC 259 "BASF".
Sistema MasterSeal Roof 2110 "BASF" de impermeabilización líquida de cubiertas, de 2 a 2,5 mm de espesor total, sobre superficie soporte de hormigón o mortero, formado por membrana elástica impermeabilizante de dos componentes, MasterSeal M 800 "BASF", aplicada mediante sistema de proyección mecánica en caliente, previa imprimación con MasterSeal P 770 "BASF", endurecida superficialmente mediante espolvoreo con árido de cuarzo natural, MasterTop F5 "BASF"; y sellado de la impermeabilización con dos capas de sellante de color gris RAL 7032, MasterSeal TC 259 "BASF".
Incluye: Limpieza de la superficie soporte. Aplicación de la imprimación. Espolvoreo con árido de sílice. Aplicación de la imprimación que actúa como puente de unión. Resolución de los puntos singulares. Aplicación mecánica en caliente del impermeabilizante. Aplicación de la capa de sellado.
Criterio de medición de proyecto: Superficie medida en proyección horizontal, según documentación gráfica de Proyecto, desde las caras interiores de los antepechos o petos perimetrales que la limitan.
Criterio de medición de obra: Se medirá, en proyección horizontal, la superficie realmente ejecutada según especificaciones de Proyecto, desde las caras interiores de los antepechos o petos perimetrales que la limitan.

| Código | Ud | Descripción | Rendimiento | Precio | Importe |
|---|---|---|---|---|---|
| mt15bas120k | kg | Imprimación transparente, MasterSeal P 770 "BASF", de dos componentes, con tecnología Xolutec, para aplicar sobre superficie soporte de hormigón, de mortero o metálica con brocha o rodillo. (material) | 0.300 | 10.71 | 3.21 |
| mt15bas130c | kg | Árido de cuarzo natural, MasterTop F5 "BASF", de granulometría comprendida entre 0,4 y 1,0 mm, para utilizar como carga mineral en combinación con resinas epoxi o poliuretano. (material) | 1.000 | 0.74 | 0.74 |
| mt15bas120o | kg | Imprimación transparente, MasterSeal P 691 "BASF", a base de resina de poliuretano monocomponente y disolventes, para aplicar sobre PVC, EPDM, madera, poliéster o fibrocemento, sobre membranas proyectadas tipo MasterSeal o como puente de unión con rastrillo de goma y rodillo de pelo corto. (material) | 0.100 | 15.39 | 1.54 |
| mt15bas350a | kg | Membrana elástica impermeabilizante de dos componentes a base de poliuretano y poliurea, MasterSeal M 800 "BASF", permeable al vapor de agua, para aplicar mediante sistema de proyección mecánica en caliente. (material) | 2.200 | 8.65 | 19.03 |
| mt15bas150c | kg | Sellante de color gris RAL 7032, MasterSeal TC 259 "BASF", compuesto por poliuretano alifático monocomponente y disolventes, con resistencia a los rayos UV, de aplicación como capa de acabado elástica para protección frente a la intemperie, en el sistema MasterSeal Roof de impermeabilización vista de cubiertas. (material) | 0.200 | 15.31 | 3.06 |
| mq06pyp010 | h | Equipo completo para proyección de productos impermeabilizantes líquidos en caliente. (maquinaria) | 0.200 | 2.50 | 0.50 |
| mo032 | h | Oficial 1ª aplicador de productos impermeabilizantes. (mano de obra) | 0.251 | 18.91 | 4.75 |
| mo070 | h | Ayudante aplicador de productos impermeabilizantes. (mano de obra) | 0.251 | 18.17 | 4.56 |
| % | % | Costes directos complementarios | 2 % | 37.39 | 0.75 |
|  |  | Costes directos |  |  | 38.14 |
