# Zócalo para sistema Gutex Thermowall "BIOHAUS"

- Propiedad del archivo: CYPE INGENIEROS, S.A.
- Formato: FIEBDC-3/2002
- Ámbito geográfico: Región de Murcia
- Divisa: EUR
- Costes indirectos: 3.00 %
- IVA: 21.00 %

**NVS114** m² Zócalo para sistema Gutex Thermowall "BIOHAUS", con los paneles aislantes enterrados, compuesto por: impermeabilización del soporte con lámina bituminosa autoadhesiva, de 1 mm de espesor, de aplicación en frío, de hasta 60 cm de desarrollo; panel rígido de poliestireno extruido, según UNE-EN 13164, de superficie rugosa y estructura celular cerrada, de color blanco, de 60 mm de espesor, fijado con mortero seco de cemento reforzado con fibras Gutex Klebe Und Spachtelputz "BIOHAUS", aplicación manual y fijaciones mecánicas con taco de expansión de polipropileno con tirafondo Gutex Taco-termo "BIOHAUS"; capa de regularización de mortero seco de cemento reforzado con fibras Gutex Klebe Und Spachtelputz "BIOHAUS", aplicación manual, armado con malla de fibra de vidrio antiálcalis, Gutex Malla Universal "BIOHAUS", de 4x4 mm de luz de malla y de 155 g/m² de masa superficial; capa de impermeabilización de imprimación impermeabilizante Gutex Sockelanstrich "BIOHAUS", mezclada, en relación 1/1, con cemento CEM II, según UNE-EN 197-1; capa de acabado de mortero Gutex Combiputz "BIOHAUS", acabado fratasado, color blanco, aplicación manual, sobre imprimación reguladora de la absorción y puente de adherencia Gutex Isoliergrund "BIOHAUS" y posterior tratamiento superficial mediante aplicación de una mano de pintura para exterior, Gutex Combi-Mineralfarbe "BIOHAUS", a base de silicato potásico, color blanco, acabado mate; capa drenante con lámina drenante y filtrante de estructura nodular de polietileno de alta densidad (PEAD/HDPE), con nódulos de 8 mm de altura, resistencia a la compresión 150 kN/m² según UNE-EN ISO 604, capacidad de drenaje 5 l/(s·m) y masa nominal 0,5 kg/m², colocada sobre el aislamiento.
Zócalo para sistema Gutex Thermowall "BIOHAUS", con los paneles aislantes enterrados, compuesto por: impermeabilización del soporte con lámina bituminosa autoadhesiva, de 1 mm de espesor, de aplicación en frío, de hasta 60 cm de desarrollo; panel rígido de poliestireno extruido, según UNE-EN 13164, de superficie rugosa y estructura celular cerrada, de color blanco, de 60 mm de espesor, fijado con mortero seco de cemento reforzado con fibras Gutex Klebe Und Spachtelputz "BIOHAUS", aplicación manual y fijaciones mecánicas con taco de expansión de polipropileno con tirafondo Gutex Taco-termo "BIOHAUS"; capa de regularización de mortero seco de cemento reforzado con fibras Gutex Klebe Und Spachtelputz "BIOHAUS", aplicación manual, armado con malla de fibra de vidrio antiálcalis, Gutex Malla Universal "BIOHAUS", de 4x4 mm de luz de malla y de 155 g/m² de masa superficial; capa de impermeabilización de imprimación impermeabilizante Gutex Sockelanstrich "BIOHAUS", mezclada, en relación 1/1, con cemento CEM II, según UNE-EN 197-1; capa de acabado de mortero Gutex Combiputz "BIOHAUS", acabado fratasado, color blanco, aplicación manual, sobre imprimación reguladora de la absorción y puente de adherencia Gutex Isoliergrund "BIOHAUS" y posterior tratamiento superficial mediante aplicación de una mano de pintura para exterior, Gutex Combi-Mineralfarbe "BIOHAUS", a base de silicato potásico, color blanco, acabado mate; capa drenante con lámina drenante y filtrante de estructura nodular de polietileno de alta densidad (PEAD/HDPE), con nódulos de 8 mm de altura, resistencia a la compresión 150 kN/m² según UNE-EN ISO 604, capacidad de drenaje 5 l/(s·m) y masa nominal 0,5 kg/m², colocada sobre el aislamiento.
Incluye: Preparación de la superficie soporte. Corte y preparación de las láminas. Colocación de la impermeabilización del soporte. Corte y preparación del aislamiento. Colocación del aislamiento sobre el paramento. Aplicación del mortero base y colocación de la malla de fibra de vidrio en la capa de regularización. Aplicación del impermeabilizante. Resolución de los puntos singulares. Formación de juntas. Aplicación de la capa de acabado. Aplicación de la mano de revestimiento protector en la capa de acabado. Colocación de la lámina drenante.
Criterio de medición de proyecto: Superficie medida según documentación gráfica de Proyecto.
Criterio de medición de obra: Se medirá la superficie realmente ejecutada según especificaciones de Proyecto.
Criterio de valoración económica: El precio incluye la ejecución de remates en los encuentros con paramentos, revestimientos u otros elementos recibidos en su superficie.

| Código | Ud | Descripción | Rendimiento | Precio | Importe |
|---|---|---|---|---|---|
| mt14lbr020a | m² | Lámina bituminosa autoadhesiva, de 1 mm de espesor, de aplicación en frío, temperatura de aplicación entre 0°C y 40°C, para cimentaciones, suministrada en rollos de 33 cm de anchura y 10 m de longitud. (material) | 0.600 | 27.65 | 16.59 |
| mt28mab010a | kg | Mortero seco de cemento reforzado con fibras Gutex Klebe Und Spachtelputz "BIOHAUS", compuesto por cemento blanco, cal hidratada, cargas minerales, cuarzo y aditivos, permeable al vapor de agua, para aplicar con llana. (material) | 9.000 | 1.25 | 11.25 |
| mt16pxg010c | m² | Panel rígido de poliestireno extruido, según UNE-EN 13164, de superficie rugosa y estructura celular cerrada, de color blanco, de 60 mm de espesor, resistencia térmica 1,76 m²K/W, conductividad térmica 0,034 W/(mK), Euroclase E de reacción al fuego. (material) | 1.050 | 16.30 | 17.12 |
| mt16bab021b | Ud | Taco de expansión de polipropileno con tirafondo, Gutex Taco-termo "BIOHAUS", de 8 mm de diámetro y 115 mm de longitud, con tapón de EPS para evitar el puente térmico puntual en la fijación del aislamiento. (material) | 10.000 | 0.69 | 6.90 |
| mt28mab020a | m² | Malla de fibra de vidrio antiálcalis, Gutex Malla Universal "BIOHAUS", de 4x4 mm de luz de malla, de 155 g/m² de masa superficial y de 1,1x50 m, para armar morteros. (material) | 1.100 | 1.62 | 1.78 |
| mt28mab040a | l | Imprimación impermeabilizante Gutex Sockelanstrich "BIOHAUS", a base de resinas sintéticas en dispersión acuosa, como protección frente a la humedad por capilaridad e infiltraciones de agua de lluvia; para aplicar con brocha. (material) | 0.350 | 8.27 | 2.89 |
| mt08cet020a | t | Cemento CEM II / A-P 32,5 N, a granel, según UNE-EN 197-1. (material) | 0.001 | 92.76 | 0.09 |
| mt28mab030a | kg | Imprimación reguladora de la absorción y puente de adherencia Gutex Isoliergrund "BIOHAUS", a base de copolímeros acrílicos, silicato potásico y pigmentos, resistente a la intemperie; para aplicar con brocha o rodillo. (material) | 0.350 | 3.79 | 1.33 |
| mt28mab050a | kg | Mortero Gutex Combiputz "BIOHAUS", acabado fratasado, color blanco, compuesto por cemento blanco, cal hidratada, polvo de mármol, cuarzo y aditivos, con un tamaño máximo de partícula de 1,5 mm, permeable al vapor de agua y resistente a la intemperie, para aplicar con llana. (material) | 2.000 | 1.54 | 3.08 |
| mt27psh010a | l | Pintura para exterior, Gutex Combi-Mineralfarbe "BIOHAUS", a base de silicato potásico, color blanco, acabado mate, permeable al vapor de agua, fungicida y resistente a la intemperie; para aplicar con brocha, rodillo o pistola. (material) | 0.300 | 6.15 | 1.85 |
| mt14gdo010a | m² | Lámina drenante y filtrante de estructura nodular de polietileno de alta densidad (PEAD/HDPE), con nódulos de 8 mm de altura, resistencia a la compresión 150 kN/m² según UNE-EN ISO 604, capacidad de drenaje 5 l/(s·m) y masa nominal 0,5 kg/m². (material) | 0.200 | 1.51 | 0.30 |
| mo054 | h | Oficial 1ª montador de aislamientos. (mano de obra) | 0.100 | 19.48 | 1.95 |
| mo101 | h | Ayudante montador de aislamientos. (mano de obra) | 0.100 | 18.17 | 1.82 |
| mo039 | h | Oficial 1ª revocador. (mano de obra) | 0.602 | 18.91 | 11.38 |
| mo079 | h | Ayudante revocador. (mano de obra) | 0.602 | 18.17 | 10.94 |
| mo032 | h | Oficial 1ª aplicador de productos impermeabilizantes. (mano de obra) | 0.100 | 18.91 | 1.89 |
| mo070 | h | Ayudante aplicador de productos impermeabilizantes. (mano de obra) | 0.100 | 18.17 | 1.82 |
| % | % | Costes directos complementarios | 2 % | 92.98 | 1.86 |
|  |  | Costes directos |  |  | 94.84 |
