# Falso techo registrable suspendido

- Propiedad del archivo: CYPE INGENIEROS, S.A.
- Formato: FIEBDC-3/2002
- Ámbito geográfico: Región de Murcia
- Divisa: EUR
- Costes indirectos: 3.00 %
- IVA: 21.00 %

**RTM021** m² Falso techo registrable suspendido, situado a una altura menor de 4 m, sistema Troldtekt "THU", de paneles ligeros de lana de madera, modelo Troldtekt K0-S "THU", de 600x600 mm y 20 mm de espesor, acabado Fine, suspendidos del forjado mediante perfilería metálica vista, de 24 mm de anchura y color blanco.
Suministro y montaje de falso techo registrable suspendido, situado a una altura menor de 4 m, sistema Troldtekt "THU", constituido por paneles ligeros de lana de madera, modelo Troldtekt K0-S "THU", de 600x600 mm y 20 mm de espesor, acabado Fine, resistencia térmica 0,2777 m²K/W, conductividad térmica 0,072 W/(mK), suspendidos del forjado mediante perfilería metálica vista, de 24 mm de anchura y color blanco, comprendiendo perfiles primarios, secundarios y angulares de remate, fijados al techo mediante varillas y cuelgues. Totalmente terminado.
Incluye: Trazado en los muros del nivel del falso techo. Nivelación y colocación de los perfiles angulares. Replanteo de los perfiles primarios de la trama. Señalización de los puntos de anclaje al forjado. Nivelación y suspensión de los perfiles primarios y secundarios de la trama. Colocación de los paneles.
Criterio de medición de proyecto: Superficie medida entre paramentos, según documentación gráfica de Proyecto, sin descontar huecos para instalaciones.
Criterio de medición de obra: Se medirá la superficie realmente ejecutada según especificaciones de Proyecto, sin descontar huecos para instalaciones.

| Código | Ud | Descripción | Rendimiento | Precio | Importe |
|---|---|---|---|---|---|
| mt16vkt010Cb | m² | Panel ligero de lana de madera, modelo Troldtekt K0-S "THU", de 600x600 mm y 20 mm de espesor, acabado Fine, formado por virutas de madera de 1,5 mm de diámetro aglomeradas con cemento, resistencia térmica 0,2777 m²K/W, conductividad térmica 0,072 W/(mK), densidad 390 kg/m³, factor de resistencia a la difusión del vapor de agua 0,4 y Euroclase B-s1, d0 de reacción al fuego, según UNE-EN 13168, para aislamiento térmico y acústico y protección frente a incendios, en edificación. (material) | 1.020 | 11.70 | 11.93 |
| mt12fpg040Eta | m | Perfil primario T 24 24x33x3700 mm, "THU", color blanco, de acero galvanizado, según UNE-EN 13964. (material) | 1.050 | 0.63 | 0.66 |
| mt12fpg040Fpa | m | Perfil secundario T 24 24x33x600 mm, "THU", color blanco, de acero galvanizado, según UNE-EN 13964. (material) | 1.050 | 0.63 | 0.66 |
| mt12fpg040Fra | m | Perfil secundario T 24 24x33x1200 mm, "THU", color blanco, de acero galvanizado, según UNE-EN 13964. (material) | 1.050 | 0.63 | 0.66 |
| mt12fpg030qk | m | Perfil angular 24/24/3000 mm, "THU", color blanco, de acero galvanizado, según UNE-EN 13964. (material) | 0.500 | 0.50 | 0.25 |
| mt12psg210a | Ud | Cuelgue para falsos techos suspendidos. (material) | 0.900 | 0.80 | 0.72 |
| mt12psg210b | Ud | Seguro para la fijación del cuelgue, en falsos techos suspendidos. (material) | 0.900 | 0.13 | 0.12 |
| mt12psg210c | Ud | Conexión superior para fijar la varilla al cuelgue, en falsos techos suspendidos. (material) | 0.900 | 0.98 | 0.88 |
| mt12psg190 | Ud | Varilla de cuelgue. (material) | 0.900 | 0.44 | 0.40 |
| mt12psg220 | Ud | Fijación compuesta por taco y tornillo 5x27. (material) | 0.900 | 0.06 | 0.05 |
| mo015 | h | Oficial 1ª montador de falsos techos. (mano de obra) | 0.182 | 17.97 | 3.27 |
| mo082 | h | Ayudante montador de falsos techos. (mano de obra) | 0.182 | 16.69 | 3.04 |
| % | % | Costes directos complementarios | 2 % | 22.64 | 0.45 |
|  |  | Costes directos |  |  | 23.09 |
