# Sistema "VALERO COMPOPLAK"

- Propiedad del archivo: CYPE INGENIEROS, S.A.
- Formato: FIEBDC-3/2002
- Ámbito geográfico: Región de Murcia
- Divisa: EUR
- Costes indirectos: 3.00 %
- IVA: 21.00 %

## F Fachadas y particiones

### FA Fachadas ventiladas

#### FAR Hoja interior para revestir

**FAR050** m² Sistema "VALERO COMPOPLAK", para su uso como hoja interior de fachada ventilada, formado por panel "VALERO COMPOPLAK", de 100 mm de espesor, 1200 mm de anchura y 2700 mm de longitud, formado por núcleo de poliestireno expandido (EPS), densidad 30 kg/m³, revestido por las dos caras con fibra de vidrio, de 450 g/m² y composite (WPC), con ranuras en los laterales para permitir el paso del perfil de conexión entre paneles; fijado mecánicamente sobre entramado estructural de madera (no incluido en este precio) con tornillos autoperforantes para madera, de 6 mm de diámetro y 120 mm de longitud, de acero galvanizado con revestimiento de cromo (4 ud/m²) y adhesivo bicomponente "VALERO COMPOPLAK"; refuerzo de juntas entre paneles mediante adhesivo bicomponente "VALERO COMPOPLAK", perfiles de MDF "VALERO COMPOPLAK", de 3660x100x10 mm y malla de fibra de vidrio "VALERO COMPOPLAK"; preparado como soporte del revestimiento exterior de la fachada ventilada (no incluido en este precio).
Suministro y montaje de sistema "VALERO COMPOPLAK", para su uso como hoja interior de fachada ventilada, formado por panel "VALERO COMPOPLAK", de 100 mm de espesor, 1200 mm de anchura y 2700 mm de longitud, formado por núcleo de poliestireno expandido (EPS), densidad 30 kg/m³, revestido por las dos caras con fibra de vidrio, de 450 g/m² y composite (WPC), con ranuras en los laterales para permitir el paso del perfil de conexión entre paneles; resistencia térmica 2,85 m²K/W, conductividad térmica 0,035 W/(mK), factor de resistencia a la difusión del vapor de agua 716, Euroclase E de reacción al fuego, resistencia a flexión 0,603 N/mm² y módulo de elasticidad 54,16 N/mm²; fijado mecánicamente sobre entramado estructural de madera (no incluido en este precio) con tornillos autoperforantes para madera, de 6 mm de diámetro y 120 mm de longitud, de acero galvanizado con revestimiento de cromo (4 ud/m²) y adhesivo bicomponente "VALERO COMPOPLAK". Incluso p/p de refuerzo de juntas entre paneles mediante adhesivo bicomponente "VALERO COMPOPLAK", perfiles de MDF "VALERO COMPOPLAK", de 3660x100x10 mm y malla de fibra de vidrio "VALERO COMPOPLAK" y cortes. Totalmente terminado y preparado para soportar el revestimiento exterior (no incluido en este precio), que sea compatible con él y complete el cerramiento de fachada ventilada.
Incluye: Replanteo. Colocación y fijación de los paneles. Resolución de juntas entre paneles. Corte de los paneles para la resolución de huecos. Colocación del perfil metálico en el perímetro de los huecos.
Criterio de medición de proyecto: Superficie medida según documentación gráfica de Proyecto, sin deducir huecos.
Criterio de medición de obra: Se medirá la superficie realmente ejecutada según especificaciones de Proyecto, sin deducir huecos.

| Código | Ud | Descripción | Rendimiento | Precio | Importe |
|---|---|---|---|---|---|
| mt12ppe010g | m² | Panel "VALERO COMPOPLAK", de 100 mm de espesor, 1200 mm de anchura y 2700 mm de longitud, formado por núcleo de poliestireno expandido (EPS), densidad 30 kg/m³, revestido por las dos caras con fibra de vidrio, de 450 g/m² y composite (WPC), con ranuras en los laterales para permitir el paso del perfil de conexión entre paneles; resistencia térmica 2,85 m²K/W, conductividad térmica 0,035 W/(mK), factor de resistencia a la difusión del vapor de agua 716, Euroclase E de reacción al fuego, resistencia a flexión 0,603 N/mm² y módulo de elasticidad 54,16 N/mm². (material) | 1.020 | 30.00 | 30.60 |
| mt12ppe020a | m | Perfil de MDF "VALERO COMPOPLAK", de 3660x100x10 mm. (material) | 1.000 | 0.83 | 0.83 |
| mt12ppe030a | kg | Adhesivo bicomponente "VALERO COMPOPLAK". (material) | 0.800 | 9.17 | 7.34 |
| mt12ppe050a | m² | Malla de fibra de vidrio "VALERO COMPOPLAK". (material) | 0.350 | 3.00 | 1.05 |
| mt07mee570ci | Ud | Tornillo autoperforante para madera, de 6 mm de diámetro y 120 mm de longitud, de acero galvanizado con revestimiento de cromo. (material) | 4.000 | 0.45 | 1.80 |
| op00amo010 |  | Amoladora o radial. | 1.000 | 0.00 | 0.00 |
| op00sie010 |  | Sierra de calar. | 1.000 | 0.00 | 0.00 |
| op00tal010 |  | Taladro. | 1.000 | 0.00 | 0.00 |
| mo011 | h | Oficial 1ª montador. (mano de obra) | 0.289 | 17.97 | 5.19 |
| mo080 | h | Ayudante montador. (mano de obra) | 0.289 | 16.69 | 4.82 |
| % | % | Costes directos complementarios | 2 % | 51.63 | 1.03 |
|  |  | Costes directos |  |  | 52.66 |
