# Unidad interior de aire acondicionado, de techo con descarga directa

- Propiedad del archivo: CYPE INGENIEROS, S.A.
- Formato: FIEBDC-3/2002
- Ámbito geográfico: Región de Murcia
- Divisa: EUR
- Costes indirectos: 3.00 %
- IVA: 21.00 %

## I Instalaciones

### IB Sistemas de climatización

#### IBR Sistema MRV (Haier)

**IBR135** Ud Unidad interior de aire acondicionado, de techo con descarga directa.
Unidad interior de aire acondicionado, de techo con descarga directa, sistema de volumen de refrigerante variable MRV, modelo AC242MDERA "HAIER", para gas R-410A, potencia frigorífica nominal 7,1 kW, potencia calorífica nominal 8 kW, alimentación monofásica (230V/50Hz), caudal de aire a velocidad alta 1420 m³/h, presión sonora a velocidad alta/media/baja: 46/44/41 dBA, potencia sonora a velocidad alta/media/baja: 60/58/54 dBA, dimensiones (anchura x profundidad x altura) 1325x680x230 mm, peso 35,8 kg, diámetro de conexión de la tubería de líquido 9,52 mm, diámetro de conexión de la tubería de gas 15,88 mm, con bomba para elevación de condensados, con control remoto inalámbrico, modelo YR-HD, con programación horaria, selección del modo de funcionamiento, de la velocidad del ventilador y de la temperatura ambiente, módulo con comunicación vía Wi-Fi para control de una unidad interior de aire acondicionado de la gama MRV desde smartphone o tablet mediante la App Haier Smart Air para IOS y Android, modelo KZW-W001 "HAIER".
Criterio de valoración económica: El precio no incluye la canalización ni el cableado eléctrico de alimentación.
Incluye: Replanteo. Colocación y fijación. Conexión a las líneas frigoríficas. Conexión a la red eléctrica. Conexión a la red de desagüe. Puesta en marcha.
Criterio de medición de proyecto: Número de unidades previstas, según documentación gráfica de Proyecto.
Criterio de medición de obra: Se medirá el número de unidades realmente ejecutadas según especificaciones de Proyecto.

| Código | Ud | Descripción | Rendimiento | Precio | Importe |
|---|---|---|---|---|---|
| mt42hai125m | Ud | Unidad interior de aire acondicionado, de techo con descarga directa, sistema de volumen de refrigerante variable MRV, modelo AC242MDERA "HAIER", para gas R-410A, potencia frigorífica nominal 7,1 kW, potencia calorífica nominal 8 kW, alimentación monofásica (230V/50Hz), caudal de aire a velocidad alta 1420 m³/h, presión sonora a velocidad alta/media/baja: 46/44/41 dBA, potencia sonora a velocidad alta/media/baja: 60/58/54 dBA, dimensiones (anchura x profundidad x altura) 1325x680x230 mm, peso 35,8 kg, diámetro de conexión de la tubería de líquido 9,52 mm, diámetro de conexión de la tubería de gas 15,88 mm, con bomba para elevación de condensados. (material) | 1.000 | 1700.00 | 1700.00 |
| mt42hai550a | Ud | Control remoto inalámbrico, modelo YR-HD "HAIER", con programación horaria, selección del modo de funcionamiento, de la velocidad del ventilador y de la temperatura ambiente. (material) | 1.000 | 54.00 | 54.00 |
| mt42hai575a | Ud | Módulo con comunicación vía Wi-Fi para control de una unidad interior de aire acondicionado de la gama MRV desde smartphone o tablet mediante la App Haier Smart Air para IOS y Android, modelo KZW-W001 "HAIER", con programación diaria y semanal, selección del modo de funcionamiento, de la velocidad del ventilador y de la temperatura ambiente e información de errores, con posibilidad de gestión de un grupo de unidades en combinación con un control remoto por cable con un máximo de 16 unidades interiores. (material) | 1.000 | 110.00 | 110.00 |
| mo005 | h | Oficial 1ª instalador de climatización. (mano de obra) | 1.068 | 22.41 | 23.93 |
| mo104 | h | Ayudante instalador de climatización. (mano de obra) | 1.068 | 21.04 | 22.47 |
| % | % | Costes directos complementarios | 2 % | 1910.40 | 38.21 |
|  |  | Costes directos |  |  | 1948.61 |
