# Caja de conexión de climatizadora (UTA) de expansión directa con unidad exterior de aire acondicionado

- Propiedad del archivo: CYPE INGENIEROS, S.A.
- Formato: FIEBDC-3/2002
- Ámbito geográfico: Región de Murcia
- Divisa: EUR
- Costes indirectos: 3.00 %
- IVA: 21.00 %

## I Instalaciones

### IB Sistemas de climatización

#### IBR Sistema MRV (Haier)

**IBR535** Ud Caja de conexión de climatizadora (UTA) de expansión directa con unidad exterior de aire acondicionado.
Caja de conexión MRV AHU, de acero galvanizado, para conexión de climatizadora (UTA) de expansión directa con unidad exterior de aire acondicionado de la gama MRV, para gas R-410A, modelo AH1-730B "HAIER", capacidad de la climatizadora mayor o igual a 56 kW y menor o igual a 73 kW, con válvula de expansión electrónica, alimentación monofásica a 230 V, peso 6,5 kg, dimensiones (anchura x profundidad x altura) 520x340x275 mm. Totalmente montada, conexionada y probada.
Incluye: Replanteo. Colocación y fijación de los elementos. Conexionado.
Criterio de medición de proyecto: Número de unidades previstas, según documentación gráfica de Proyecto.
Criterio de medición de obra: Se medirá el número de unidades realmente ejecutadas según especificaciones de Proyecto.

| Código | Ud | Descripción | Rendimiento | Precio | Importe |
|---|---|---|---|---|---|
| mt42hai506y | Ud | Caja de conexión MRV AHU, de acero galvanizado, para conexión de climatizadora (UTA) de expansión directa con unidad exterior de aire acondicionado de la gama MRV, para gas R-410A, modelo AH1-730B "HAIER", capacidad de la climatizadora mayor o igual a 56 kW y menor o igual a 73 kW, con válvula de expansión electrónica, alimentación monofásica a 230 V, peso 6,5 kg, dimensiones (anchura x profundidad x altura) 520x340x275 mm. (material) | 1.000 | 1625.00 | 1625.00 |
| mo005 | h | Oficial 1ª instalador de climatización. (mano de obra) | 1.068 | 22.41 | 23.93 |
| mo104 | h | Ayudante instalador de climatización. (mano de obra) | 1.068 | 21.04 | 22.47 |
| % | % | Costes directos complementarios | 2 % | 1671.40 | 33.43 |
|  |  | Costes directos |  |  | 1704.83 |
