# Suministro e instalación empotrada en pared de luminaria rectangular

- Propiedad del archivo: CYPE INGENIEROS, S.A.
- Formato: FIEBDC-3/2002
- Ámbito geográfico: Región de Murcia
- Divisa: EUR
- Costes indirectos: 3.00 %
- IVA: 21.00 %

## I Instalaciones

### II Iluminación

#### IIX Exterior

**IIX005** Ud Suministro e instalación empotrada en pared de luminaria rectangular, de 86x185 mm, para 1 lámpara halógena QT 12 de 35 W, con cuerpo de luminaria de aluminio inyectado, aluminio y acero inoxidable, vidrio de seguridad, reflector de aluminio puro anodizado, portalámparas GY 6,35, clase de protección III, grado de protección IP 65, aislamiento clase F. Incluso lámparas y carcasa de aluminio y plástico reforzado con fibra.
Suministro e instalación empotrada en pared de luminaria rectangular, de 86x185 mm, para 1 lámpara halógena QT 12 de 35 W, con cuerpo de luminaria de aluminio inyectado, aluminio y acero inoxidable, vidrio de seguridad, reflector de aluminio puro anodizado, portalámparas GY 6,35, clase de protección III, grado de protección IP 65, aislamiento clase F. Incluso lámparas y carcasa de aluminio y plástico reforzado con fibra.
Incluye: Replanteo. Montaje, conexionado y comprobación de su correcto funcionamiento.
Criterio de medición de proyecto: Número de unidades previstas, según documentación gráfica de Proyecto.
Criterio de medición de obra: Se medirá el número de unidades realmente ejecutadas según especificaciones de Proyecto.
Criterio de valoración económica: El precio no incluye las ayudas de albañilería para instalaciones.

| Código | Ud | Descripción | Rendimiento | Precio | Importe |
|---|---|---|---|---|---|
| mt34beg030aa | Ud | Luminaria rectangular, de 86x185 mm, para 1 lámpara halógena QT 12 de 35 W, con cuerpo de luminaria de aluminio inyectado, aluminio y acero inoxidable, vidrio de seguridad, reflector de aluminio puro anodizado, portalámparas GY 6,35, clase de protección III, grado de protección IP 65, aislamiento clase F; para empotrar en la pared. (material) | 1.000 | 188.27 | 188.27 |
| mt34beg031a | Ud | Carcasa para empotrar luminaria, de aluminio y plástico reforzado con fibra. (material) | 1.000 | 38.08 | 38.08 |
| mt34lha010b | Ud | Lámpara halógena QT 32 de 75 W. (material) | 1.000 | 9.77 | 9.77 |
| mo003 | h | Oficial 1ª electricista. (mano de obra) | 0.322 | 18.23 | 5.87 |
| mo102 | h | Ayudante electricista. (mano de obra) | 0.322 | 16.94 | 5.45 |
| % | % | Costes directos complementarios | 2 % | 247.44 | 4.95 |
|  |  | Costes directos |  |  | 252.39 |
