# Cubierta plana transitable

- Propiedad del archivo: CYPE INGENIEROS, S.A.
- Formato: FIEBDC-3/2002
- Ámbito geográfico: Región de Murcia
- Divisa: EUR
- Costes indirectos: 3.00 %
- IVA: 21.00 %

## Q Cubiertas

### QV Sistemas de cubiertas verdes

#### QVN Intensivas transitables

**QVN010** m² Cubierta plana transitable, no ventilada, ajardinada intensiva, compuesta de: formación de pendientes: arcilla expandida de 350 kg/m³ de densidad, vertida en seco y consolidada en su superficie con lechada de cemento, con espesor medio de 10 cm; impermeabilización bicapa adherida: lámina de betún modificado con elastómero SBS, LBM(SBS)-30-FV y lámina de betún modificado con elastómero SBS, LBM(SBS)-50/G-FP, totalmente adheridas con soplete, sin coincidir sus juntas; membrana antirraíces flexible de poliolefinas, WSB 100-PO "ZINCO", de color negro; capa separadora bajo protección: manta protectora y retenedora ISM 50 "ZINCO", formada por geotextil de poliéster y polipropileno, con una masa superficial de 850 g/m²; capa drenante y retenedora de agua: módulo Stabilodrain SD 30 "ZINCO"; capa filtrante: filtro sistema TG "ZINCO", formado por un geotextil de fibras de polipropileno; capa de protección: sustrato Zincoterra Jardín "ZINCO", de 270 mm de espesor.
Formación de cubierta plana transitable, no ventilada, ajardinada intensiva, pendiente del 1% al 5%, compuesta de los siguientes elementos: FORMACIÓN DE PENDIENTES: mediante encintado de limatesas, limahoyas y juntas con maestras de ladrillo cerámico hueco doble y capa de 10 cm de espesor medio a base de arcilla expandida de 350 kg/m³ de densidad, vertida en seco y consolidada en su superficie con lechada de cemento, proporcionando una resistencia a compresión de 1 MPa y con una conductividad térmica de 0,087 W/(mK); acabado con capa de regularización de mortero de cemento, industrial, M-5 de 4 cm de espesor, fratasada y limpia; IMPERMEABILIZACIÓN: tipo bicapa, adherida, compuesta por una lámina de betún modificado con elastómero SBS, LBM(SBS)-30-FV, con armadura de fieltro de fibra de vidrio de 60 g/m², de superficie no protegida y una lámina de betún modificado con elastómero SBS, LBM(SBS)-50/G-FP, con armadura de fieltro de poliéster reforzado y estabilizado de 150 g/m², con autoprotección mineral de color verde, totalmente adheridas con soplete, sin coincidir sus juntas; membrana antirraíces flexible de poliolefinas, WSB 100-PO "ZINCO", de color negro, para evitar la penetración de raíces en la membrana impermeable; CAPA SEPARADORA BAJO PROTECCIÓN: manta protectora y retenedora ISM 50 "ZINCO", formada por geotextil de poliéster y polipropileno, de 6 mm de espesor, con una retención de agua de 4 l/m², una resistencia CBR a punzonamiento 3,5 kN, y una masa superficial de 850 g/m²; CAPA DRENANTE Y RETENEDORA DE AGUA: módulo Stabilodrain SD 30 "ZINCO", formado por placa de poliestireno termoconformado, colocado con los nódulos hacia abajo; CAPA FILTRANTE: filtro sistema TG "ZINCO", formado por un geotextil de fibras de polipropileno; CAPA DE PROTECCIÓN: sustrato Zincoterra Jardín "ZINCO", compuesto de cerámica seleccionada triturada y otros componentes minerales mezclados con compost y turba rubia, de 270 mm de espesor.
Incluye: Replanteo de los puntos singulares. Replanteo de las pendientes y trazado de limatesas, limahoyas y juntas. Formación de pendientes mediante encintado de limatesas, limahoyas y juntas con maestras de ladrillo. Relleno de juntas con poliestireno expandido. Vertido en seco de la arcilla expandida hasta alcanzar el nivel de coronación de las maestras, y consolidación con lechada de cemento. Vertido, extendido y regleado de la capa de mortero de regularización. Limpieza y preparación de la superficie en la que ha de aplicarse la impermeabilización. Aplicación de la emulsión asfáltica. Colocación de la impermeabilización. Colocación de la capa separadora bajo protección. Colocación de la capa drenante y retenedora de agua. Colocación de la capa filtrante. Colocación del sustrato y de la vegetación y relleno del espacio entre el borde de la cubierta y la vegetación con grava.
Criterio de medición de proyecto: Superficie medida en proyección horizontal, según documentación gráfica de Proyecto, desde las caras interiores de los antepechos o petos perimetrales que la limitan.
Criterio de medición de obra: Se medirá, en proyección horizontal, la superficie realmente ejecutada según especificaciones de Proyecto, desde las caras interiores de los antepechos o petos perimetrales que la limitan.

| Código | Ud | Descripción | Rendimiento | Precio | Importe |
|---|---|---|---|---|---|
| mt04lvc010c | Ud | Ladrillo cerámico hueco doble, para revestir, 24x11,5x9 cm, según UNE-EN 771-1. (material) | 4.000 | 0.13 | 0.52 |
| mt01arl030 | m³ | Arcilla expandida, de 350 kg/m³ de densidad y granulometría comprendida entre 8 y 16 mm, suministrada en sacos. (material) | 0.100 | 59.50 | 5.95 |
| mt09lec020b | m³ | Lechada de cemento 1/3 CEM II/B-P 32,5 N. (material) | 0.010 | 105.10 | 1.05 |
| mt08aaa010a | m³ | Agua. (material) | 0.014 | 1.50 | 0.02 |
| mt09mif010ca | t | Mortero industrial para albañilería, de cemento, color gris, categoría M-5 (resistencia a compresión 5 N/mm²), suministrado en sacos, según UNE-EN 998-2. (material) | 0.075 | 32.25 | 2.42 |
| mt16pea020b | m² | Panel rígido de poliestireno expandido, según UNE-EN 13163, mecanizado lateral recto, de 20 mm de espesor, resistencia térmica 0,55 m²K/W, conductividad térmica 0,036 W/(mK), para junta de dilatación. (material) | 0.010 | 1.34 | 0.01 |
| mt14iea020a | kg | Emulsión asfáltica aniónica sin cargas, tipo EA según UNE 104231. (material) | 0.300 | 2.18 | 0.65 |
| mt14lga030a | m² | Lámina de betún modificado con elastómero SBS, LBM(SBS)-50/G-FP, de 3,5 mm de espesor, masa nominal 5 kg/m², con armadura de fieltro de poliéster reforzado y estabilizado de 150 g/m², con autoprotección mineral de color verde, resistente a la penetración de raíces. Según UNE-EN 13707. (material) | 1.100 | 7.99 | 8.79 |
| mt14lba010a | m² | Lámina de betún modificado con elastómero SBS, LBM(SBS)-30-FV, de 2,5 mm de espesor, masa nominal 3 kg/m², con armadura de fieltro de fibra de vidrio de 60 g/m², de superficie no protegida. Según UNE-EN 13707. (material) | 1.100 | 4.06 | 4.47 |
| mt14lbz040En | m² | Manta protectora y retenedora ISM 50 "ZINCO", formada por geotextil de poliéster y polipropileno, de 6 mm de espesor, con una retención de agua de 4 l/m², una resistencia CBR a punzonamiento 3,5 kN, y una masa superficial de 850 g/m², suministrado en rollos. (material) | 1.050 | 6.20 | 6.51 |
| mt14lbz020d | m² | Membrana antirraíces flexible de poliolefinas, WSB 100-PO "ZINCO", de color negro, para cubiertas verdes. (material) | 1.030 | 11.80 | 12.15 |
| mt14lbz030Vb | m² | Módulo drenante y retenedor de agua, Stabilodrain SD 30 "ZINCO", de poliestireno termoconformado, suministrado en placas. (material) | 0.530 | 22.15 | 11.74 |
| mt14lbz050p | m² | Filtro sistema TG "ZINCO", formado por un geotextil no tejido sintético, compuesto por fibras de polipropileno unidas por agujeteado, termosoldado por ambas caras, de 1 mm de espesor, con una resistencia a la tracción longitudinal de 11 kN/m, una resistencia CBR a punzonamiento 2,55 kN, y una masa superficial de 150 g/m², suministrado en rollos. (material) | 1.030 | 1.90 | 1.96 |
| mt14lbz010e | m³ | Sustrato Zincoterra Jardín "ZINCO", compuesto de cerámica seleccionada triturada y otros componentes minerales mezclados con compost y turba rubia, suministrado en sacos, para cubiertas verdes. (material) | 0.359 | 64.80 | 23.26 |
| op00sop010 |  | Soplete para soldadura de láminas asfálticas. | 1.000 | 0.00 | 0.00 |
| mo019 | h | Oficial 1ª construcción. (mano de obra) | 0.363 | 17.39 | 6.31 |
| mo111 | h | Peón ordinario construcción. (mano de obra) | 0.583 | 16.13 | 9.40 |
| mo028 | h | Oficial 1ª aplicador de láminas impermeabilizantes. (mano de obra) | 0.338 | 17.39 | 5.88 |
| mo065 | h | Ayudante aplicador de láminas impermeabilizantes. (mano de obra) | 0.338 | 16.69 | 5.64 |
| mo039 | h | Oficial 1ª jardinero. (mano de obra) | 0.770 | 17.39 | 13.39 |
| mo084 | h | Ayudante jardinero. (mano de obra) | 0.770 | 16.69 | 12.85 |
| % | % | Costes directos complementarios | 2 % | 132.97 | 2.66 |
|  |  | Costes directos |  |  | 135.63 |
