# Solera seca, sistema "VALERO COMPOPLAK"

- Propiedad del archivo: CYPE INGENIEROS, S.A.
- Formato: FIEBDC-3/2002
- Ámbito geográfico: Región de Murcia
- Divisa: EUR
- Costes indirectos: 3.00 %
- IVA: 21.00 %

## R Revestimientos y trasdosados

### RS Pavimentos

#### RSB Bases de pavimento y grandes recrecidos

**RSB055** m² Solera seca, sistema "VALERO COMPOPLAK", formada por panel "VALERO COMPOPLAK", de 50 mm de espesor, 1200 mm de anchura y 2700 mm de longitud, formado por núcleo de poliestireno expandido (EPS), densidad 30 kg/m³, revestido por las dos caras con fibra de vidrio, de 450 g/m² y composite (WPC), con ranuras en los laterales para permitir el paso del perfil de conexión entre paneles; fijado con 4 anclajes mecánicos de expansión de rosca externa, de acero galvanizado, de 6 mm de diámetro y 80 mm de longitud y adhesivo bicomponente "VALERO COMPOPLAK"; refuerzo de juntas entre paneles mediante adhesivo bicomponente "VALERO COMPOPLAK", perfiles de MDF "VALERO COMPOPLAK", de 3660x100x10 mm y malla de fibra de vidrio "VALERO COMPOPLAK".
Suministro y colocación de solera seca, sistema "VALERO COMPOPLAK", sobre forjado de hormigón debidamente nivelado (no incluido en este precio), formada por panel "VALERO COMPOPLAK", de 50 mm de espesor, 1200 mm de anchura y 2700 mm de longitud, formado por núcleo de poliestireno expandido (EPS), densidad 30 kg/m³, revestido por las dos caras con fibra de vidrio, de 450 g/m² y composite (WPC), con ranuras en los laterales para permitir el paso del perfil de conexión entre paneles; resistencia térmica 1,45 m²K/W, conductividad térmica 0,035 W/(mK), factor de resistencia a la difusión del vapor de agua 716, Euroclase E de reacción al fuego, resistencia a flexión 0,603 N/mm² y módulo de elasticidad 54,16 N/mm²; fijado con anclajes mecánicos de expansión de rosca externa, de acero galvanizado, de 6 mm de diámetro y 80 mm de longitud y adhesivo bicomponente "VALERO COMPOPLAK". Incluso p/p de refuerzo de juntas entre paneles mediante adhesivo bicomponente "VALERO COMPOPLAK", perfiles de MDF "VALERO COMPOPLAK", de 3660x100x10 mm y malla de fibra de vidrio "VALERO COMPOPLAK" y cortes.
Incluye: Colocación y fijación de los paneles. Resolución de juntas entre paneles.
Criterio de medición de proyecto: Superficie medida según documentación gráfica de Proyecto.
Criterio de medición de obra: Se medirá la superficie realmente ejecutada según especificaciones de Proyecto, sin deducir la superficie ocupada por los pilares situados dentro de su perímetro.

| Código | Ud | Descripción | Rendimiento | Precio | Importe |
|---|---|---|---|---|---|
| mt12ppe010d | m² | Panel "VALERO COMPOPLAK", de 50 mm de espesor, 1200 mm de anchura y 2700 mm de longitud, formado por núcleo de poliestireno expandido (EPS), densidad 30 kg/m³, revestido por las dos caras con fibra de vidrio, de 450 g/m² y composite (WPC), con ranuras en los laterales para permitir el paso del perfil de conexión entre paneles; resistencia térmica 1,45 m²K/W, conductividad térmica 0,035 W/(mK), factor de resistencia a la difusión del vapor de agua 716, Euroclase E de reacción al fuego, resistencia a flexión 0,603 N/mm² y módulo de elasticidad 54,16 N/mm². (material) | 1.020 | 24.00 | 24.48 |
| mt12ppe020a | m | Perfil de MDF "VALERO COMPOPLAK", de 3660x100x10 mm. (material) | 1.000 | 0.83 | 0.83 |
| mt12ppe030a | kg | Adhesivo bicomponente "VALERO COMPOPLAK". (material) | 0.800 | 9.17 | 7.34 |
| mt12ppe050a | m² | Malla de fibra de vidrio "VALERO COMPOPLAK". (material) | 0.350 | 3.00 | 1.05 |
| mt26aaa040a | Ud | Anclaje mecánico de expansión de rosca externa, de acero galvanizado, de 6 mm de diámetro y 80 mm de longitud. (material) | 4.000 | 0.39 | 1.56 |
| op00amo010 |  | Amoladora o radial. | 1.000 | 0.00 | 0.00 |
| op00sie010 |  | Sierra de calar. | 1.000 | 0.00 | 0.00 |
| op00tal010 |  | Taladro. | 1.000 | 0.00 | 0.00 |
| mo011 | h | Oficial 1ª montador. (mano de obra) | 0.291 | 17.97 | 5.23 |
| mo080 | h | Ayudante montador. (mano de obra) | 0.291 | 16.69 | 4.86 |
| % | % | Costes directos complementarios | 2 % | 45.35 | 0.91 |
|  |  | Costes directos |  |  | 46.26 |
