# Revestimiento de pavimento industrial

- Propiedad del archivo: CYPE INGENIEROS, S.A.
- Formato: FIEBDC-3/2002
- Ámbito geográfico: Región de Murcia
- Divisa: EUR
- Costes indirectos: 3.00 %
- IVA: 21.00 %

## R Revestimientos y trasdosados

### RS Pavimentos

#### RSI Sistemas de pavimentos industriales y decorativos

**RSI130** m² Revestimiento de pavimento industrial, apto para cámaras frigoríficas, sistema Maxfloor MMA "DRIZORO", sobre base de hormigón endurecido, resistencia al deslizamiento Rd>45 según UNE-ENV 12633, resbaladicidad clase 3 según CTE, mediante la aplicación sucesiva de: imprimación de dos componentes a base de metacrilato de metilo (MMA), Maxfloor MMA-P "DRIZORO"; dos capas de revestimiento elástico para interiores y exteriores bicomponente a base de metacrilato de metilo (MMA), Maxfloor MMA-F "DRIZORO", la primera capa espolvoreada superficialmente con árido silíceo Drizoro Silica 0308, "DRIZORO", de 0,30 a 0,80 mm de diámetro y capa de sellado con revestimiento elástico para interiores y exteriores bicomponente a base de metacrilato de metilo (MMA), Maxfloor MMA-F "DRIZORO".
Formación de revestimiento de pavimento industrial, apto para cámaras frigoríficas, sistema Maxfloor MMA "DRIZORO", sobre base de hormigón endurecido, resistencia al deslizamiento Rd>45 según UNE-ENV 12633, resbaladicidad clase 3 según CTE, mediante la aplicación sucesiva de: imprimación de dos componentes a base de metacrilato de metilo (MMA), Maxfloor MMA-P "DRIZORO"; dos capas de revestimiento elástico para interiores y exteriores bicomponente a base de metacrilato de metilo (MMA), Maxfloor MMA-F "DRIZORO", la primera capa espolvoreada superficialmente con árido silíceo Drizoro Silica 0308, "DRIZORO", de 0,30 a 0,80 mm de diámetro y capa de sellado con revestimiento elástico para interiores y exteriores bicomponente a base de metacrilato de metilo (MMA), Maxfloor MMA-F "DRIZORO".
Incluye: Limpieza de la superficie soporte. Replanteo de las juntas y paños de trabajo. Aplicación de la imprimación. Aplicación de la primera capa. Espolvoreo con árido. Aplicación de la segunda capa. Aplicación de la capa de sellado. Limpieza final del pavimento.
Criterio de medición de proyecto: Superficie medida en proyección horizontal, según documentación gráfica de Proyecto.
Criterio de medición de obra: Se medirá, en proyección horizontal, la superficie realmente ejecutada según especificaciones de Proyecto.
Criterio de valoración económica: El precio incluye la resolución de encuentros y puntos singulares, pero no incluye la solera de hormigón ni la ejecución y el sellado de las juntas.

| Código | Ud | Descripción | Rendimiento | Precio | Importe |
|---|---|---|---|---|---|
| mt47add100a | kg | Imprimación de dos componentes a base de metacrilato de metilo (MMA), Maxfloor MMA-P "DRIZORO", según UNE-EN 13813. (material) | 0.400 | 12.03 | 4.81 |
| mt47add110a | kg | Adhesivo tixotrópico de dos componentes a base de metacrilato de metilo (MMA), Maxfloor MMA-B "DRIZORO", según UNE-EN 13813. (material) | 1.100 | 12.03 | 13.23 |
| mt01adr010b | kg | Árido silíceo Drizoro Silica 0308, "DRIZORO", de 0,30 a 0,80 mm de diámetro. (material) | 1.250 | 0.22 | 0.28 |
| mt47add120a | kg | Revestimiento elástico para interiores y exteriores bicomponente a base de metacrilato de metilo (MMA), Maxfloor MMA-F "DRIZORO", según UNE-EN 13813. (material) | 0.275 | 12.03 | 3.31 |
| op00tal020 |  | Taladro con batidora. | 1.000 | 0.00 | 0.00 |
| mo121 | h | Oficial 1ª aplicador de pavimentos industriales. (mano de obra) | 0.454 | 17.64 | 8.01 |
| mo122 | h | Ayudante aplicador de pavimentos industriales. (mano de obra) | 0.454 | 16.95 | 7.70 |
| % | % | Costes directos complementarios | 2 % | 37.34 | 0.75 |
|  |  | Costes directos |  |  | 38.09 |
