# Imprimación de superficie de hormigón liso y soportes sin absorción superficial mediante puente de adherencia Weber FX "WEBER CEMARKSA"

- Propiedad del archivo: CYPE INGENIEROS, S.A.
- Formato: FIEBDC-3/2002
- Programa: Ejecutar Precios de Murcia en formato HTML
- Ámbito geográfico: Región de Murcia
- Divisa: EUR
- Costes indirectos: 3.00 %
- Gastos generales: 13.00 %
- Beneficio industrial: 6.00 %
- IVA: 16.00 %

## R Revestimientos

### RY Preparación y reparación de superficies para revestir

#### RYD Preparación de superficie soporte con imperfecciones

**RYD020** m² Imprimación de superficie de hormigón liso y soportes sin absorción superficial mediante puente de adherencia Weber FX "WEBER CEMARKSA", con un rendimiento de 0,3 kg/m², para revestir posteriormente con mortero a base de cemento y/o cal (no incluido en este precio).
Preparación de superficie de hormigón liso y soportes sin absorción superficial, mediante la aplicación con brocha o rodillo de una capa de puente de adherencia Weber FX "WEBER CEMARKSA", con un rendimiento de 0,3 kg/m², que actúa como puente de adherencia entre el soporte y el posterior revestimiento con mortero a base de cemento y/o cal (no incluido en este precio). Incluso p/p de limpieza de la superficie soporte.
Incluye: Limpieza de la superficie soporte. Aplicación del producto sobre la superficie soporte.
Criterio de medición de proyecto: Superficie medida según documentación gráfica de Proyecto Criterio de medición de obra: Se medirá la superficie realmente ejecutada según especificaciones de Proyecto

| Código | Ud | Descripción | Rendimiento | Precio | Importe |
|---|---|---|---|---|---|
| mt28pcc010a | kg | Puente de adherencia Weber FX "WEBER CEMARKSA", para morteros a base de cemento y/o cal, compuesto de resinas sintéticas, cargas minerales y aditivos orgánicos e inorgánicos. (material) | 0.300 | 6.74 | 2.02 |
| mo025 | h | Oficial 1ª revocador. (mano de obra) | 0.082 | 16.12 | 1.32 |
| mo058 | h | Peón especializado revocador. (mano de obra) | 0.165 | 14.95 | 2.47 |
| % | % | Costes directos complementarios | 2 % | 5.81 | 0.12 |
|  |  | Costes directos |  |  | 5.93 |
