# Sistema ETICS Webertherm Natura "WEBER" de aislamiento térmico de origen vegetal por el exterior de fachadas

- Propiedad del archivo: CYPE Ingenieros S.A.
- Formato: FIEBDC-3/2016
- Programa: Generador de precios de la construcción. CYPE Ingenieros, S.A.
- Fecha: 04/03/2022
- Ámbito geográfico: Región de Murcia
- Divisa: EUR
- Costes indirectos: 3 %
- IVA: 21 %

## F Fachadas y particiones

### FV Fachadas ETICS con aislamiento térmico de origen vegetal

#### FVM Revestimiento continuo mineral o sintético

**FVM110** m² Sistema ETICS Webertherm Natura "WEBER" de aislamiento térmico de origen vegetal por el exterior de fachadas.
Aislamiento térmico por el exterior de fachadas, con el sistema Webertherm Natura "WEBER", con ETA - 15/0085, compuesto por: panel rígido de aglomerado de corcho natural expandido, sin aditivos, Webertherm Placa Corcho "WEBER", de color marrón, de 60 mm de espesor, fijado al soporte con mortero polimérico de altas prestaciones reforzado con fibras, Webertherm Base, "WEBER", color gris y fijaciones mecánicas con espiga de polipropileno con clavo de plástico reforzado con fibra de vidrio, Webertherm Espiga H3 "WEBER"; capa de regularización de mortero polimérico de altas prestaciones reforzado con fibras, Webertherm Base, "WEBER", color blanco, armado con malla de fibra de vidrio antiálcalis, Webertherm Malla 160 "WEBER", de 3,5x3,8 mm de luz de malla, 160 g/m² de masa superficial y 0,52 mm de espesor; capa de acabado de mortero de cal, tipo CR CSI W0, según UNE-EN 998-1, Webercal Estuco "WEBER", acabado liso, color a elegir, armado con malla de fibra de vidrio antiálcalis, Webertherm Malla 65 "WEBER", de 1x1,5 mm de luz de malla, 65 g/m² de masa superficial y 0,18 mm de espesor, y posterior aplicación de una mano de impregnación hidrófuga incolora en base acuosa, Weberneto S-400 "WEBER". Incluso perfiles de arranque "WEBER", de aluminio, perfiles para formación de goterones Webertherm CF "WEBER", de PVC con malla, perfiles de esquina "WEBER", de aluminio con malla.
Criterio de valoración económica: El precio incluye la ejecución de remates en los encuentros con paramentos, revestimientos u otros elementos recibidos en su superficie.
Incluye: Preparación de la superficie soporte. Colocación del perfil de arranque. Corte y preparación del aislamiento. Colocación del aislamiento sobre el paramento. Colocación del resto de perfiles. Resolución de los puntos singulares. Aplicación del mortero base y colocación de la malla de fibra de vidrio en la capa de regularización. Formación de juntas. Aplicación de la capa de acabado. Aplicación de la mano de impregnación hidrófuga. Sellado de juntas.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt28maw200c | m | Perfil de arranque "WEBER", de aluminio, de 60 mm de anchura y 0,88 mm de espesor, con goterón, para nivelación y soporte de los paneles aislantes de los sistemas de aislamiento térmico por el exterior sobre la línea de zócalo; incluso kit de fijación para perfil. (material) | 0.17 | 4.24 | 0.721 |
| mt28mpc020a | kg | Mortero polimérico de altas prestaciones reforzado con fibras, Webertherm Base, "WEBER", color gris, compuesto de cemento gris, cargas minerales, resinas hidrófugas redispersables, fibras y aditivos especiales, para aplicar con llana, para adherir los paneles aislantes y como capa base, tipo GP CSIII W2, según UNE-EN 998-1. (material) | 6 | 0.7 | 4.200 |
| mt16acw010b | m² | Panel rígido de aglomerado de corcho natural expandido, sin aditivos, Webertherm Placa Corcho "WEBER", de color marrón, de 60 mm de espesor, según UNE-EN 13170, resistencia térmica 1,5 m²K/W, conductividad térmica 0,04 W/(mK), muy transpirable, Euroclase E de reacción al fuego según UNE-EN 13501-1. (material) | 1.05 | 33.01 | 34.661 |
| mt16pew040b | Ud | Espiga de polipropileno con clavo de plástico reforzado con fibra de vidrio, Webertherm Espiga H3 "WEBER", de 95 mm de longitud, para fijación de paneles aislantes. (material) | 6 | 0.27 | 1.620 |
| mt28mpc020c | kg | Mortero polimérico de altas prestaciones reforzado con fibras, Webertherm Base, "WEBER", color blanco, compuesto de cemento blanco, cargas minerales, resinas hidrófugas redispersables, fibras y aditivos especiales, para aplicar con llana, para adherir los paneles aislantes y como capa base, tipo GP CSIII W2, según UNE-EN 998-1. (material) | 7.5 | 0.76 | 5.700 |
| mt28maw050h | m² | Malla de fibra de vidrio antiálcalis, Webertherm Malla 160 "WEBER", de 3,5x3,8 mm de luz de malla, 160 g/m² de masa superficial, 0,52 mm de espesor y de 0,11x50 m, para armar morteros. (material) | 1.1 | 1.44 | 1.584 |
| mt28maw250a | m | Perfil de PVC con malla de fibra de vidrio antiálcalis, Webertherm CF "WEBER", para formación de goterones. (material) | 0.17 | 4.77 | 0.811 |
| mt28maw220a | m | Perfil de esquina Webertherm "WEBER", de aluminio, con malla incorporada de fibra de vidrio de 10 y 15 cm de anchura a cada lado del perfil, para refuerzo de cantos. (material) | 0.3 | 3.03 | 0.909 |
| mt28maw240b | m | Perfil de cierre lateral Webertherm "WEBER", de aluminio, de 60 mm de anchura. (material) | 0.3 | 7.77 | 2.331 |
| mt28esc010b | kg | Mortero de cal imitación de estuco tradicional, tipo CR CSI W0, según UNE-EN 998-1, para uso en interiores o en exteriores, Webercal Estuco "WEBER", acabado liso, color a elegir, compuesto de cal aérea, resinas redispersables, cargas y pigmentos minerales y aditivos orgánicos e inorgánicos, suministrado en sacos. (material) | 4.2 | 3.68 | 15.456 |
| mt28maw050g | m² | Malla de fibra de vidrio antiálcalis, Webertherm Malla 65 "WEBER", de 1x1,5 mm de luz de malla, 65 g/m² de masa superficial, 0,18 mm de espesor y de 0,1x50 m, para armar morteros. (material) | 1.05 | 3.69 | 3.875 |
| mt27tsw020a | l | Impregnación hidrófuga incolora en base acuosa, Weberneto S-400 "WEBER", anticarbonatación. (material) | 0.1 | 23.25 | 2.325 |
| mo054 | h | Oficial 1ª montador de aislamientos. (mano de obra) | 0.11 | 20.87 | 2.296 |
| mo101 | h | Ayudante montador de aislamientos. (mano de obra) | 0.11 | 19.6 | 2.156 |
| mo039 | h | Oficial 1ª revocador. (mano de obra) | 0.657 | 20.3 | 13.337 |
| mo079 | h | Ayudante revocador. (mano de obra) | 0.657 | 19.6 | 12.877 |
| % | % | Costes directos complementarios | 2 % | 104.859 | 2.097 |
|  |  | Costes directos |  |  | 106.956 |

Residuos:
- colocación: mt28maw200c; factor de residuo 0.048
- colocación: mt28mpc020a; factor de residuo 0.0385
- colocación: mt16acw010b; factor de residuo 0.024
- colocación: mt28mpc020c; factor de residuo 0.036983
- colocación: mt28maw050h; factor de residuo 0.055
- colocación: mt28maw250a Perfil de PVC con malla de fibra de vidrio antiálcalis, Webertherm CF "WEBER", para formación de goterones; factor de residuo 0.048
- colocación: mt28maw220a; factor de residuo 0.048
- colocación: mt28esc010b; factor de residuo 0.022
- colocación: mt28maw050g; factor de residuo 0.055

## Recursos

**mt28maw200c** m Perfil de arranque "WEBER"
Datos técnicos: Coste energético 45.190 MJ; Emisión de CO2 3.316 kg; Código LER 17 04 02; Masa del elemento 0.4 kg; Volumen 0.000267 m3
Residuos:
- embalaje: re170203 Plástico. (componente de residuo); rendimiento 0.005 kg; Código LER 17 02 03; Masa del elemento 1 kg; Volumen 0.001667 m3

**mt28mpc020a** kg Mortero polimérico de altas prestaciones reforzado con fibras
Datos técnicos: Coste energético 3.340 MJ; Emisión de CO2 0.250 kg; Código LER 17 01 01; Masa del elemento 1 kg; Volumen 0.000667 m3

**mt16acw010b** m² Panel rígido de aglomerado de corcho natural expandido
Datos técnicos: Coste energético 448.683 MJ; Emisión de CO2 -11.217 kg; Código LER 17 06 04; Masa del elemento 6.6 kg; Volumen 0.011 m3
Residuos:
- embalaje: re170203 Plástico; rendimiento 0.034 kg

**mt16pew040b** Ud Espiga de polipropileno con clavo de plástico reforzado con fibra de vidrio
Datos técnicos: Coste energético 0.318 MJ; Emisión de CO2 0.070 kg
Residuos:
- embalaje: re150101 Envases de papel y cartón. (componente de residuo); rendimiento 0.072 kg; Código LER 15 01 01; Masa del elemento 1 kg; Volumen 0.001333 m3

**mt28mpc020c** kg Mortero polimérico de altas prestaciones reforzado con fibras
Datos técnicos: Coste energético 3.340 MJ; Emisión de CO2 0.250 kg; Código LER 17 01 01; Masa del elemento 1 kg; Volumen 0.000667 m3

**mt28maw050h** m² Malla de fibra de vidrio antiálcalis
Datos técnicos: Coste energético 13.146 MJ; Emisión de CO2 0.644 kg; Código LER 17 02 03; Masa del elemento 0.16 kg; Volumen 0.000267 m3
Residuos:
- embalaje: re170203 Plástico; rendimiento 0.024 kg

**mt28maw250a** m Perfil de PVC con malla de fibra de vidrio antiálcalis, Webertherm CF "WEBER", para formación de goterones
Datos técnicos: Coste energético 11.826 MJ; Emisión de CO2 0.851 kg; Código LER 17 02 03; Masa del elemento 0.2 kg; Volumen 0.000333 m3
Residuos:
- embalaje: re170203 Plástico; rendimiento 0.005 kg

**mt28maw220a** m Perfil de esquina Webertherm "WEBER"
Datos técnicos: Coste energético 42.228 MJ; Emisión de CO2 2.704 kg; Código LER 17 04 02; Masa del elemento 0.46 kg; Volumen 0.000307 m3
Residuos:
- embalaje: re170203 Plástico; rendimiento 0.005 kg

**mt28esc010b** kg Mortero de cal imitación de estuco tradicional
Datos técnicos: Coste energético 4.268 MJ; Emisión de CO2 0.262 kg; Código LER 17 01 01; Masa del elemento 1 kg; Volumen 0.000667 m3
Residuos:
- embalaje: re150101 Envases de papel y cartón; rendimiento 0.014 kg

**mt28maw050g** m² Malla de fibra de vidrio antiálcalis
Datos técnicos: Coste energético 6.020 MJ; Emisión de CO2 0.294 kg; Código LER 17 02 03; Masa del elemento 0.058 kg; Volumen 0.000097 m3
Residuos:
- embalaje: re170203 Plástico; rendimiento 0.024 kg
