# Pintura natural de origen mineral fotocatalítica sobre paramento interior de yeso o escayola

- Propiedad del archivo: CYPE Ingenieros S.A.
- Formato: FIEBDC-3/2016
- Programa: Generador de precios de la construcción. CYPE Ingenieros, S.A.
- Fecha: 04/03/2022
- Ámbito geográfico: Región de Murcia
- Divisa: EUR
- Costes indirectos: 3 %
- IVA: 21 %

## R Revestimientos y trasdosados

### RI Pinturas en paramentos interiores

#### RIF Naturales de origen mineral fotocatalíticas

**RIF030** m² Pintura natural de origen mineral fotocatalítica sobre paramento interior de yeso o escayola.
Aplicación manual de una mano de pintura natural de origen mineral fotocatalítica, con muy bajo contenido de sustancias orgánicas volátiles (VOC), color blanco, acabado mate, textura lisa, diluida con un 75% de agua, (rendimiento: 0,09 kg/m²); previa aplicación de una mano de imprimación natural, diluida con un 15% de agua, sobre paramento interior de yeso o escayola, vertical, de hasta 3 m de altura.
Criterio de valoración económica: El precio incluye la protección de los elementos del entorno que puedan verse afectados durante los trabajos y la resolución de puntos singulares.
Incluye: Preparación y limpieza previa del soporte. Preparación de la mezcla. Aplicación de una mano de fondo. Aplicación de una mano de acabado.
Criterio de medición de proyecto: Superficie medida según documentación gráfica de Proyecto, con el mismo criterio que el soporte base.
Criterio de medición de obra: Se medirá la superficie realmente ejecutada según especificaciones de Proyecto, con el mismo criterio que el soporte base.

| Código | Ud | Descripción | Rendimiento | Precio | Importe |
|---|---|---|---|---|---|
| mt27pma006b | l | Imprimación natural para interior, color blanco, a base de copolímeros acrílicos en emulsión acuosa, con un contenido de sustancias orgánicas volátiles (VOC) < 5 g/l; para aplicar con brocha, rodillo o pistola. (material) | 0.1 | 12.32 | 1.232 |
| mt27pma015c | kg | Pintura natural de origen mineral fotocatalítica para interior, color blanco, acabado mate, textura lisa, transpirable, fungicida, bactericida, termoaislante y descontaminante, con un índice de reflexión solar de 85, con efecto fotocatalítico bajo la incidencia de luz solar o LED, Euroclase A1 de reacción al fuego, según UNE-EN 13501-1, con un contenido de sustancias orgánicas volátiles (VOC) < 5 g/l; para aplicar con brocha, rodillo o pistola. (material) | 0.09 | 26.95 | 2.426 |
| mo038 | h | Oficial 1ª pintor. (mano de obra) | 0.147 | 20.3 | 2.984 |
| mo076 | h | Ayudante pintor. (mano de obra) | 0.147 | 19.6 | 2.881 |
| % | % | Costes directos complementarios | 2 % | 9.523 | 0.190 |
|  |  | Costes directos |  |  | 9.713 |

Residuos:
- colocación: mt27pma006b; factor de residuo 0.03
- colocación: mt27pma015c; factor de residuo 0.0275

## Recursos

**mt27pma006b** l Imprimación natural para interior
Datos técnicos: Coste energético 78.123 MJ; Emisión de CO2 2.976 kg; Código LER 17 09 04; Masa del elemento 1.03 kg; Volumen 0.000687 m3
Residuos:
- embalaje: re150104 Envases metálicos. (componente de residuo); rendimiento 0.064 kg; Código LER 15 01 04; Masa del elemento 1 kg; Volumen 0.001667 m3

**mt27pma015c** kg Pintura natural de origen mineral fotocatalítica para interior
Datos técnicos: Coste energético 21.698 MJ; Emisión de CO2 1.248 kg; Código LER 08 01 11; Masa del elemento 1 kg; Volumen 0.001111 m3
Residuos:
- embalaje: re170203 Plástico. (componente de residuo); rendimiento 0.045 kg; Código LER 17 02 03; Masa del elemento 1 kg; Volumen 0.001667 m3
