# Falso techo registrable

- Propiedad del archivo: CYPE INGENIEROS, S.A.
- Formato: FIEBDC-3/2002
- Ámbito geográfico: Región de Murcia
- Divisa: EUR
- Costes indirectos: 3.00 %
- IVA: 21.00 %

**RTL027** m² Falso techo registrable, situado a una altura menor de 4 m, sistema Veneto "THU", de lamas de aluminio lacado, de mecanización lisa, horizontales, de 85 mm de anchura, separadas 15 mm, con entramado metálico oculto.
Suministro y montaje de falso techo registrable, situado a una altura menor de 4 m, sistema Veneto "THU", de lamas de aluminio lacado, de mecanización lisa, horizontales, de 85 mm de anchura, separadas 15 mm, suspendidas del forjado a través de un entramado metálico oculto fijado al techo mediante varillas. Totalmente terminado.
Incluye: Replanteo de los ejes principales de suspensión. Fijación en el forjado y aplomado de los elementos de sujeción. Alineación y nivelación de los perfiles de remate lateral en todo el contorno. Corte y encaje de las lamas. Formación de huecos para recepción de posibles elementos de anclaje y/o instalaciones.
Criterio de medición de proyecto: Superficie medida entre paramentos, según documentación gráfica de Proyecto, sin descontar huecos para instalaciones.
Criterio de medición de obra: Se medirá la superficie realmente ejecutada según especificaciones de Proyecto, sin descontar huecos para instalaciones.

| Código | Ud | Descripción | Rendimiento | Precio | Importe |
|---|---|---|---|---|---|
| mt12fla100yci | m | Lama lisa de aluminio prelacado, horizontal, modelo Veneto "THU", de 85 mm de anchura y 0,45 mm de espesor, con 15 mm de separación, sin aislamiento acústico, color blanco, para falsos techos registrables con entramado oculto. (material) | 10.200 | 1.90 | 19.38 |
| mt12fpg010zgj | m | Perfil 28/41/4000 mm, de 0,6 mm de espesor, modelo Veneto "THU", color blanco, de chapa de acero galvanizado, acabado troquelado, para la colocación de lamas horizontales cada 100 mm, en falsos techos registrables, según UNE-EN 13964. (material) | 1.000 | 1.80 | 1.80 |
| mt12fpg020n | m | Perfil 20/15/4000 mm, de 0,5 mm de espesor, color blanco, modelo Veneto "THU", de chapa de acero galvanizado, para colocar entre lamas con 15 mm de separación, según UNE-EN 13964. (material) | 10.000 | 1.01 | 10.10 |
| mt12fpg030ja | m | Perfil en U 20/15/3000 mm, "THU", color blanco, de aluminio lacado, según UNE-EN 13964. (material) | 0.500 | 0.86 | 0.43 |
| mt12fpg050f | Ud | Clip de plástico "THU", para la fijación entre lamas o bandejas metálicas y la perfilería de remate perimetral, en falsos techos registrables. (material) | 4.000 | 0.06 | 0.24 |
| mt12psg190 | Ud | Varilla de cuelgue. (material) | 1.250 | 0.44 | 0.55 |
| mt12psg220 | Ud | Fijación compuesta por taco y tornillo 5x27. (material) | 1.250 | 0.06 | 0.08 |
| mo015 | h | Oficial 1ª montador de falsos techos. (mano de obra) | 0.273 | 17.97 | 4.91 |
| mo082 | h | Ayudante montador de falsos techos. (mano de obra) | 0.273 | 16.69 | 4.56 |
| % | % | Costes directos complementarios | 2 % | 42.05 | 0.84 |
|  |  | Costes directos |  |  | 42.89 |
