# Cubrición decorativa del terreno, con material orgánico fijado con adhesivo GlueGarden Mulch "FORESA"

- Propiedad del archivo: CYPE INGENIEROS, S.A.
- Formato: FIEBDC-3/2002
- Ámbito geográfico: Región de Murcia
- Divisa: EUR
- Costes indirectos: 3.00 %
- IVA: 21.00 %

## J Jardinería

### JT Decoración y tratamiento de superficies

#### JTO Superficies de materiales orgánicos

**JTO050** m² Cubrición decorativa del terreno, con material orgánico fijado con adhesivo GlueGarden Mulch "FORESA".
Cubrición decorativa del terreno, con material orgánico fijado con adhesivo, realizada mediante: malla de polipropileno no tejido, de 150 mm/s de permeabilidad al agua, expresada como índice de velocidad y 90 g/m² de masa superficial, con función antihierbas, fijada sobre el terreno con anclajes de acero corrugado en forma de U, de 8 mm de diámetro; extendido de corteza Mulching de madera de pino seleccionada, con medios manuales, hasta formar una capa uniforme de 5 cm de espesor mínimo; y aplicación de adhesivo monocomponente GlueGarden Mulch "FORESA" (1 l/m²) mediante pulverizador.
Incluye: Preparación del terreno. Colocación de la malla antihierbas. Extendido de la capa de protección. Aplicación del adhesivo.
Criterio de medición de proyecto: Superficie medida según documentación gráfica de Proyecto.
Criterio de medición de obra: Se medirá la superficie realmente ejecutada según especificaciones de Proyecto.

| Código | Ud | Descripción | Rendimiento | Precio | Importe |
|---|---|---|---|---|---|
| mt48mal010c | m² | Malla de polipropileno no tejido, de 150 mm/s de permeabilidad al agua, expresada como índice de velocidad, según ISO 11058, y 90 g/m² de masa superficial, con función antihierbas, permeable al aire y a los nutrientes, químicamente inerte y estable tanto a suelos ácidos como alcalinos y con resistencia a los rayos UV. (material) | 1.100 | 0.63 | 0.69 |
| mt48mal025 | Ud | Anclaje de acero corrugado en forma de U, de 8 mm de diámetro, para sujeción de redes y mallas al terreno. (material) | 5.000 | 0.34 | 1.70 |
| mt48mod010 | m³ | Corteza Mulching de madera de pino seleccionada, para protección y decoración de superficies. (material) | 0.050 | 47.15 | 2.36 |
| mt48ppf030a | kg | Adhesivo monocomponente GlueGarden Mulch "FORESA", color blanco, a base de polímeros en dispersión acuosa, para su uso como estabilizante y fijador de material orgánico. (material) | 1.100 | 1.33 | 1.46 |
| mo040 | h | Oficial 1ª jardinero. (mano de obra) | 0.055 | 22.53 | 1.24 |
| mo086 | h | Ayudante jardinero. (mano de obra) | 0.170 | 21.78 | 3.70 |
| % | % | Costes directos complementarios | 2 % | 11.15 | 0.22 |
|  |  | Costes directos |  |  | 11.37 |
