# Pavimento deportivo de césped sintético para pista de pádel, sistema "EQUIDESA"

- Propiedad del archivo: CYPE INGENIEROS, S.A.
- Formato: FIEBDC-3/2002
- Ámbito geográfico: Región de Murcia
- Divisa: EUR
- Costes indirectos: 3.00 %
- IVA: 21.00 %

## M Firmes y pavimentos urbanos

### MD Pavimentos deportivos

#### MDB De césped sintético

**MDB150** m² Pavimento deportivo de césped sintético para pista de pádel, sistema "EQUIDESA".
Pavimento deportivo para pista de pádel, sistema "EQUIDESA", formado por césped sintético, "EQUIDESA", homologado por la Federación Española de Pádel, color verde formado por mechones rectos prefibrilados de 5/32" de fibra 100% polietileno resistente a los rayos UV, 5000 decitex, 110 micras de espesor, tejidos sobre base de polipropileno reforzada con una capa de fieltro, con termofijado y sellado con látex, de 12 mm de altura de pelo, 14 mm de altura total de moqueta, 2264 g/m² y 49140 mechones/m², con líneas de juego de césped sintético, "EQUIDESA", color blanco, de 50 mm de anchura, banda de unión de geotextil de polipropileno, de 300 mm de anchura, "EQUIDESA" y adhesivo de poliuretano bicomponente, "EQUIDESA", lastrado con 17 kg/m² de árido silíceo, de granulometría comprendida entre 0,4 y 0,8 mm, "EQUIDESA".
Criterio de valoración económica: El precio no incluye la superficie base.
Incluye: Replanteo de las dimensiones de la pista deportiva. Colocación del césped sintético. Marcado y corte de las líneas de juego. Colocación del césped sintético para las líneas de juego. Lastrado de la superficie.
Criterio de medición de proyecto: Superficie medida en proyección horizontal, según documentación gráfica de Proyecto.
Criterio de medición de obra: Se medirá, en proyección horizontal, la superficie realmente ejecutada según especificaciones de Proyecto.

| Código | Ud | Descripción | Rendimiento | Precio | Importe |
|---|---|---|---|---|---|
| mt47cie010a | m² | Césped sintético, "EQUIDESA", homologado por la Federación Española de Pádel, color verde formado por mechones rectos prefibrilados de 5/32" de fibra 100% polietileno resistente a los rayos UV, 5000 decitex, 110 micras de espesor, tejidos sobre base de polipropileno reforzada con una capa de fieltro, con termofijado y sellado con látex, de 12 mm de altura de pelo, 14 mm de altura total de moqueta, 2264 g/m² y 49140 mechones/m², suministrado en rollos. (material) | 1.000 | 11.75 | 11.75 |
| mt47cie015a | m | Césped sintético, "EQUIDESA", color blanco, de 50 mm de anchura, suministrado en rollos, para líneas de juego. (material) | 0.200 | 1.02 | 0.20 |
| mt47cie020a | kg | Adhesivo de poliuretano bicomponente, "EQUIDESA". (material) | 0.180 | 4.55 | 0.82 |
| mt47cie025a | m | Banda de unión de geotextil de polipropileno, de 300 mm de anchura, "EQUIDESA", para pistas de pádel, de césped sintético, suministrada en rollos. (material) | 0.400 | 1.02 | 0.41 |
| mt47cie005a | kg | Árido silíceo, de granulometría comprendida entre 0,4 y 0,8 mm, "EQUIDESA", suministrado en sacos. (material) | 17.000 | 0.17 | 2.89 |
| mq07cel010 | h | Carretilla elevadora diesel de doble tracción de 8 t. (maquinaria) | 0.003 | 28.06 | 0.08 |
| mo041 | h | Oficial 1ª construcción de obra civil. (mano de obra) | 0.175 | 22.53 | 3.94 |
| mo087 | h | Ayudante construcción de obra civil. (mano de obra) | 0.175 | 21.78 | 3.81 |
| % | % | Costes directos complementarios | 2 % | 23.90 | 0.48 |
|  |  | Costes directos |  |  | 24.38 |
