# Revestimiento de pavimento deportivo, de resinas sintéticas, sistema "COMPOSAN INDUSTRIAL Y TECNOLOGÍA", para pista de patinaje

- Propiedad del archivo: CYPE INGENIEROS, S.A.
- Formato: FIEBDC-3/2002
- Ámbito geográfico: Región de Murcia
- Divisa: EUR
- Costes indirectos: 3.00 %
- IVA: 21.00 %

## M Firmes y pavimentos urbanos

### MD Pavimentos deportivos

#### MDR De resinas sintéticas

**MDR090** m² Revestimiento de pavimento deportivo, de resinas sintéticas, sistema "COMPOSAN INDUSTRIAL Y TECNOLOGÍA", para pista de patinaje.
Revestimiento de pavimento deportivo, con acabado rugoso, con resistencia al deslizamiento entre 80 y 110 con la superficie seca y entre 55 y 110 con la superficie húmeda, según UNE-EN 13036-4, con resistencia al deslizamiento Rd>45 según UNE-EN 16165 y resbaladicidad clase 3 según CTE, abrasión Taber en seco < 0,2 g, de 2 a 3 mm de espesor total aproximado, realizado sobre superficie soporte de aglomerado asfáltico, con el sistema Composport Skating S/A "COMPOSAN INDUSTRIAL Y TECNOLOGÍA", apto para pista de patinaje, mediante la aplicación sucesiva de: una capa de regularización y acondicionamiento de la superficie, de mortero Composport Skating Base, color gris (2 kg/m²); una capa de mortero Composport Surface, color negro (0,3 kg/m²), árido silíceo incoloro, lavado, de granulometría comprendida entre 0,2 y 0,4 mm (0,5 kg/m²) y agua (0,2 l/m²); dos capas de mortero de dos componentes Composport Skating Mix, color azul, acabado texturizado (0,4 kg/m² cada capa) y una capa de sellado de pintura al agua de dos componentes a base de resinas acrílico-epoxi, cargas micronizadas y pigmentos, Composport Skating Paint, color azul (0,3 kg/m²).
Criterio de valoración económica: El precio no incluye la superficie soporte, la ejecución y el sellado de las juntas ni el marcado y ejecución de las líneas de juego.
Incluye: Limpieza de la superficie soporte. Replanteo de las juntas y paños de trabajo. Aplicación de la capa de regularización y acondicionamiento de la superficie. Aplicación de las sucesivas capas que forman el pavimento deportivo. Secado de cada capa antes de aplicar la siguiente, incluyendo raspado, barrido y soplado de las imperfecciones. Limpieza final del pavimento.
Criterio de medición de proyecto: Superficie medida en proyección horizontal, según documentación gráfica de Proyecto.
Criterio de medición de obra: Se medirá, en proyección horizontal, la superficie realmente ejecutada según especificaciones de Proyecto.

| Código | Ud | Descripción | Rendimiento | Precio | Importe |
|---|---|---|---|---|---|
| mt47cit102c | kg | Mortero Composport Skating Base "COMPOSAN INDUSTRIAL Y TECNOLOGÍA", color gris, a base de resinas sintéticas y cargas minerales seleccionadas, para aplicar con rastrillo de goma. (material) | 2.000 | 2.09 | 4.18 |
| mt47cit105c | kg | Mortero Composport Surface "COMPOSAN INDUSTRIAL Y TECNOLOGÍA", color negro, a base de resinas. (material) | 0.300 | 5.52 | 1.66 |
| mt47cit002a | kg | Árido silíceo incoloro, lavado, de granulometría comprendida entre 0,2 y 0,4 mm, suministrado en sacos. (material) | 0.500 | 0.22 | 0.11 |
| mt47cit103g | kg | Mortero de dos componentes Composport Skating Mix "COMPOSAN INDUSTRIAL Y TECNOLOGÍA", color azul, acabado texturizado, a base de resinas acrílico-epoxi, cargas minerales calibradas y pigmentos. (material) | 0.800 | 9.74 | 7.79 |
| mt27pic040g | kg | Pintura al agua de dos componentes a base de resinas acrílico-epoxi, cargas micronizadas y pigmentos, Composport Skating Paint "COMPOSAN INDUSTRIAL Y TECNOLOGÍA", color azul, para aplicar con rodillo, pistola o rastrillo de goma. (material) | 0.300 | 9.24 | 2.77 |
| mo020 | h | Oficial 1ª construcción. (mano de obra) | 0.164 | 22.53 | 3.69 |
| mo077 | h | Ayudante construcción. (mano de obra) | 0.186 | 21.78 | 4.05 |
| % | % | Costes directos complementarios | 2 % | 24.25 | 0.49 |
|  |  | Costes directos |  |  | 24.74 |
