# Torre fija de vigilancia para playa

- Propiedad del archivo: CYPE INGENIEROS, S.A.
- Formato: FIEBDC-3/2002
- Ámbito geográfico: Región de Murcia
- Divisa: EUR
- Costes indirectos: 3.00 %
- IVA: 21.00 %

## T Equipamiento urbano

### TY Equipamiento para playas

#### TYS Servicios de salvamento

**TYS020** Ud Torre fija de vigilancia para playa.
Torre fija de vigilancia, para playa, de 8,8 m de altura, compuesta de: celosía estructural con perfiles laminados y perfiles tubulares de acero galvanizado pintado de blanco, de forma prismática, plataforma de vigilancia con pavimento de rejilla electrosoldada metálica y barandilla, escalera de acceso, parasol de poliéster reforzado con fibra de vidrio y mástil de perfil tubular de acero galvanizado, en forma de cruz, para alojamiento de la bandera de seguridad (no incluida en este precio), fijado a una base de hormigón HM-20/P/20/X0. Incluso replanteo, excavación manual del terreno, elementos de anclaje y eliminación y limpieza del material sobrante.
Incluye: Descarga de la torre. Replanteo. Excavación con medios manuales. Hormigonado de la base de apoyo. Montaje. Eliminación y limpieza del material sobrante.
Criterio de medición de proyecto: Número de unidades previstas, según documentación gráfica de Proyecto.
Criterio de medición de obra: Se medirá el número de unidades realmente ejecutadas según especificaciones de Proyecto.

| Código | Ud | Descripción | Rendimiento | Precio | Importe |
|---|---|---|---|---|---|
| mt52dlv100 | Ud | Torre fija de vigilancia, para playa, de 8,8 m de altura, compuesta de: celosía estructural con perfiles laminados y perfiles tubulares de acero galvanizado pintado de blanco, de forma prismática, plataforma de vigilancia con pavimento de rejilla electrosoldada metálica y barandilla, escalera de acceso, parasol de poliéster reforzado con fibra de vidrio y mástil de perfil tubular de acero galvanizado, en forma de cruz, para alojamiento de la bandera de seguridad (no incluida en este precio), incluso pernos de anclaje. (material) | 1.000 | 10727.39 | 10727.39 |
| mt10hmf010tLc | m³ | Hormigón HM-20/P/20/X0, fabricado en central. (material) | 6.000 | 83.57 | 501.42 |
| mq04cag010b | h | Camión con grúa de hasta 10 t. (maquinaria) | 3.300 | 63.96 | 211.07 |
| mo041 | h | Oficial 1ª construcción de obra civil. (mano de obra) | 6.568 | 22.53 | 147.98 |
| mo087 | h | Ayudante construcción de obra civil. (mano de obra) | 6.568 | 21.78 | 143.05 |
| mo011 | h | Oficial 1ª montador. (mano de obra) | 16.420 | 23.16 | 380.29 |
| mo080 | h | Ayudante montador. (mano de obra) | 27.367 | 21.78 | 596.05 |
| % | % | Costes directos complementarios | 2 % | 12707.25 | 254.15 |
|  |  | Costes directos |  |  | 12961.40 |
