# Estabilización y revegetación de taludes. Sistema Tecroc Verde "PROJAR"

- Propiedad del archivo: CYPE Ingenieros S.A.
- Formato: FIEBDC-3/2016
- Programa: Generador de precios de la construcción. CYPE Ingenieros, S.A.
- Fecha: 04/10/2024
- Ámbito geográfico: Región de Murcia
- Divisa: EUR
- Costes indirectos: 3 %
- IVA: 21 %

## A Acondicionamiento del terreno

### AC Movimiento de tierras en obra civil

#### ACV Estabilización y revegetación de taludes

**ACV060** m² Estabilización y revegetación de taludes. Sistema Tecroc Verde "PROJAR".
Estabilización y revegetación de taludes en terrenos rocosos, sistema Tecroc Verde "PROJAR", compuesto por: doble geomalla con estructura tridimensional, a base de polipropileno y polietileno de alta densidad (HDPE), Trinter "PROJAR", color negro, fijación con piquetas de anclaje y anclajes mecánicos de expansión, al terreno; malla de triple torsión, hexagonal, 8x10-16, de alambre galvanizado de 2,70 mm de diámetro, fijación con barras corrugadas de acero y proyección de una capa de mezcla de semillas y sustrato, Soliq "PROJAR" de 80 mm de espesor con hidrosembradora.
Criterio de valoración económica: El precio no incluye el perfilado, la excavación de la zanja de coronación ni la instalación de riego por goteo.
Incluye: Colocación de la geomalla. Colocación de las piquetas de anclaje. Ejecución de la perforación. Introducción del anclaje. Aplicación del par de apriete con llave dinamométrica. Colocación y fijación de la malla de triple torsión. Proyección de semillas y sustrato.
Criterio de medición de proyecto: Superficie medida en proyección vertical, según documentación gráfica de Proyecto.
Criterio de medición de obra: Se medirá, en proyección vertical, la superficie realmente ejecutada según especificaciones de Proyecto.

| Código | Ud | Descripción | Rendimiento | Precio | Importe |
|---|---|---|---|---|---|
| mt48mae010g | m² | Geomalla con estructura tridimensional, a base de polipropileno y polietileno de alta densidad (HDPE), Trinter "PROJAR", color negro, estable a los rayos UV, de 25 mm de espesor, de 10x10 mm de luz de malla y de 280 g/m² de masa superficial, elongación hasta rotura 20% y 3 N/cm² de resistencia a tracción, suministrada en rollos de 2x25 m. (material) | 2.3 | 6.6 | 15.180 |
| mt48mae015a | Ud | Piqueta de anclaje de acero corrugado, en forma de U, de 200x80x200 mm y 8 mm de diámetro. (material) | 1.5 | 1.02 | 1.530 |
| mt26aaa022a | Ud | Anclaje mecánico con taco de expansión de acero galvanizado, placa de 10x10 cm, tuerca y arandela. (material) | 0.5 | 1.5 | 0.750 |
| mt07ame510j | m² | Malla de triple torsión, hexagonal, 8x10-16, de alambre galvanizado de 2,7 mm de diámetro, para protección de taludes. (material) | 1.15 | 2.72 | 3.128 |
| mt50spl130b | m | Cable flexible de acero galvanizado, de 16 mm de diámetro, compuesto por 7 cordones de 19 hilos, incluso prensado terminal con casquillo de cobre y guardacable en un extremo. (material) | 0.2 | 4.12 | 0.824 |
| mt07aco010g | kg | Acero en barras corrugadas, UNE-EN 10080 B 500 S, suministrado en obra en barras sin elaborar, de varios diámetros. (material) | 0.025 | 1.25 | 0.031 |
| mt48sap020h | m³ | Mezcla de semillas 30 g/m² y sustrato, Soliq "PROJAR" compuesto de turba Landscaping 55,68 l/m², fibras de madera Ecofibra 1012 g/m², Wood Peat 828 g/m² y Ecoflex 200 g/m², estabilizantes Stable Plus 400 g/m², ácidos húmicos fúlvicos Humipro 20 cm³/m², abono Azolon 20 g/m² y Topmix 1000 g/m², arcilla Bara-Clay 2500 g/m² y retenedor de agua Stockosorb 200 g/m². (material) | 0.08 | 230.83 | 18.466 |
| mq09hds010 | h | Hidrosembradora con depósito de 2,5 m³ de capacidad, sobre camión. (maquinaria) | 0.05 | 38.54 | 1.927 |
| mo041 | h | Oficial 1ª construcción de obra civil. (mano de obra) | 1.456 | 22.53 | 32.804 |
| mo087 | h | Ayudante construcción de obra civil. (mano de obra) | 0.854 | 21.78 | 18.600 |
| mo040 | h | Oficial 1ª jardinero. (mano de obra) | 0.066 | 22.53 | 1.487 |
| mo086 | h | Ayudante jardinero. (mano de obra) | 0.05 | 21.78 | 1.089 |
| % | % | Costes directos complementarios | 2 % | 95.816 | 1.916 |
|  |  | Costes directos |  |  | 97.732 |

Residuos:
- colocación: mt07ame510j Malla de triple torsión, hexagonal, 8x10-16, de alambre galvanizado de 2,7 mm de diámetro, para protección de taludes; factor de residuo 0.0188
- colocación: mt50spl130b; factor de residuo 0.0126715
- colocación: mt07aco010g Acero en barras corrugadas, UNE-EN 10080 B 500 S, suministrado en obra en barras sin elaborar, de varios diámetros; factor de residuo 0.0075

## Recursos

**mt26aaa022a** Ud Anclaje mecánico con taco de expansión de acero galvanizado, placa de 10x10 cm, tuerca y arandela
Datos técnicos: Coste energético 0.725 MJ; Emisión de CO2 0.071 kg; Código LER 17 04 05; Masa del elemento 0.025 kg; Volumen 0.000012 m3
Residuos:
- embalaje: re150101 Envases de papel y cartón. (componente de residuo); rendimiento 0.002 kg; Código LER 15 01 01; Masa del elemento 1 kg; Volumen 0.001333 m3
- embalaje: re170203 Plástico. (componente de residuo); rendimiento 0.001 kg; Código LER 17 02 03; Masa del elemento 1 kg; Volumen 0.001667 m3

**mt07ame510j** m² Malla de triple torsión, hexagonal, 8x10-16, de alambre galvanizado de 2,7 mm de diámetro, para protección de taludes
Datos técnicos: Coste energético 35.823 MJ; Emisión de CO2 3.552 kg; Código LER 17 04 05; Masa del elemento 1.35 kg; Volumen 0.000643 m3
Residuos:
- embalaje: re170203 Plástico; rendimiento 0.02 kg

**mt50spl130b** m Cable flexible de acero galvanizado
Datos técnicos: Coste energético 24.628 MJ; Emisión de CO2 2.571 kg; Código LER 17 04 11; Masa del elemento 0.9796 kg; Volumen 0.000653 m3
Residuos:
- embalaje: re150101 Envases de papel y cartón; rendimiento 0.074 kg

**mt07aco010g** kg Acero en barras corrugadas, UNE-EN 10080 B 500 S, suministrado en obra en barras sin elaborar, de varios diámetros
Datos técnicos: Coste energético 9.830 MJ; Emisión de CO2 0.510 kg; Código LER 17 04 05; Masa del elemento 1 kg; Volumen 0.000476 m3
