# Cableado para red subterránea de alumbrado público

- Propiedad del archivo: CYPE Ingenieros S.A.
- Formato: FIEBDC-3/2016
- Programa: Generador de precios de la construcción. CYPE Ingenieros, S.A.
- Fecha: 08/03/2024
- Ámbito geográfico: Región de Murcia
- Divisa: EUR
- Costes indirectos: 3 %
- IVA: 21 %

## I Instalaciones

### IU Urbanas

#### IUP Redes de alumbrado público

**IUP060** m Cableado para red subterránea de alumbrado público.
Cableado para red subterránea de alumbrado público, formado por 4 cables unipolares RZ1-K (AS) reacción al fuego clase Cca-s1b,d1,a1, con conductores de cobre de 6 mm² de sección, siendo su tensión asignada de 0,6/1 kV. Totalmente montado, conexionado y probado.
Incluye: Replanteo. Tendido del cableado. Conexionado de cables.
Criterio de medición de proyecto: Longitud medida según documentación gráfica de Proyecto.
Criterio de medición de obra: Se medirá la longitud realmente ejecutada según especificaciones de Proyecto.

| Código | Ud | Descripción | Rendimiento | Precio | Importe |
|---|---|---|---|---|---|
| mt35cun010e1 | m | Cable unipolar RZ1-K (AS), siendo su tensión asignada de 0,6/1 kV, reacción al fuego clase Cca-s1b,d1,a1 según UNE-EN 50575, con conductor de cobre clase 5 (-K) de 6 mm² de sección, con aislamiento de polietileno reticulado (R) y cubierta de compuesto termoplástico a base de poliolefina libre de halógenos con baja emisión de humos y gases corrosivos (Z1). Según UNE 21123-4. (material) | 4 | 1.6 | 6.400 |
| mt35www010 | Ud | Material auxiliar para instalaciones eléctricas. (material) | 0.1 | 1.51 | 0.151 |
| mo003 | h | Oficial 1ª electricista. (mano de obra) | 0.044 | 23.16 | 1.019 |
| mo102 | h | Ayudante electricista. (mano de obra) | 0.044 | 21.75 | 0.957 |
| % | % | Costes directos complementarios | 2 % | 8.527 | 0.171 |
|  |  | Costes directos |  |  | 8.698 |

Residuos:
- colocación: mt35cun010e1; factor de residuo 0.0156737

## Recursos

**mt35cun010e1** m Cable unipolar RZ1-K (AS)
Datos técnicos: Coste energético 10.766 MJ; Emisión de CO2 0.624 kg; Código LER 17 04 11; Masa del elemento 0.095 kg; Volumen 0.000063 m3
Residuos:
- embalaje: re150101 Envases de papel y cartón. (componente de residuo); rendimiento 0.067 kg; Código LER 15 01 01; Masa del elemento 1 kg; Volumen 0.001333 m3
