# Revestimiento de pavimento deportivo, de resinas sintéticas, sistema "COMPOSAN INDUSTRIAL Y TECNOLOGÍA", para campo de hockey

- Propiedad del archivo: CYPE Ingenieros S.A.
- Formato: FIEBDC-3/2016
- Programa: Generador de precios de la construcción. CYPE Ingenieros, S.A.
- Fecha: 04/10/2024
- Ámbito geográfico: Región de Murcia
- Divisa: EUR
- Costes indirectos: 3 %
- IVA: 21 %

## M Firmes y pavimentos urbanos

### MD Pavimentos deportivos

#### MDR De resinas sintéticas

**MDR080** m² Revestimiento de pavimento deportivo, de resinas sintéticas, sistema "COMPOSAN INDUSTRIAL Y TECNOLOGÍA", para campo de hockey.
Revestimiento de pavimento deportivo, con acabado liso, abrasión Taber en seco < 0,1 g, Euroclase Bfl-s1 de reacción al fuego, según UNE-EN 13501-1, de 2 mm de espesor total aproximado, realizado sobre superficie soporte de hormigón, con el sistema Composport Hockey Plus Indoor "COMPOSAN INDUSTRIAL Y TECNOLOGÍA", apto para campo de hockey, en interiores, mediante la aplicación sucesiva de: una capa de imprimación de dos componentes Composport Hockey Imprimación "COMPOSAN INDUSTRIAL Y TECNOLOGÍA", incolora, a base de resinas epoxi (0,3 kg/m²); dos capas de mortero bicomponente, Composport Hockey Autonivelante "COMPOSAN INDUSTRIAL Y TECNOLOGÍA", a base de resinas de poliuretano, color a elegir (rendimiento aproximado de 0,5 kg/m² la primera capa y 1,5 kg/m² la segunda capa), dejando secar totalmente la primera capa antes de aplicar la segunda capa y una capa de sellado de pintura bicomponente, Composport Hockey Paint "COMPOSAN INDUSTRIAL Y TECNOLOGÍA", color a elegir, a base de resinas epoxi, filler y pigmentos (0,15 kg/m² cada capa).
Criterio de valoración económica: El precio no incluye la superficie soporte, la ejecución y el sellado de las juntas ni el marcado y ejecución de las líneas de juego.
Incluye: Limpieza de la superficie soporte. Replanteo de las juntas y paños de trabajo. Aplicación de la imprimación. Aplicación de las sucesivas capas que forman el pavimento deportivo. Secado de cada capa antes de aplicar la siguiente, incluyendo raspado, barrido y soplado de las imperfecciones. Limpieza final del pavimento.
Criterio de medición de proyecto: Superficie medida en proyección horizontal, según documentación gráfica de Proyecto.
Criterio de medición de obra: Se medirá, en proyección horizontal, la superficie realmente ejecutada según especificaciones de Proyecto.

| Código | Ud | Descripción | Rendimiento | Precio | Importe |
|---|---|---|---|---|---|
| mt28com020a | kg | Imprimación de dos componentes Composport Hockey Imprimación "COMPOSAN INDUSTRIAL Y TECNOLOGÍA", incolora, a base de resinas epoxi. (material) | 0.3 | 13.87 | 4.161 |
| mt28com030a | kg | Mortero bicomponente, Composport Hockey Autonivelante "COMPOSAN INDUSTRIAL Y TECNOLOGÍA", a base de resinas de poliuretano, color a elegir. (material) | 2 | 12.66 | 25.320 |
| mt27pic090a | kg | Pintura bicomponente, Composport Hockey Paint "COMPOSAN INDUSTRIAL Y TECNOLOGÍA", color a elegir, a base de resinas epoxi, filler y pigmentos; para aplicar con rodillo o rastrillo de goma. (material) | 0.15 | 34.6 | 5.190 |
| mo020 | h | Oficial 1ª construcción. (mano de obra) | 0.241 | 22.53 | 5.430 |
| mo077 | h | Ayudante construcción. (mano de obra) | 0.252 | 21.78 | 5.489 |
| % | % | Costes directos complementarios | 2 % | 45.590 | 0.912 |
|  |  | Costes directos |  |  | 46.502 |

Residuos:
- colocación: mt27pic090a; factor de residuo 0.0275

## Recursos

**mt27pic090a** kg Pintura bicomponente
Datos técnicos: Coste energético 28.330 MJ; Emisión de CO2 1.266 kg; Código LER 08 01 11; Masa del elemento 1 kg; Volumen 0.001111 m3
Residuos:
- embalaje: re170203 Plástico. (componente de residuo); rendimiento 0.045 kg; Código LER 17 02 03; Masa del elemento 1 kg; Volumen 0.001667 m3
