# Rehabilitación de superficie deportiva de hormigón poroso, sistema "COMPOSAN INDUSTRIAL Y TECNOLOGÍA"

- Propiedad del archivo: CYPE Ingenieros S.A.
- Formato: FIEBDC-3/2016
- Programa: Generador de precios de la construcción. CYPE Ingenieros, S.A.
- Fecha: 04/10/2024
- Ámbito geográfico: Región de Murcia
- Divisa: EUR
- Costes indirectos: 3 %
- IVA: 21 %

## M Firmes y pavimentos urbanos

### MD Pavimentos deportivos

#### MDY Reparaciones

**MDY010** m² Rehabilitación de superficie deportiva de hormigón poroso, sistema "COMPOSAN INDUSTRIAL Y TECNOLOGÍA".
Rehabilitación de superficie deportiva de hormigón poroso mediante la formación de pavimento deportivo de resinas sintéticas, con acabado rugoso, con resistencia al deslizamiento entre 80 y 110 con la superficie seca y entre 55 y 110 con la superficie húmeda, según UNE-EN 13036-4, con resistencia al deslizamiento Rd>45 según UNE-EN 16165 y resbaladicidad clase 3 según CTE, abrasión Taber en seco < 0,2 g, de 0,5 mm de espesor total aproximado, con el sistema Compo Repo Básico "COMPOSAN INDUSTRIAL Y TECNOLOGÍA", apto para pista de tenis, mediante la aplicación sucesiva de: una capa de acondicionador de superficies, Aqua Bond 2000, a base de resinas acrílicas (0,2 kg/m²) y dos capas de acabado de pintura al agua, Compoquick, color verde, a base de resinas acrílicas, cargas micronizadas y pigmentos (0,25 kg/m²). Incluso masilla adhesiva selladora, elástica Compodur Epoflex "COMPOSAN INDUSTRIAL Y TECNOLOGÍA", para el sellado de las fisuras.
Criterio de valoración económica: El precio no incluye la preparación de la superficie soporte.
Incluye: Limpieza de la superficie soporte. Replanteo de las juntas y paños de trabajo. Preparación de las fisuras. Aplicación de la masilla. Aplicación de las sucesivas capas que forman el pavimento deportivo. Secado de cada capa antes de aplicar la siguiente, incluyendo raspado, barrido y soplado de las imperfecciones. Ejecución de taladros para la evacuación de aguas. Limpieza final del pavimento.
Criterio de medición de proyecto: Superficie medida en proyección horizontal, según documentación gráfica de Proyecto.
Criterio de medición de obra: Se medirá, en proyección horizontal, la superficie realmente ejecutada según especificaciones de Proyecto.

| Código | Ud | Descripción | Rendimiento | Precio | Importe |
|---|---|---|---|---|---|
| mt47cit410d | kg | Acondicionador de superficies, Aqua Bond 2000 "COMPOSAN INDUSTRIAL Y TECNOLOGÍA", a base de resinas acrílicas. (material) | 0.2 | 3.26 | 0.652 |
| mt27pcc020m | kg | Pintura al agua, Compoquick "COMPOSAN INDUSTRIAL Y TECNOLOGÍA", color verde, a base de resinas acrílicas, cargas micronizadas y pigmentos; para aplicar con rodillo o pistola. (material) | 0.5 | 5.34 | 2.670 |
| mt47cit400c | kg | Masilla adhesiva selladora, elástica, de polimerización controlada Compodur Epoflex "COMPOSAN INDUSTRIAL Y TECNOLOGÍA", de tres componentes, a base de resinas epoxi. (material) | 0.12 | 11.27 | 1.352 |
| mo041 | h | Oficial 1ª construcción de obra civil. (mano de obra) | 0.148 | 22.53 | 3.334 |
| mo087 | h | Ayudante construcción de obra civil. (mano de obra) | 0.148 | 21.78 | 3.223 |
| % | % | Costes directos complementarios | 2 % | 11.231 | 0.225 |
|  |  | Costes directos |  |  | 11.456 |

Residuos:
- colocación: mt47cit410d Acondicionador de superficies, Aqua Bond 2000 "COMPOSAN INDUSTRIAL Y TECNOLOGÍA", a base de resinas acrílicas; factor de residuo 0.047038
- colocación: mt27pcc020m; factor de residuo 0.033917
- colocación: mt47cit400c; factor de residuo 0.03

## Recursos

**mt47cit410d** kg Acondicionador de superficies, Aqua Bond 2000 "COMPOSAN INDUSTRIAL Y TECNOLOGÍA", a base de resinas acrílicas
Datos técnicos: Coste energético 86.761 MJ; Emisión de CO2 3.294 kg; Código LER 17 09 04; Masa del elemento 1 kg; Volumen 0.000667 m3
Residuos:
- embalaje: re170203 Plástico. (componente de residuo); rendimiento 0.003 kg; Código LER 17 02 03; Masa del elemento 1 kg; Volumen 0.001667 m3

**mt27pcc020m** kg Pintura al agua
Datos técnicos: Coste energético 31.196 MJ; Emisión de CO2 1.542 kg; Código LER 08 01 11; Masa del elemento 1 kg; Volumen 0.001111 m3
Residuos:
- embalaje: re170203 Plástico; rendimiento 0.042 kg

**mt47cit400c** kg Masilla adhesiva selladora
Datos técnicos: Coste energético 86.761 MJ; Emisión de CO2 3.294 kg; Código LER 17 09 04; Masa del elemento 1 kg; Volumen 0.000667 m3
Residuos:
- embalaje: re170203 Plástico; rendimiento 0.003 kg
