# Estabilización de caminos y senderos con mortero de cemento

- Propiedad del archivo: CYPE Ingenieros S.A.
- Formato: FIEBDC-3/2016
- Programa: Generador de precios de la construcción. CYPE Ingenieros, S.A.
- Fecha: 04/10/2024
- Ámbito geográfico: Región de Murcia
- Divisa: EUR
- Costes indirectos: 3 %
- IVA: 21 %

## M Firmes y pavimentos urbanos

### ME Explanadas, caminos y senderos

#### MEA Estabilización con conglomerantes

**MEA050** m² Estabilización de caminos y senderos con mortero de cemento.
Estabilización de caminos y senderos, mediante mortero de cemento Artevia Arena "HOLCIM", realizado con cemento blanco y fabricado en central, extendido sobre el terreno hasta formar una capa de 10 cm de espesor mínimo después de su compactación con medios mecánicos. Incluso preparación de la superficie soporte y retirada y carga a camión de los restos y desechos.
Incluye: Preparación de la superficie soporte. Extendido del mortero de cemento. Nivelación. Compactación. Retirada y carga a camión de restos y desechos.
Criterio de medición de proyecto: Superficie medida en proyección horizontal, según documentación gráfica de Proyecto.
Criterio de medición de obra: Se medirá, en proyección horizontal, la superficie realmente ejecutada según especificaciones de Proyecto.

| Código | Ud | Descripción | Rendimiento | Precio | Importe |
|---|---|---|---|---|---|
| mt09hil080a | m³ | Mortero de cemento Artevia Arena "HOLCIM", realizado con cemento blanco y fabricado en central. (material) | 0.12 | 183.9 | 22.068 |
| mq01pan010a | h | Pala cargadora sobre neumáticos de 120 kW/1,9 m³. (maquinaria) | 0.017 | 45.95 | 0.781 |
| mq04dua020b | h | Dumper de descarga frontal de 2 t de carga útil. (maquinaria) | 0.002 | 10.58 | 0.021 |
| mq01mot010a | h | Motoniveladora de 141 kW. (maquinaria) | 0.022 | 77.41 | 1.703 |
| mq02rov010i | h | Compactador monocilíndrico vibrante autopropulsado, de 129 kW, de 16,2 t, anchura de trabajo 213,4 cm. (maquinaria) | 0.033 | 71.16 | 2.348 |
| mq02cia020j | h | Camión cisterna, de 8 m³ de capacidad. (maquinaria) | 0.022 | 121.25 | 2.668 |
| mq02ron010j | h | Rodillo vibrante tándem autopropulsado, de 32,8 kW, de 3120 kg, anchura de trabajo 125 cm. (maquinaria) | 0.033 | 56.81 | 1.875 |
| mo041 | h | Oficial 1ª construcción de obra civil. (mano de obra) | 0.022 | 22.53 | 0.496 |
| mo087 | h | Ayudante construcción de obra civil. (mano de obra) | 0.066 | 21.78 | 1.437 |
| % | % | Costes directos complementarios | 2 % | 33.397 | 0.668 |
|  |  | Costes directos |  |  | 34.065 |
