# Borde metálico de acero corten, para protección de alcorque

- Propiedad del archivo: CYPE Ingenieros S.A.
- Formato: FIEBDC-3/2016
- Programa: Generador de precios de la construcción. CYPE Ingenieros, S.A.
- Fecha: 08/03/2024
- Ámbito geográfico: Región de Murcia
- Divisa: EUR
- Costes indirectos: 3 %
- IVA: 21 %

## T Equipamiento urbano

### TM Mobiliario urbano

#### TMA Protecciones de alcorques

**TMA030** Ud Borde metálico de acero corten, para protección de alcorque.
Borde metálico, de pieza flexible de chapa plegada de acero corten, de 150 mm de altura, 1,5 mm de espesor y 920 mm de diámetro, con el extremo superior redondeado con un ancho de 14 mm y con sus laterales unidos entre sí mediante tornillos pasantes o autorroscantes de acero inoxidable, introducida en el terreno, para protección de alcorque.
Incluye: Replanteo. Colocación de la pieza de borde.
Criterio de medición de proyecto: Número de unidades previstas, según documentación gráfica de Proyecto.
Criterio de medición de obra: Se medirá el número de unidades realmente ejecutadas según especificaciones de Proyecto.

| Código | Ud | Descripción | Rendimiento | Precio | Importe |
|---|---|---|---|---|---|
| mt18bmp050aa | Ud | Borde metálico, de pieza flexible de chapa plegada de acero corten, de 150 mm de altura, 1,5 mm de espesor y 920 mm de diámetro, con el extremo superior redondeado con un ancho de 14 mm y con sus laterales unidos entre sí mediante tornillos pasantes o autorroscantes de acero inoxidable, para introducir en el terreno. (material) | 1 | 34.85 | 34.850 |
| mo087 | h | Ayudante construcción de obra civil. (mano de obra) | 0.088 | 21.78 | 1.917 |
| % | % | Costes directos complementarios | 2 % | 36.767 | 0.735 |
|  |  | Costes directos |  |  | 37.502 |
