# Edificio de servicios de salvamento para playa

- Propiedad del archivo: CYPE Ingenieros S.A.
- Formato: FIEBDC-3/2016
- Programa: Generador de precios de la construcción. CYPE Ingenieros, S.A.
- Fecha: 08/03/2024
- Ámbito geográfico: Región de Murcia
- Divisa: EUR
- Costes indirectos: 3 %
- IVA: 21 %

## T Equipamiento urbano

### TY Equipamiento para playas

#### TYS Servicios de salvamento

**TYS030** Ud Edificio de servicios de salvamento para playa.
Edificio modular de servicios de salvamento, para playa, de 6,25x7,20x2,90 m, compuesto de tres módulos: cabina para sala de espera con aseo, cabina para sala de curas con lavabo y cabina para vestuario, todas ellas con carpintería metálica, cubierta plana de poliéster con fibra de vidrio, pavimento hidrófugo y antideslizante y cerramientos metálicos, luz artificial colocada en falso techo y ventilación forzada mediante extractor de aire. Incluso descarga, nivelado del conjunto y conexión a las acometidas de electricidad, fontanería y saneamiento.
Incluye: Descarga del edificio modular. Replanteo. Nivelación. Instalación de los componentes. Conexionado de las instalaciones.
Criterio de medición de proyecto: Número de unidades previstas, según documentación gráfica de Proyecto.
Criterio de medición de obra: Se medirá el número de unidades realmente ejecutadas según especificaciones de Proyecto.

| Código | Ud | Descripción | Rendimiento | Precio | Importe |
|---|---|---|---|---|---|
| mt52dlv110 | Ud | Edificio modular de servicios de salvamento, para playa, de 6,25x7,20x2,90 m, compuesto de tres módulos: cabina para sala de espera con aseo, cabina para sala de curas con lavabo y cabina para vestuario, todas ellas con carpintería metálica, cubierta plana de poliéster con fibra de vidrio, pavimento hidrófugo y antideslizante y cerramientos metálicos, luz artificial colocada en falso techo y ventilación forzada mediante extractor de aire. Incluso equipamiento interior formado por: inodoro autolimpiable, lavabo empotrado en pared con suministro de agua mediante célula fotoeléctrica, secamanos y servicio de jabón integrado en lavabo, espejo irrompible sobre lavabo y dispensador de hojas de papel higiénico, para la cabina de sala de espera con aseo, papelera empotrada, para la cabina de sala de espera con aseo y para la cabina de curas y banco y percheros fijos, para la cabina de vestuario. (material) | 1 | 53636.96 | 53636.960 |
| mq04cag010b | h | Camión con grúa de hasta 10 t. (maquinaria) | 3.3 | 63.96 | 211.068 |
| mo008 | h | Oficial 1ª fontanero. (mano de obra) | 19.704 | 23.16 | 456.345 |
| mo107 | h | Ayudante fontanero. (mano de obra) | 19.704 | 21.75 | 428.562 |
| mo003 | h | Oficial 1ª electricista. (mano de obra) | 15.325 | 23.16 | 354.927 |
| mo102 | h | Ayudante electricista. (mano de obra) | 15.325 | 21.75 | 333.319 |
| mo011 | h | Oficial 1ª montador. (mano de obra) | 93.047 | 23.16 | 2154.969 |
| mo080 | h | Ayudante montador. (mano de obra) | 93.047 | 21.78 | 2026.564 |
| % | % | Costes directos complementarios | 2 % | 59602.714 | 1192.054 |
|  |  | Costes directos |  |  | 60794.768 |
