# Derivación para línea frigorífica de líquido y de gas

- Propiedad del archivo: CYPE INGENIEROS, S.A.
- Formato: FIEBDC-3/2002
- Ámbito geográfico: Región de Murcia
- Divisa: EUR
- Costes indirectos: 3.00 %
- IVA: 21.00 %

## I Instalaciones

### IB Sistemas de climatización

#### IBF Sistema VRF (Fujitsu)

**IBF510** Ud Derivación para línea frigorífica de líquido y de gas.
Derivación de línea frigorífica formada por conjunto de dos juntas, una para la línea de líquido y otra para la línea de gas, modelo UTP-AX180A "FUJITSU", con una potencia frigorífica total entre 28 y 56 kW de las unidades interiores conectadas aguas abajo.
Incluye: Conexionado.
Criterio de medición de proyecto: Número de unidades previstas, según documentación gráfica de Proyecto.
Criterio de medición de obra: Se medirá el número de unidades realmente ejecutadas según especificaciones de Proyecto.

| Código | Ud | Descripción | Rendimiento | Precio | Importe |
|---|---|---|---|---|---|
| mt42fuj485b | Ud | Conjunto de dos juntas, una para la línea de líquido y otra para la línea de gas, modelo UTP-AX180A "FUJITSU", con una potencia frigorífica total entre 28 y 56 kW de las unidades interiores conectadas aguas abajo. (material) | 1.000 | 120.00 | 120.00 |
| mo005 | h | Oficial 1ª instalador de climatización. (mano de obra) | 0.050 | 23.16 | 1.16 |
| mo104 | h | Ayudante instalador de climatización. (mano de obra) | 0.050 | 21.75 | 1.09 |
| % | % | Costes directos complementarios | 2 % | 122.25 | 2.45 |
|  |  | Costes directos |  |  | 124.70 |
