# Interfaz para control externo de unidad interior de aire acondicionado

- Propiedad del archivo: CYPE INGENIEROS, S.A.
- Formato: FIEBDC-3/2002
- Ámbito geográfico: Región de Murcia
- Divisa: EUR
- Costes indirectos: 3.00 %
- IVA: 21.00 %

## I Instalaciones

### IB Sistemas de climatización

#### IBF Sistema VRF (Fujitsu)

**IBF520** Ud Interfaz para control externo de unidad interior de aire acondicionado.
Conmutador para control externo, modelo UTY-TERX "FUJITSU", para control de marcha y paro, modo de funcionamiento (refrigeración, calefacción o ventilación) y ajuste de temperatura y de velocidad del ventilador.
Criterio de medición de proyecto: Número de unidades previstas, según documentación gráfica de Proyecto.
Criterio de medición de obra: Se medirá el número de unidades realmente ejecutadas según especificaciones de Proyecto.

| Código | Ud | Descripción | Rendimiento | Precio | Importe |
|---|---|---|---|---|---|
| mt42fuj650a | Ud | Conmutador para control externo, modelo UTY-TERX "FUJITSU", para control de marcha y paro, modo de funcionamiento (refrigeración, calefacción o ventilación) y ajuste de temperatura y de velocidad del ventilador. (material) | 1.000 | 260.00 | 260.00 |
| mo005 | h | Oficial 1ª instalador de climatización. (mano de obra) | 0.199 | 23.16 | 4.61 |
| mo104 | h | Ayudante instalador de climatización. (mano de obra) | 0.199 | 21.75 | 4.33 |
| % | % | Costes directos complementarios | 2 % | 268.94 | 5.38 |
|  |  | Costes directos |  |  | 274.32 |
