# Control centralizado para equipos aire-agua, bomba de calor, para producción de A.C.S., calefacción y refrigeración

- Propiedad del archivo: CYPE INGENIEROS, S.A.
- Formato: FIEBDC-3/2002
- Ámbito geográfico: Región de Murcia
- Divisa: EUR
- Costes indirectos: 3.00 %
- IVA: 21.00 %

## I Instalaciones

### IC Calefacción, refrigeración, climatización y A.C.S.

#### ICX Dispositivos de control centralizado

**ICX040** Ud Control centralizado para equipos aire-agua, bomba de calor, para producción de A.C.S., calefacción y refrigeración.
Control centralizado por cable con pantalla táctil, modelo MCM-A300N "SAMSUNG", de 275x248x109 mm, con bus de comunicación RS-485, programación horaria y posibilidad de control de hasta 128 unidades interiores y 16 unidades exteriores. Totalmente montado, conexionado y probado.
Incluye: Replanteo. Colocación y fijación de los elementos. Conexionado.
Criterio de medición de proyecto: Número de unidades previstas, según documentación gráfica de Proyecto.
Criterio de medición de obra: Se medirá el número de unidades realmente ejecutadas según especificaciones de Proyecto.

| Código | Ud | Descripción | Rendimiento | Precio | Importe |
|---|---|---|---|---|---|
| mt42sam041a | Ud | Control centralizado por cable con pantalla táctil, modelo MCM-A300N "SAMSUNG", de 275x248x109 mm, con bus de comunicación RS-485, programación horaria y posibilidad de control de hasta 128 unidades interiores y 16 unidades exteriores. (material) | 1.000 | 1240.00 | 1240.00 |
| mo005 | h | Oficial 1ª instalador de climatización. (mano de obra) | 0.995 | 23.16 | 23.04 |
| mo104 | h | Ayudante instalador de climatización. (mano de obra) | 0.995 | 21.75 | 21.64 |
| % | % | Costes directos complementarios | 2 % | 1284.68 | 25.69 |
|  |  | Costes directos |  |  | 1310.37 |
