# Punto de inspección y de evacuación de condensados, para interior

- Propiedad del archivo: CYPE INGENIEROS, S.A.
- Formato: FIEBDC-3/2002
- Ámbito geográfico: Región de Murcia
- Divisa: EUR
- Costes indirectos: 3.00 %
- IVA: 21.00 %

## I Instalaciones

### IV Ventilación

#### IVU Ventilación geotérmica: pozos canadienses

**IVU050** Ud Punto de inspección y de evacuación de condensados, para interior.
Punto de inspección y de evacuación de condensados, para interior, formado por cruz de acero galvanizado con juntas de EPDM de doble labio, de 160 mm de diámetro nominal; tapón de acero galvanizado, de 160 mm de diámetro nominal; reducción concéntrica de acero galvanizado, de 160 mm de diámetro nominal inicial y 80 mm de diámetro nominal final con junta de EPDM; tapón de drenaje de acero galvanizado, de 80 mm de diámetro nominal y sifón para evacuación de condensados.
Incluye: Montaje, conexionado y comprobación de su correcto funcionamiento. Realización de pruebas de servicio.
Criterio de medición de proyecto: Número de unidades previstas, según documentación gráfica de Proyecto.
Criterio de medición de obra: Se medirá el número de unidades realmente ejecutadas según especificaciones de Proyecto.

| Código | Ud | Descripción | Rendimiento | Precio | Importe |
|---|---|---|---|---|---|
| mt42vgg050a | Ud | Cruz de acero galvanizado con juntas de EPDM de doble labio, de 160 mm de diámetro nominal. (material) | 1.000 | 34.01 | 34.01 |
| mt42vgg051a | Ud | Tapón de acero galvanizado, de 160 mm de diámetro nominal. (material) | 1.000 | 6.80 | 6.80 |
| mt42vgg052a | Ud | Reducción concéntrica de acero galvanizado, de 160 mm de diámetro nominal inicial y 80 mm de diámetro nominal final con junta de EPDM. (material) | 1.000 | 13.60 | 13.60 |
| mt42vgg053a | Ud | Tapón de drenaje de acero galvanizado, de 80 mm de diámetro nominal. (material) | 1.000 | 10.20 | 10.20 |
| mt42vgg054a | Ud | Sifón para evacuación de condensados. (material) | 1.000 | 3.40 | 3.40 |
| mo011 | h | Oficial 1ª montador. (mano de obra) | 0.199 | 23.16 | 4.61 |
| mo080 | h | Ayudante montador. (mano de obra) | 0.199 | 21.78 | 4.33 |
| % | % | Costes directos complementarios | 2 % | 76.95 | 1.54 |
|  |  | Costes directos |  |  | 78.49 |
