# Filtro de aire comprimido

- Propiedad del archivo: CYPE INGENIEROS, S.A.
- Formato: FIEBDC-3/2002
- Ámbito geográfico: Región de Murcia
- Divisa: EUR
- Costes indirectos: 3.00 %
- IVA: 21.00 %

## I Instalaciones

### IX Aire comprimido y gases medicinales

#### IXW Elementos

**IXW030** Ud Filtro de aire comprimido.
Filtro coalescente y de partículas, de fundición de aluminio, con una eficacia del 90%, para un caudal de 7900 l/min, de 1 1/4" de diámetro, con indicador de presión diferencial y purgador automático con flotador.
Incluye: Colocación. Conexionado y comprobación de su correcto funcionamiento.
Criterio de medición de proyecto: Número de unidades previstas, según documentación gráfica de Proyecto.
Criterio de medición de obra: Se medirá el número de unidades realmente ejecutadas según especificaciones de Proyecto.

| Código | Ud | Descripción | Rendimiento | Precio | Importe |
|---|---|---|---|---|---|
| mt43fac010kg | Ud | Filtro coalescente y de partículas, de fundición de aluminio, con una eficacia del 90%, para un caudal de 7900 l/min, de 1 1/4" de diámetro, con indicador de presión diferencial y purgador automático con flotador. (material) | 1.000 | 555.75 | 555.75 |
| mo008 | h | Oficial 1ª fontanero. (mano de obra) | 0.239 | 23.16 | 5.54 |
| mo107 | h | Ayudante fontanero. (mano de obra) | 0.239 | 21.75 | 5.20 |
| % | % | Costes directos complementarios | 2 % | 566.49 | 11.33 |
|  |  | Costes directos |  |  | 577.82 |
