# Lavadora

- Propiedad del archivo: CYPE INGENIEROS, S.A.
- Formato: FIEBDC-3/2002
- Ámbito geográfico: Región de Murcia
- Divisa: EUR
- Costes indirectos: 3.00 %
- IVA: 21.00 %

## S Señalización y equipamiento

### SC Cocinas/galerías

#### SCE Electrodomésticos

**SCE020** Ud Lavadora.
Lavadora de carga superior, de 400 mm de anchura, 875 mm de altura y 610 mm de profundidad, color blanco, con capacidad para 7,5 kg de carga, consumo de energía por 100 ciclos del programa Eco 40-60 61 kWh, consumo de agua del programa Eco 40-60 46 l, clase de eficiencia energética C, clase de emisión de ruido aéreo C.
Incluye: Replanteo. Colocación del aparato. Conexión a la red de evacuación. Conexión a la red eléctrica. Comprobación de su correcto funcionamiento.
Criterio de medición de proyecto: Número de unidades previstas, según documentación gráfica de Proyecto.
Criterio de medición de obra: Se medirá el número de unidades realmente colocadas según especificaciones de Proyecto.

| Código | Ud | Descripción | Rendimiento | Precio | Importe |
|---|---|---|---|---|---|
| mt32lad010oiomd | Ud | Lavadora de carga superior, de 400 mm de anchura, 875 mm de altura y 610 mm de profundidad, color blanco, con capacidad para 7,5 kg de carga, consumo de energía por 100 ciclos del programa Eco 40-60 61 kWh, consumo de agua del programa Eco 40-60 46 l, clase de eficiencia energética C, clase de emisión de ruido aéreo C, según el Reglamento Delegado (UE) Nº 2019/2014. (material) | 1.000 | 519.00 | 519.00 |
| mo008 | h | Oficial 1ª fontanero. (mano de obra) | 0.348 | 23.16 | 8.06 |
| mo003 | h | Oficial 1ª electricista. (mano de obra) | 0.149 | 23.16 | 3.45 |
| % | % | Costes directos complementarios | 2 % | 530.51 | 10.61 |
|  |  | Costes directos |  |  | 541.12 |
