# Contenedor higiénico para guantes y mascarillas

- Propiedad del archivo: CYPE INGENIEROS, S.A.
- Formato: FIEBDC-3/2002
- Ámbito geográfico: Región de Murcia
- Divisa: EUR
- Costes indirectos: 3.00 %
- IVA: 21.00 %

## Y Seguridad y salud

### YV Seguridad frente al contagio de COVID-19

#### YVP Papeleras y contenedores

**YVP030** Ud Contenedor higiénico para guantes y mascarillas.
Contenedor higiénico para guantes y mascarillas, con pedal de apertura de tapa, con ruedas, de plástico, color blanco, de 50x45x75 cm, de 80 litros de capacidad.
Incluye: Colocación del elemento.
Criterio de medición de proyecto: Número de unidades previstas, según documentación gráfica de Proyecto.
Criterio de medición de obra: Se medirá el número de unidades realmente colocadas según especificaciones de Proyecto.

| Código | Ud | Descripción | Rendimiento | Precio | Importe |
|---|---|---|---|---|---|
| mt31prb020h | Ud | Contenedor higiénico para guantes y mascarillas, con pedal de apertura de tapa, con ruedas, de plástico, color blanco, de 50x45x75 cm, de 80 litros de capacidad. (material) | 1.000 | 103.04 | 103.04 |
| mo080 | h | Ayudante montador. (mano de obra) | 0.050 | 21.78 | 1.09 |
| % | % | Costes directos complementarios | 2 % | 104.13 | 2.08 |
|  |  | Costes directos |  |  | 106.21 |
