# Caldereta con sumidero no sifónico

- Propiedad del archivo: CYPE Ingenieros S.A.
- Formato: FIEBDC-3/2016
- Programa: Generador de precios de la construcción. CYPE Ingenieros, S.A.
- Fecha: 08/03/2024
- Ámbito geográfico: Región de Murcia
- Divisa: EUR
- Costes indirectos: 3 %
- IVA: 21 %

## A Acondicionamiento del terreno

### AS Red de saneamiento horizontal

#### ASI Sistemas de evacuación de suelos

**ASI005** Ud Caldereta con sumidero no sifónico.
Caldereta con sumidero no sifónico extensible de PVC, de salida vertical de 90 mm de diámetro, con rejilla plana de polipropileno de 190x190 mm, color negro, para recogida de aguas pluviales o de locales húmedos. Incluso accesorios de montaje, piezas especiales y elementos de sujeción.
Incluye: Replanteo y trazado. Montaje, conexionado y comprobación de su correcto funcionamiento.
Criterio de medición de proyecto: Número de unidades previstas, según documentación gráfica de Proyecto.
Criterio de medición de obra: Se medirá el número de unidades realmente ejecutadas según especificaciones de Proyecto.

| Código | Ud | Descripción | Rendimiento | Precio | Importe |
|---|---|---|---|---|---|
| mt11cld100aa | Ud | Caldereta con sumidero no sifónico extensible de PVC, de salida vertical de 90 mm de diámetro, con rejilla plana de polipropileno de 190x190 mm, color negro. (material) | 1 | 27.81 | 27.810 |
| mt11var020 | Ud | Kit de accesorios de montaje, piezas especiales y elementos de sujeción, para saneamiento. (material) | 1 | 0.75 | 0.750 |
| mo008 | h | Oficial 1ª fontanero. (mano de obra) | 0.308 | 23.16 | 7.133 |
| % | % | Costes directos complementarios | 2 % | 35.693 | 0.714 |
|  |  | Costes directos |  |  | 36.407 |

Residuos:
- colocación: mt11cld100aa; factor de residuo 0.0246145

## Recursos

**mt11cld100aa** Ud Caldereta con sumidero no sifónico extensible de PVC
Datos técnicos: Coste energético 120.151 MJ; Emisión de CO2 5.996 kg; Código LER 17 02 03; Masa del elemento 1.24 kg; Volumen 0.002067 m3
Residuos:
- embalaje: re150101 Envases de papel y cartón. (componente de residuo); rendimiento 0.037 kg; Código LER 15 01 01; Masa del elemento 1 kg; Volumen 0.001333 m3
